# Pilastre

- Propriété du fichier: CYPE Ingenieros S.A.
- Format: FIEBDC-3/2016
- Logiciel: Générateur de prix de la construction. CYPE Ingenieros, S.A.
- Date: 04/04/2024
- Zone géographique: Cameroun
- Devise: XAF
- Coûts indirects: 3 %
- Frais généraux: 13 %
- Bénéfice: 6 %
- TVA: 19.25 %

## E Enveloppe et finition extérieure

### EG Garde-corps

#### EGB Balustrades

**EGB020** U Pilastre.
Pilier de pierre grossière finition rustique pour balustrade de section carrée de 25x25x100 cm, mis en place en façade avec du mortier de ciment et de chaux, confectionné sur chantier, dosage 1:1:7. Comprend l'arrêt en forme de boule de 30x30x35 cm, l'implantation, le nivellement, le jointoiement et le nettoyage.
Inclut: Nettoyage et préparation du bord de l'appui. Implantation, présentation et montage à sec des pièces. Mise en place des pièces d'arrêt. Jointoiement et profilage des joints avec du mortier de ciment.
Critère pour le métré: Nombre d'unités prévues, selon documentation graphique du Projet.
Critère pour le mémoire: On mesurera le nombre d'unités réellement exécutées selon les spécifications du Projet.

| Code | U | Désignation | Quantité | Prix | Montant |
|---|---|---|---|---|---|
| mt20bhp045h | U | Poteau carré en pierre tuffeau finition rustique pour balustrade, 25x25x100 cm, base comprise. (matériau) | 1 | 32405.51 | 32405.510 |
| mt20bhp065gc | U | Arrêt boule en pierre tuffeau finition rustique pour pilier de balustrade, 30x30x35 cm. (matériau) | 1 | 8556.89 | 8556.890 |
| mt08aaa010a | m³ | Eau. (matériau) | 0.006 | 1088.23 | 6.529 |
| mt01arg005a | t | Sable de carrière, pour mortier confectionné sur le chantier. (matériau) | 0.002 | 11771.8 | 23.544 |
| mt08cem041a | kg | Ciment blanc en sacs. (matériau) | 0.25 | 112.29 | 28.073 |
| mt08cal011a | kg | Chaux aérienne hydratée, type CL 90-S, selon NF EN 459-1, en sacs. (matériau) | 0.25 | 316.68 | 79.170 |
| mq06hor010 | h | Bétonnière électrique avec une capacité de gâchage de 160 l. (matériel) | 0.005 | 1663.34 | 8.317 |
| mo020 | h | Compagnon professionnel III/CP2 construction. (main-d'œuvre) | 0.228 | 1727.44 | 393.856 |
| mo113 | h | Ouvrier d'exécution I/OE1 construction. (main-d'œuvre) | 0.237 | 1065.7 | 252.571 |
| % | % | Frais de chantier des unités d'ouvrage | 2 % | 41754.460 | 835.089 |
|  |  | Coûts directs |  |  | 42589.549 |

Déchets:
- pose: mt20bhp045h Poteau carré en pierre tuffeau finition rustique pour balustrade, 25x25x100 cm, base comprise; facteur de déchet 0.0154
- pose: mt20bhp065gc Arrêt boule en pierre tuffeau finition rustique pour pilier de balustrade, 30x30x35 cm; facteur de déchet 0.0154
- pose: mt01arg005a Sable de carrière, pour mortier confectionné sur le chantier; facteur de déchet 0.00501329
- pose: mt08cem041a Ciment blanc en sacs; facteur de déchet 0.0063
- pose: mt08cal011a Chaux aérienne hydratée, type CL 90-S, selon NF EN 459-1, en sacs; facteur de déchet 0.042

## Ressources

**mt20bhp045h** U Poteau carré en pierre tuffeau finition rustique pour balustrade, 25x25x100 cm, base comprise
Données techniques: Coût énergétique 91.908 MJ; Émission de CO2 3.312 kg; Code CED 01 04 13; Masse de l'élément 41.4 kg; Volume 0.0276 m3

**mt20bhp065gc** U Arrêt boule en pierre tuffeau finition rustique pour pilier de balustrade, 30x30x35 cm
Données techniques: Coût énergétique 99.567 MJ; Émission de CO2 3.588 kg; Code CED 01 04 13; Masse de l'élément 44.85 kg; Volume 0.0299 m3

**mt08aaa010a** m³ Eau
Données techniques: Coût énergétique 60.000 MJ; Émission de CO2 30.000 kg

**mt01arg005a** t Sable de carrière, pour mortier confectionné sur le chantier
Données techniques: Coût énergétique 75.000 MJ; Émission de CO2 4.000 kg; Code CED 01 04 08; Masse de l'élément 1000 kg; Volume 0.666667 m3

**mt08cem041a** kg Ciment blanc en sacs
Données techniques: Coût énergétique 7.174 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08cal011a** kg Chaux aérienne hydratée, type CL 90-S, selon NF EN 459-1, en sacs
Données techniques: Coût énergétique 5.019 MJ; Émission de CO2 0.227 kg; Code CED 17 09 04; Masse de l'élément 1 kg; Volume 0.000667 m3
Déchets:
- emballage: re150101 Emballages en papier et en carton; quantité 0.009 kg
- emballage: re170203 Plastique; quantité 0.002 kg
