# Menuiserie en aluminium dans un mur d'entrée au bâtiment

- Propriété du fichier: CYPE Ingenieros S.A.
- Format: FIEBDC-3/2016
- Logiciel: Générateur de prix de la construction. CYPE Ingenieros, S.A.
- Date: 04/04/2024
- Zone géographique: Cameroun
- Devise: XAF
- Coûts indirects: 3 %
- Frais généraux: 13 %
- Bénéfice: 6 %
- TVA: 19.25 %

## E Enveloppe et finition extérieure

### EM Menuiseries extérieures

#### EMU Aluminium

**EMU010** m² Menuiserie en aluminium dans un mur d'entrée au bâtiment.
Menuiserie en aluminium anodisé couleur bronze, avec une épaisseur minimale de 15 microns, de fermeture du hall d'entrée de l'immeuble, constituée de vantaux fixes et battants; certifié conforme marque de qualité EWAA EURAS (QUALANOD), gamme moyenne, avec rupture de pont thermique, avec classification à la perméabilité à l'air selon NF EN 12207, à l'étanchéité à l'eau selon NF EN 12208 et à la résistance à la charge de vent selon NF EN 12210, avec précadre; composée de profilés formant des cadres et des vantaux. Comprend le silicone neutre pour le scellement des joints périphériques extérieur et intérieur, entre la menuiserie et l'ouvrage.
Critère d'évaluation économique: Le prix ne comprend pas la mise en place sur site du précadre.
Inclut: Mise en place de la menuiserie. Ajustement final des vantaux. Scellement des joints périphériques.
Critère pour le métré: Surface du vide à fermer, mesurée selon documentation graphique du Projet.
Critère pour le mémoire: On mesurera, avec les dimensions du vide, la surface réellement exécutée selon les spécifications du Projet.

| Code | U | Désignation | Quantité | Prix | Montant |
|---|---|---|---|---|---|
| mt25pem015c | m | Précadre d'aluminium, de 50x19x1,5 mm, assemblé à l'aide d'équerres et avec des pattes d'ancrage pour la fixation au parement et des vis pour la fixation de la menuiserie. (matériau) | 2.35 | 2370.3 | 5570.205 |
| mt25pfb015e | m² | Menuiserie en aluminium anodisé couleur bronze de fermeture du hall d'entrée de l'immeuble, constituée de vantaux fixes et battants, gamme moyenne, avec rupture de pont thermique, avec classification à la perméabilité à l'air selon NF EN 12207, à l'étanchéité à l'eau selon NF EN 12208 et à la résistance à la charge de vent selon NF EN 12210, marque de qualité EWAA-EURAS (QUALANOD). Comprend charnières, serrure, béquille et pênes, les joints de vitrage en EPDM, la visserie en acier inoxydable, les éléments d'étanchéité et les accessoires. (matériau) | 1.02 | 250766.19 | 255781.514 |
| mt22www050a | U | Cartouche de 300 ml de silicone neutre oxymique, à élasticité permanente et séchage rapide, couleur blanche, intervalle de température de travail de -60 à 150°C, avec résistance aux rayons UV, dureté Shore A approchée de 22, selon NF EN ISO 868 et élongation à la rupture >= 800%, selon NF EN ISO 8339. (matériau) | 0.448 | 4027.27 | 1804.217 |
| mo018 | h | Compagnon professionnel III/CP2 menuisier PVC et métal. (main-d'œuvre) | 0.196 | 1750.08 | 343.016 |
| mo059 | h | Ouvrier professionnel II/OP menuisier PVC et métal. (main-d'œuvre) | 0.178 | 1109.65 | 197.518 |
| % | % | Frais de chantier des unités d'ouvrage | 2 % | 263696.470 | 5273.929 |
|  |  | Coûts directs |  |  | 268970.399 |

Déchets:
- pose: mt25pem015c; facteur de déchet 0.0479993
- pose: mt22www050a; facteur de déchet 0.06

## Ressources

**mt25pem015c** m Précadre d'aluminium
Données techniques: Coût énergétique 31.539 MJ; Émission de CO2 2.310 kg; Code CED 17 04 02; Masse de l'élément 0.2774 kg; Volume 0.000185 m3
Déchets:
- emballage: re170203 Plastique. (composant de déchet); quantité 0.005 kg; Code CED 17 02 03; Masse de l'élément 1 kg; Volume 0.001667 m3

**mt25pfb015e** m² Menuiserie en aluminium anodisé couleur bronze de fermeture du hall d'entrée de l'immeuble
Données techniques: Coût énergétique 1235.118 MJ; Émission de CO2 91.814 kg
Déchets:
- emballage: re150101 Emballages en papier et en carton. (composant de déchet); quantité 0.115 kg; Code CED 15 01 01; Masse de l'élément 1 kg; Volume 0.001333 m3
- emballage: re170201 Bois. (composant de déchet); quantité 0.063 kg; Code CED 17 02 01; Masse de l'élément 1 kg; Volume 0.000909 m3
- emballage: re170203 Plastique; quantité 0.08 kg
- emballage: re170604 Matériaux d'isolation distincts de ceux spécifiés dans les codes 17 06 01 et 17 06 03. (composant de déchet); quantité 0.016 kg; Code CED 17 06 04; Masse de l'élément 1 kg; Volume 0.001667 m3

**mt22www050a** U Cartouche de 300 ml de silicone neutre oxymique
Données techniques: Coût énergétique 61.288 MJ; Émission de CO2 2.605 kg; Code CED 17 09 04; Masse de l'élément 0.3 kg; Volume 0.0002 m3
Déchets:
- emballage: re170203 Plastique; quantité 0.1 kg
