# Couche séparatrice en toiture terrasse: géotextile non tissé

- Propriété du fichier: CYPE Ingenieros S.A.
- Format: FIEBDC-3/2016
- Logiciel: Générateur de prix de la construction. CYPE Ingenieros, S.A.
- Date: 04/04/2024
- Zone géographique: Cameroun
- Devise: XAF
- Coûts indirects: 3 %
- Frais généraux: 13 %
- Bénéfice: 6 %
- TVA: 19.25 %

## E Enveloppe et finition extérieure

### ET Couvertures de toitures terrasses

#### ETG Couches séparatrices

**ETG010** m² Couche séparatrice en toiture terrasse: géotextile non tissé.
Couche séparatrice en toiture terrasse: géotextile non tissé composé de fibres de polyester unies par aiguilletage, avec une résistance à la traction longitudinale de 1,22 kN/m, une résistance à la traction transversale de 1,44 kN/m, une ouverture de cône à l'essai de perforation dynamique selon NF EN ISO 13433 inférieure à 45 mm, résistance CBR au poinçonnement 0,3 kN et une masse surfacique de 120 g/m². Mise en place: avec des recouvrements, directement sous l'isolation thermique.
Inclut: Mise en place de la couche séparatrice.
Critère pour le métré: Surface mesurée selon documentation graphique du Projet.
Critère pour le mémoire: On mesurera la surface réellement exécutée selon les spécifications du Projet, y compris les bords et les recouvrements.

| Code | U | Désignation | Quantité | Prix | Montant |
|---|---|---|---|---|---|
| mt14gso020aaf | m² | Géotextile non tissé composé de fibres de polyester unies par aiguilletage, avec une résistance à la traction longitudinale de 1,22 kN/m, une résistance à la traction transversale de 1,44 kN/m, une ouverture de cône à l'essai de perforation dynamique selon NF EN ISO 13433 inférieure à 45 mm, résistance CBR au poinçonnement 0,3 kN et une masse surfacique de 120 g/m². (matériau) | 1.1 | 396.43 | 436.073 |
| mo029 | h | Compagnon professionnel III/CP2 poseur de membranes d'étanchéité. (main-d'œuvre) | 0.023 | 1727.44 | 39.731 |
| mo067 | h | Ouvrier professionnel II/OP poseur de membranes d'étanchéité. (main-d'œuvre) | 0.046 | 1107.54 | 50.947 |
| % | % | Frais de chantier des unités d'ouvrage | 2 % | 526.751 | 10.535 |
|  |  | Coûts directs |  |  | 537.286 |

Déchets:
- pose: mt14gso020aaf; facteur de déchet 0.07

## Ressources

**mt14gso020aaf** m² Géotextile non tissé composé de fibres de polyester unies par aiguilletage
Données techniques: Coût énergétique 6.603 MJ; Émission de CO2 0.340 kg; Code CED 17 06 04; Masse de l'élément 0.1 kg; Volume 0.000167 m3
Déchets:
- emballage: re170203 Plastique. (composant de déchet); quantité 0.024 kg; Code CED 17 02 03; Masse de l'élément 1 kg; Volume 0.001667 m3
