# Joint de dilatation en toiture terrasse chaude, accessible. Imperméabilisation avec des membranes de PVC

- Propriété du fichier: CYPE Ingenieros S.A.
- Format: FIEBDC-3/2016
- Logiciel: Générateur de prix de la construction. CYPE Ingenieros, S.A.
- Date: 19/09/2024
- Zone géographique: Cameroun
- Devise: XAF
- Coûts indirects: 3 %
- Frais généraux: 13 %
- Bénéfice: 6 %
- TVA: 19.25 %

## E Enveloppe et finition extérieure

### ET Couvertures de toitures terrasses

#### ETI Points singuliers

**ETI030** m Joint de dilatation en toiture terrasse chaude, accessible. Imperméabilisation avec des membranes de PVC.
Joint de dilatation en toiture terrasse chaude, accessible, végétalisée, type inversée, avec module à excroissances. Imperméabilisation: bande de renfort de membrane d'étanchéité souple en PVC-P, (fv), de 1,2 mm d'épaisseur, avec armature de voile en fibre de verre, et avec résistance aux intempéries, placée librement sur la couche séparatrice, en formant un pli sans adhérer dans la zone du joint; fond de joints pour scellement dans des cordons en polyéthylène expansé, de 30 mm de diamètre; et bande de finalisation de membrane d'étanchéité souple en PVC-P, (fv), de 1,2 mm d'épaisseur, avec armature de voile en fibre de verre, et avec résistance aux intempéries fixée en recouvrements par soudure thermique à l'imperméabilisation de la toiture, en formant un pli sans adhérer dans la zone du joint, sur le cordon de remplissage.
Inclut: Nettoyage et préparation de la surface. Mise en place de la bande de renfort. Mise en place du cordon de remplissage à l'intérieur du joint. Mise en place de la bande de finalisation.
Critère pour le métré: Longueur mesurée en projection horizontale, selon documentation graphique du Projet.
Critère pour le mémoire: On mesurera, en projection horizontale, la longueur réellement exécutée selon les spécifications du Projet.

| Code | U | Désignation | Quantité | Prix | Montant |
|---|---|---|---|---|---|
| mt15dac010c | m² | Membrane d'étanchéité souple en PVC-P, (fv), de 1,2 mm d'épaisseur, avec armature de voile en fibre de verre, et avec résistance aux intempéries, selon NF EN 13956. (matériau) | 1 | 9299.51 | 9299.510 |
| mt15sja030df | m | Fond de joints pour scellement dans des cordons en polyéthylène expansé, de 30 mm de diamètre, pour limiter la profondeur du joint de dilatation. (matériau) | 1.05 | 456.63 | 479.462 |
| mo029 | h | Compagnon professionnel III/CP2 poseur de membranes d'étanchéité. (main-d'œuvre) | 0.143 | 1727.44 | 247.024 |
| mo067 | h | Ouvrier professionnel II/OP poseur de membranes d'étanchéité. (main-d'œuvre) | 0.143 | 1107.54 | 158.378 |
| % | % | Frais de chantier des unités d'ouvrage | 2 % | 10184.374 | 203.687 |
|  |  | Coûts directs |  |  | 10388.061 |

Déchets:
- pose: mt15dac010c; facteur de déchet 0.0434167
- pose: mt15sja030df; facteur de déchet 0.044

## Ressources

**mt15dac010c** m² Membrane d'étanchéité souple en PVC-P
Données techniques: Coût énergétique 123.245 MJ; Émission de CO2 4.400 kg; Code CED 17 06 04; Masse de l'élément 1.5 kg; Volume 0.0025 m3
Déchets:
- emballage: re170203 Plastique. (composant de déchet); quantité 0.026 kg; Code CED 17 02 03; Masse de l'élément 1 kg; Volume 0.001667 m3

**mt15sja030df** m Fond de joints pour scellement dans des cordons en polyéthylène expansé
Données techniques: Coût énergétique 12.149 MJ; Émission de CO2 0.164 kg; Code CED 17 02 03; Masse de l'élément 0.049 kg; Volume 0.000082 m3
Déchets:
- emballage: re170201 Bois. (composant de déchet); quantité 0.04 kg; Code CED 17 02 01; Masse de l'élément 1 kg; Volume 0.000909 m3
