# Point singulier pour toiture inclinée de plaques bitumées

- Propriété du fichier: CYPE Ingenieros S.A.
- Format: FIEBDC-3/2016
- Logiciel: Générateur de prix de la construction. CYPE Ingenieros, S.A.
- Date: 04/04/2024
- Zone géographique: Cameroun
- Devise: XAF
- Coûts indirects: 3 %
- Frais généraux: 13 %
- Bénéfice: 6 %
- TVA: 19.25 %

## E Enveloppe et finition extérieure

### EU Couvertures de toitures inclinées

#### EUO Plaques ondulées bitumées

**EUO020** m Point singulier pour toiture inclinée de plaques bitumées.
Rive pour toiture inclinée avec une pente supérieure à 10%, avec bandes de rive, en tôle d'acier, de 10 cm de hauteur, 7 cm de largeur et 2 m de longueur. Comprend les accessoires de fixation des pièces aux plaques.
Inclut: Implantation et mise en place des pièces d'arrêt sur les plaques de toiture. Fixation des pièces aux plaques.
Critère pour le métré: Longueur mesurée selon documentation graphique du Projet, augmentée de 5 cm de chaque côté.
Critère pour le mémoire: On mesurera la longueur réellement exécutée selon les spécifications du Projet, y compris les appuis.

| Code | U | Désignation | Quantité | Prix | Montant |
|---|---|---|---|---|---|
| mt13lpo020a | m | Bande de rive, en tôle d'acier, de 10 cm de hauteur, 7 cm de largeur et 2 m de longueur, pour toiture de plaques bitumées. (matériau) | 1 | 5706.89 | 5706.890 |
| mt13lpo032c | U | Clou, pour fixation sur un support en bois. (matériau) | 4 | 57.81 | 231.240 |
| mo051 | h | Compagnon professionnel III/CP2 monteur de parois industrielles. (main-d'œuvre) | 0.25 | 1775.06 | 443.765 |
| mo098 | h | Ouvrier professionnel II/OP monteur de parois industrielles. (main-d'œuvre) | 0.085 | 1107.54 | 94.141 |
| % | % | Frais de chantier des unités d'ouvrage | 2 % | 6476.036 | 129.521 |
|  |  | Coûts directs |  |  | 6605.557 |
