# Isolation acoustique au bruit aérien, dans une cloison en plaques, avec panneaux entre montants et membranes viscoélastiques entre plaques

- Propriété du fichier: CYPE Ingenieros S.A.
- Format: FIEBDC-3/2016
- Logiciel: Générateur de prix de la construction. CYPE Ingenieros, S.A.
- Date: 04/04/2024
- Zone géographique: Cameroun
- Devise: XAF
- Coûts indirects: 3 %
- Frais généraux: 13 %
- Bénéfice: 6 %
- TVA: 19.25 %

## F Aménagements et finitions

### FI Isolations intérieures

#### FIC Cloisons

**FIC060** m² Isolation acoustique au bruit aérien, dans une cloison en plaques, avec panneaux entre montants et membranes viscoélastiques entre plaques.
Isolation acoustique au bruit aérien, dans une cloison de plaques, réalisée avec panneau semi-rigide en laine minérale, épaisseur 90 (45+45) mm, selon NF EN 13162, mis en place entre les montants de l'ossature porteuse; et membrane viscoélastique de haute densité, de 4 mm d'épaisseur, fixée entre les plaques avec adhésif de chloroprène, de base solvante monocomposante.
Inclut: Découpe de l'isolant à placer entre les montants. Mise en place de l'isolant entre les montants. Découpe de l'isolant à placer sur la plaque. Application de l'adhésif. Mise en place de l'isolant dans la plaque déjà montée.
Critère pour le métré: Surface mesurée selon documentation graphique du Projet.
Critère pour le mémoire: On mesurera la surface réellement exécutée selon les spécifications du Projet.

| Code | U | Désignation | Quantité | Prix | Montant |
|---|---|---|---|---|---|
| mt16lra060d | m² | Panneau semi-rigide en laine minérale, épaisseur 90 (45+45) mm, selon NF EN 13162, Euroclasse A1 de réaction au feu selon NF EN 13501-1 et coefficient de résistance à la diffusion de la vapeur d'eau 1. (matériau) | 1.05 | 9778.53 | 10267.457 |
| mt16npg030c | m² | Membrane viscoélastique de haute densité, de 4 mm d'épaisseur; avec 67 dB d'indice global de réduction acoustique, Rw. (matériau) | 2.1 | 5398.51 | 11336.871 |
| mt18dww020a | l | Adhésif de chloroprène, de base solvante monocomposante. (matériau) | 0.3 | 5624.31 | 1687.293 |
| mo054 | h | Compagnon professionnel III/CP2 poseur d'isolants rigides ou flexibles. (main-d'œuvre) | 0.228 | 1775.06 | 404.714 |
| mo101 | h | Ouvrier professionnel II/OP poseur d'isolants rigides ou flexibles. (main-d'œuvre) | 0.228 | 1107.54 | 252.519 |
| % | % | Frais de chantier des unités d'ouvrage | 2 % | 23948.854 | 478.977 |
|  |  | Coûts directs |  |  | 24427.831 |

Déchets:
- pose: mt16lra060d; facteur de déchet 0.0413068
- pose: mt16npg030c Membrane viscoélastique de haute densité, de 4 mm d'épaisseur; avec 67 dB d'indice global de réduction acoustique, Rw; facteur de déchet 0.0678285

## Ressources

**mt16lra060d** m² Panneau semi-rigide en laine minérale
Données techniques: Coût énergétique 96.215 MJ; Émission de CO2 2.559 kg; Code CED 17 06 04; Masse de l'élément 1.62 kg; Volume 0.0027 m3
Déchets:
- emballage: re170203 Plastique. (composant de déchet); quantité 0.027 kg; Code CED 17 02 03; Masse de l'élément 1 kg; Volume 0.001667 m3

**mt16npg030c** m² Membrane viscoélastique de haute densité, de 4 mm d'épaisseur; avec 67 dB d'indice global de réduction acoustique, Rw
Données techniques: Coût énergétique 242.864 MJ; Émission de CO2 7.266 kg; Code CED 17 03 02; Masse de l'élément 6.5 kg; Volume 0.0065 m3
Déchets:
- emballage: re170203 Plastique; quantité 0.051 kg
