# Revêtement mural intérieur avec panneau rigide protecteur en résines renforcées avec des fibres de verre

- Propriété du fichier: CYPE Ingenieros S.A.
- Format: FIEBDC-3/2016
- Logiciel: Générateur de prix de la construction. CYPE Ingenieros, S.A.
- Date: 02/11/2025
- Zone géographique: Cameroun
- Devise: XAF
- Coûts indirects: 3 %
- Frais généraux: 13 %
- Bénéfice: 6 %
- TVA: 19.25 %

## F Aménagements et finitions

### FR Protections

#### FRR Feuilles et panneaux de protection pour revêtements muraux

**FRR020** m² Revêtement mural intérieur avec panneau rigide protecteur en résines renforcées avec des fibres de verre.
Revêtement mural intérieur avec panneau rigide protecteur en résines renforcées avec des fibres de verre, de 1220x2440 mm et 2,2 mm d'épaisseur, de couleur blanche. Mise en place: avec adhésif en polyuréthane.
Inclut: Préparation et nettoyage du parement vertical. Implantation et coupe des panneaux. Application de l'adhésif. Mise en place des panneaux et des pièces de terminaison.
Critère pour le métré: Surface mesurée selon documentation graphique du Projet.
Critère pour le mémoire: On mesurera la surface réellement exécutée selon les spécifications du Projet.

| Code | U | Désignation | Quantité | Prix | Montant |
|---|---|---|---|---|---|
| mt53pdi040i | m² | Panneau rigide protecteur en résines renforcées avec des fibres de verre, de 1220x2440 mm et 2,2 mm d'épaisseur, de couleur blanche, Euroclasse C-s2, d0 de réaction au feu, selon NF EN 13501-1, comprend les pièces d'arrêt, les pièces d'angle, les pièces spéciales et les accessoires de montage. (matériau) | 1.05 | 28925.72 | 30372.006 |
| mt47adc110a | kg | Adhésif spécial de polyuréthane bicomposant. (matériau) | 0.3 | 3965.3 | 1189.590 |
| mo011 | h | Compagnon professionnel III/CP2 monteur. (main-d'œuvre) | 0.228 | 1899.84 | 433.164 |
| mo080 | h | Ouvrier professionnel II/OP monteur. (main-d'œuvre) | 0.228 | 1185.16 | 270.216 |
| % | % | Frais de chantier des unités d'ouvrage | 2 % | 32264.976 | 645.300 |
|  |  | Coûts directs |  |  | 32910.276 |

Déchets:
- pose: mt47adc110a Adhésif spécial de polyuréthane bicomposant; facteur de déchet 0.038685

## Ressources

**mt53pdi040i** m² Panneau rigide protecteur en résines renforcées avec des fibres de verre
Données techniques: Coût énergétique 193.253 MJ; Émission de CO2 7.703 kg
Déchets:
- emballage: re170203 Plastique. (composant de déchet); quantité 0.012 kg; Code CED 17 02 03; Masse de l'élément 1 kg; Volume 0.001667 m3

**mt47adc110a** kg Adhésif spécial de polyuréthane bicomposant
Données techniques: Coût énergétique 144.474 MJ; Émission de CO2 7.014 kg; Code CED 17 09 04; Masse de l'élément 1 kg; Volume 0.000667 m3
Déchets:
- emballage: re170203 Plastique; quantité 0.003 kg
