# Plancher technique accessible

- Propriété du fichier: CYPE Ingenieros S.A.
- Format: FIEBDC-3/2016
- Logiciel: Générateur de prix de la construction. CYPE Ingenieros, S.A.
- Date: 04/04/2024
- Zone géographique: Cameroun
- Devise: XAF
- Coûts indirects: 3 %
- Frais généraux: 13 %
- Bénéfice: 6 %
- TVA: 19.25 %

## F Aménagements et finitions

### FS Revêtements de sols

#### FSQ Planchers techniques

**FSQ010** m² Plancher technique accessible.
Plancher technique accessible, constitué de panneaux encapsulés de 600x600 mm, avec noyau de panneau aggloméré en bois de haute densité, 650 kg/m³, et 30 mm d'épaisseur, avec tôle d'acier dans la face inférieure et dans la face supérieure, rivé en périmétrie, avec finition périmétrique du bord en PVC de 18 mm, en protégeant l'arête vive du revêtement; appuyés sur des plots réglables pour hauteurs de 150 à 245 mm, en acier zingué avec tête avec joint antivibratoire, fixés au support avec de la colle; fabriqué selon NF EN 12825 avec une charge limite de classe 2 supérieur à 6 kN, coefficient de sécurité 2, flèche 2,5 mm (A), tolérance dimensionnelle classe 2 et protection contre le feu Euroclasse Bfl-s1 de réaction au feu, selon NF EN 13501-1 et finition supérieure en revêtement de sol vinylique hétérogène, de 3,2 mm d'épaisseur totale, avec couche d'usure de 1,00 mm d'épaisseur, avec traitement superficiel de protection PUR, couleur à choisir, fourni en dalles de 90x15 cm. Comprend l'implantation, la fixation des plots à la surface support avec collage et nivellement de ceux-ci avec un écrou. Totalement monté, avec tous les éléments nécessaires pour son installation.
Inclut: Implantation des axes des plots et marquage des niveaux. Mise en place, nivellement et fixation des plots. Mise en place des panneaux.
Critère pour le métré: Surface utile, mesurée selon documentation graphique du Projet, en déduisant les ouvertures de surface supérieure à 1 m². Le métré par casses et découpes n'a pas été augmenté, puisque 5% de pièces de plus ont été considérées dans la décomposition.
Critère pour le mémoire: On mesurera la surface réellement exécutée selon les spécifications du Projet, en déduisant les ouvertures de surface supérieure à 1 m².

| Code | U | Désignation | Quantité | Prix | Montant |
|---|---|---|---|---|---|
| mt12pmm010j | m² | Plancher technique accessible, constitué de panneaux encapsulés de 600x600 mm, avec noyau de panneau aggloméré en bois de haute densité, 650 kg/m³, et 30 mm d'épaisseur, avec tôle d'acier dans la face inférieure et dans la face supérieure, rivé en périmétrie, avec finition périmétrique du bord en PVC de 18 mm, en protégeant l'arête vive du revêtement; appuyés sur des plots réglables pour hauteurs de 150 à 245 mm, en acier zingué avec tête avec joint antivibratoire, fixés au support avec de la colle; classement 2/2/A/2, selon NF EN 12825 et Euroclasse Bfl-s1 de réaction au feu, selon NF EN 13501-1. (matériau) | 1 | 38740.16 | 38740.160 |
| mt18pta070c | m² | Dalles hétérogènes en PVC, de 3,2 mm d'épaisseur totale, avec couche d'usure de 1,00 mm d'épaisseur, avec traitement superficiel de protection PUR, couleur à choisir; poids total: 3400 g/m²; classification pour l'usage, selon NF EN ISO 10874: classe 23 pour usage domestique; classe 33 pour usage commercial; classe 42 pour usage industriel; réduction du bruit des chocs 2 dB, selon NF EN ISO 10140; Euroclasse Cfl-s1 de réaction au feu, selon NF EN 13501-1. (matériau) | 1 | 27365.03 | 27365.030 |
| mo011 | h | Compagnon professionnel III/CP2 monteur. (main-d'œuvre) | 0.284 | 1775.06 | 504.117 |
| mo080 | h | Ouvrier professionnel II/OP monteur. (main-d'œuvre) | 0.284 | 1107.54 | 314.541 |
| % | % | Frais de chantier des unités d'ouvrage | 2 % | 66923.848 | 1338.477 |
|  |  | Coûts directs |  |  | 68262.325 |

Déchets:
- pose: mt18pta070c; facteur de déchet 0.0346882

## Ressources

**mt18pta070c** m² Dalles hétérogènes en PVC
Données techniques: Coût énergétique 154.377 MJ; Émission de CO2 16.780 kg; Code CED 17 02 03; Masse de l'élément 3.4 kg; Volume 0.005667 m3
Déchets:
- emballage: re170203 Plastique. (composant de déchet); quantité 0.039 kg; Code CED 17 02 03; Masse de l'élément 1 kg; Volume 0.001667 m3
