# Bouton tactile antidérapant en acier

- Propriété du fichier: CYPE Ingenieros S.A.
- Format: FIEBDC-3/2016
- Logiciel: Générateur de prix de la construction. CYPE Ingenieros, S.A.
- Date: 19/09/2024
- Zone géographique: Cameroun
- Devise: XAF
- Coûts indirects: 3 %
- Frais généraux: 13 %
- Bénéfice: 6 %
- TVA: 19.25 %

## F Aménagements et finitions

### FS Revêtements de sols

#### FSY Systèmes de revêtements de sols tactiles

**FSY020** U Bouton tactile antidérapant en acier.
Bouton tactile antidérapant en acier inoxydable AISI 304, de 25 mm de diamètre et 5 mm de hauteur, avec boulon de 17,5 mm de longueur, encastré dans un trou réalisé dans le revêtement de sol, via l'utilisation d'un gabarit.
Inclut: Implantation et fixation du gabarit au revêtement de sol. Exécution de la perforation. Nettoyage de la poussière résultante. Fixation du bouton tactile au revêtement de sol par frappe. Nettoyage des restes excédants.
Critère pour le métré: Nombre d'unités prévues, selon documentation graphique du Projet.
Critère pour le mémoire: On mesurera le nombre d'unités réellement mises en place selon les spécifications du Projet.

| Code | U | Désignation | Quantité | Prix | Montant |
|---|---|---|---|---|---|
| mt47pta030b | U | Bouton tactile antidérapant en acier inoxydable AISI 304, de 25 mm de diamètre et 5 mm de hauteur, avec boulon de 17,5 mm de longueur, à encastrer par frappe dans le revêtement de sol. (matériau) | 1 | 2086.01 | 2086.010 |
| mt47pta020 | m² | Gabarit réutilisable pour le montage de revêtements de sol tactiles. (matériau) | 0.005 | 114398.43 | 571.992 |
| mt27wav030 | m | Bande de papier de 5 cm de largeur. (matériau) | 0.1 | 63.86 | 6.386 |
| mo080 | h | Ouvrier professionnel II/OP monteur. (main-d'œuvre) | 0.011 | 1107.54 | 12.183 |
| % | % | Frais de chantier des unités d'ouvrage | 2 % | 2676.571 | 53.531 |
|  |  | Coûts directs |  |  | 2730.102 |

Déchets:
- pose: mt47pta030b; facteur de déchet 0.0175333
- pose: mt27wav030 Bande de papier de 5 cm de largeur; facteur de déchet 0.0440299

## Ressources

**mt47pta030b** U Bouton tactile antidérapant en acier inoxydable AISI 304
Données techniques: Coût énergétique 3.136 MJ; Émission de CO2 0.225 kg; Code CED 17 04 05; Masse de l'élément 0.015 kg; Volume 0.000007 m3
Déchets:
- emballage: re170203 Plastique. (composant de déchet); quantité 0.025 kg; Code CED 17 02 03; Masse de l'élément 1 kg; Volume 0.001667 m3

**mt27wav030** m Bande de papier de 5 cm de largeur
Données techniques: Coût énergétique 0.004 MJ; Émission de CO2 0.006 kg; Code CED 20 01 01; Masse de l'élément 0.0067 kg; Volume 0.000009 m3
