# Arc de voussoirs en pierre naturelle

- Propriété du fichier: CYPE Ingenieros S.A.
- Format: FIEBDC-3/2016
- Logiciel: Générateur de prix de la construction. CYPE Ingenieros, S.A.
- Date: 04/04/2024
- Zone géographique: Cameroun
- Devise: XAF
- Coûts indirects: 3 %
- Frais généraux: 13 %
- Bénéfice: 6 %
- TVA: 19.25 %

## G Structure et gros oeuvre

### GV Arcs et voûtes

#### GVI Arcs en pierre

**GVI010** m Arc de voussoirs en pierre naturelle.
Arc de pierre naturelle calcaire constitué de voussoirs de 60x40x40 cm, finition bouchardée, équerrées et travaillées en atelier, avec section trapézoïdale selon le plan de détail, placées avec du mortier de ciment confectionné sur chantier, avec 250 kg/m³ de ciment, couleur grise, avec adjuvant hydrofuge, dosage 1:6, fourni en vrac; montage et démontage des cintres et des étais.
Inclut: Montage des cintres et des étais. Implantation des voussoirs. Préparation du mortier. Mise en place des voussoirs. Pointage avec une règle, un niveau et une plombée, en rectifiant sa position par coup. Lissage, modelage et jointoiement de l'ensemble de l'arc. Nettoyage du parement. Démontage des cintres et des étais. Révision de la partie avant.
Critère pour le métré: Longueur mesurée par son plus grand développement linéaire, selon documentation graphique du Projet.
Critère pour le mémoire: On mesurera, par son plus grand développement linéaire, la longueur réellement exécutée selon les spécifications du Projet.

| Code | U | Désignation | Quantité | Prix | Montant |
|---|---|---|---|---|---|
| mt06dpn010a | U | Voussoir en pierre naturelle calcaire de 60x40x40 cm, finition bouchardée. (matériau) | 1.66 | 57318.35 | 95148.461 |
| mt08cim020 | m | Cintre en bois pour réalisation d'un arc. (matériau) | 1 | 55499.87 | 55499.870 |
| mt08cim030a | m³ | Bois de pin pour réalisation du cintre. (matériau) | 0.15 | 257911.14 | 38686.671 |
| mt08aaa010a | m³ | Eau. (matériau) | 0.004 | 1088.23 | 4.353 |
| mt01arg005a | t | Sable de carrière, pour mortier confectionné sur le chantier. (matériau) | 0.033 | 11771.8 | 388.469 |
| mt08cet020e | t | Ciment CEM II / A-L 32,5 N, en vrac, selon NF EN 197-1. (matériau) | 0.005 | 65031.12 | 325.156 |
| mt08adt010 | kg | Adjuvant hydrofuge pour imperméabilisation des mortiers ou des bétons. (matériau) | 0.101 | 870.59 | 87.930 |
| mq06hor010 | h | Bétonnière électrique avec une capacité de gâchage de 160 l. (matériel) | 0.014 | 1663.34 | 23.287 |
| mo022 | h | Compagnon professionnel III/CP2 poseur de pierre naturelle. (main-d'œuvre) | 4.267 | 1727.44 | 7370.986 |
| mo060 | h | Ouvrier professionnel II/OP poseur de pierre naturelle. (main-d'œuvre) | 4.449 | 1107.54 | 4927.445 |
| % | % | Frais de chantier des unités d'ouvrage | 2 % | 202462.628 | 4049.253 |
|  |  | Coûts directs |  |  | 206511.881 |

Déchets:
- pose: mt06dpn010a Voussoir en pierre naturelle calcaire de 60x40x40 cm, finition bouchardée; facteur de déchet 0.0154
- pose: mt08cim030a Bois de pin pour réalisation du cintre; facteur de déchet 1
- pose: mt01arg005a Sable de carrière, pour mortier confectionné sur le chantier; facteur de déchet 0.00501329
- pose: mt08cet020e Ciment CEM II / A-L 32,5 N, en vrac, selon NF EN 197-1; facteur de déchet 0.0063
- pose: mt08adt010 Adjuvant hydrofuge pour imperméabilisation des mortiers ou des bétons; facteur de déchet 0.055

## Ressources

**mt06dpn010a** U Voussoir en pierre naturelle calcaire de 60x40x40 cm, finition bouchardée
Données techniques: Coût énergétique 511.488 MJ; Émission de CO2 18.432 kg; Code CED 01 04 13; Masse de l'élément 230.4 kg; Volume 0.1536 m3

**mt08cim030a** m³ Bois de pin pour réalisation du cintre
Données techniques: Coût énergétique 7471.200 MJ; Émission de CO2 -102.300 kg; Code CED 17 02 01; Masse de l'élément 55 kg; Volume 0.05 m3

**mt08aaa010a** m³ Eau
Données techniques: Coût énergétique 60.000 MJ; Émission de CO2 30.000 kg

**mt01arg005a** t Sable de carrière, pour mortier confectionné sur le chantier
Données techniques: Coût énergétique 75.000 MJ; Émission de CO2 4.000 kg; Code CED 01 04 08; Masse de l'élément 1000 kg; Volume 0.666667 m3

**mt08cet020e** t Ciment CEM II / A-L 32,5 N, en vrac, selon NF EN 197-1
Données techniques: Coût énergétique 6740.000 MJ; Émission de CO2 880.000 kg; Code CED 17 01 01; Masse de l'élément 1000 kg; Volume 0.666667 m3

**mt08adt010** kg Adjuvant hydrofuge pour imperméabilisation des mortiers ou des bétons
Données techniques: Coût énergétique 71.130 MJ; Émission de CO2 2.824 kg; Code CED 17 09 04; Masse de l'élément 1 kg; Volume 0.000667 m3
Déchets:
- emballage: re170203 Plastique. (composant de déchet); quantité 0.032 kg; Code CED 17 02 03; Masse de l'élément 1 kg; Volume 0.001667 m3
