# Élément de fixation

- Propriété du fichier: CYPE Ingenieros S.A.
- Format: FIEBDC-3/2016
- Logiciel: Générateur de prix de la construction. CYPE Ingenieros, S.A.
- Date: 04/04/2024
- Zone géographique: Cameroun
- Devise: XAF
- Coûts indirects: 3 %
- Frais généraux: 13 %
- Bénéfice: 6 %
- TVA: 19.25 %

## G Structure et gros oeuvre

### GX Ancrages

#### GXM Fixations mécaniques

**GXM040** U Élément de fixation.
Tige filetée avec écrou et rondelle en acier inoxydable A4-70, selon NF EN ISO 3506-1, de 10 mm de diamètre et 130 mm de longueur.
Inclut: Insertion de l'élément de fixation. Application du couple de serrage avec une clé dynamométrique.
Critère pour le métré: Nombre d'unités prévues, selon documentation graphique du Projet.
Critère pour le mémoire: On mesurera le nombre d'unités réellement exécutées selon les spécifications du Projet.

| Code | U | Désignation | Quantité | Prix | Montant |
|---|---|---|---|---|---|
| mt26reh305xb | U | Ancrage constitué d'une tige filetée en acier inoxydable A4-70, selon NF EN ISO 3506-1 de 10 mm de diamètre, et 130 mm de longueur, écrou et rondelle, pour fixations sur structures en béton. (matériau) | 1 | 3269.5 | 3269.500 |
| mo020 | h | Compagnon professionnel III/CP2 construction. (main-d'œuvre) | 0.021 | 1727.44 | 36.276 |
| mo112 | h | Ouvrier d'exécution I/OE2 construction. (main-d'œuvre) | 0.021 | 1083.13 | 22.746 |
| % | % | Frais de chantier des unités d'ouvrage | 2 % | 3328.522 | 66.570 |
|  |  | Coûts directs |  |  | 3395.092 |

Déchets:
- pose: mt26reh305xb; facteur de déchet 0.0175

## Ressources

**mt26reh305xb** U Ancrage constitué d'une tige filetée en acier inoxydable A4-70
Données techniques: Coût énergétique 6.232 MJ; Émission de CO2 0.680 kg; Code CED 17 04 05; Masse de l'élément 0.08 kg; Volume 0.000038 m3
Déchets:
- emballage: re170203 Plastique. (composant de déchet); quantité 0.025 kg; Code CED 17 02 03; Masse de l'élément 1 kg; Volume 0.001667 m3
