# Essai sur profilé en PVC pour menuiserie

- Propriété du fichier: CYPE Ingenieros S.A.
- Format: FIEBDC-3/2016
- Logiciel: Générateur de prix de la construction. CYPE Ingenieros, S.A.
- Date: 04/04/2024
- Zone géographique: Cameroun
- Devise: XAF
- Coûts indirects: 3 %
- Frais généraux: 13 %
- Bénéfice: 6 %
- TVA: 19.25 %

## Q Contrôle de qualité et essais

### QC Menuiserie

#### QCP En PVC

**QCP010** U Essai sur profilé en PVC pour menuiserie.
Essais à réaliser en laboratoire accrédité dans le domaine technique correspondant, sur un échantillon, pris sur site, de profilé en PVC utilisé dans la fabrication des menuiseries, pour la détermination des caractéristiques suivantes: résistance à la flexion, résistance au chlorure de méthylène. Comprend le déplacement au site et le rapport des résultats.
Inclut: Déplacement sur chantier. Prise d'échantillons. Réalisation des essais. Rédaction d'un rapport des résultats des essais réalisés.
Critère pour le métré: Essai à réaliser, selon documentation du Plan de contrôle de qualité.

| Code | U | Désignation | Quantité | Prix | Montant |
|---|---|---|---|---|---|
| mt49des010 | U | Répercussion de déplacement sur site pour la prise d'échantillons. (matériau) | 1 | 630.06 | 630.060 |
| mt49alp020 | U | Prise sur chantier d'échantillons d'éléments de menuiserie en PVC. (matériau) | 1 | 25176.85 | 25176.850 |
| mt49alp070 | U | Essai pour déterminer la résistance à la flexion d'un échantillon de profilés en PVC. (matériau) | 1 | 25840.97 | 25840.970 |
| mt49alp080 | U | Essai pour déterminer la résistance au chlorure de méthylène d'un échantillon de profilés en PVC. (matériau) | 1 | 25551.48 | 25551.480 |
| mt49alp030 | U | Rapport des résultats des essais réalisés sur un échantillon de charpenterie en PVC. (matériau) | 1 | 75837.06 | 75837.060 |
| % | % | Frais de chantier des unités d'ouvrage | 2 % | 153036.420 | 3060.728 |
|  |  | Coûts directs |  |  | 156097.148 |
