# Renouvellement du matériel et des médicaments d'armoire à pharmacie

- Propriété du fichier: CYPE Ingenieros S.A.
- Format: FIEBDC-3/2016
- Logiciel: Générateur de prix de la construction. CYPE Ingenieros, S.A.
- Date: 08/11/2024
- Zone géographique: Cameroun
- Devise: XAF
- Coûts indirects: 3 %
- Frais généraux: 13 %
- Bénéfice: 6 %
- TVA: 19.25 %

## S Sécurité et santé

### SM Médecine préventive et premiers soins

#### SMM Matériel médical

**SMM020** U Renouvellement du matériel et des médicaments d'armoire à pharmacie.
Poche à glace, boîte de pansements, paquet de coton, rouleau de sparadrap, caja de analgésico de ácido acetilsalicílico, boîte d'analgésique de paracétamol, bouteille d'eau oxygénée, bouteille d'alcool à 96°, flacon de teinture d'iode pour l'armoire à pharmacie d'urgence placée dans la cabine de chantier, pendant la durée du chantier.
Critère pour le métré: Nombre d'unités prévues, selon Plan général de coordination en matière de sécurité et de protection de la santé.
Critère pour le mémoire: On mesurera le nombre d'unités réellement fournies selon spécifications d'Étude ou d'Étude Basique de Sécurité et Santé.

| Code | U | Désignation | Quantité | Prix | Montant |
|---|---|---|---|---|---|
| mt50eca011b | U | Sac à glace, de 250 cm³, pour renouvellement de la trousse à pharmacie. (matériau) | 1 | 3732.69 | 3732.690 |
| mt50eca011e | U | Pansements adhésifs, en boîte de 120 unités, pour renouvellement de la trousse à pharmacie. (matériau) | 1 | 6731.08 | 6731.080 |
| mt50eca011f | U | Coton hydrophile, en paquet de 100 g, pour renouvellement de la trousse à pharmacie. (matériau) | 1 | 1101.45 | 1101.450 |
| mt50eca011g | U | Sparadrap, en rouleau de 5 cm de largeur et 5 m de longueur, pour renouvellement de la trousse à pharmacie. (matériau) | 1 | 4589.37 | 4589.370 |
| mt50eca011i | U | Analgésique d'acide acétylsalicylique, en boîte de 20 comprimés, pour renouvellement de la trousse à pharmacie. (matériau) | 1 | 1529.79 | 1529.790 |
| mt50eca011j | U | Analgésique de paracétamol, en boîte de 20 comprimés, pour renouvellement de la trousse à pharmacie. (matériau) | 1 | 1713.37 | 1713.370 |
| mt50eca011l | U | Bouteille d'eau oxygénée, de 250 cm³, pour renouvellement de la trousse à pharmacie. (matériau) | 1 | 2080.52 | 2080.520 |
| mt50eca011m | U | Bouteille d'alcool à 96°, de 250 cm³, pour renouvellement de la trousse à pharmacie. (matériau) | 1 | 1652.17 | 1652.170 |
| mt50eca011n | U | Flacon de teinture d'iode, de 100 cm³, pour renouvellement de la trousse à pharmacie. (matériau) | 1 | 2998.39 | 2998.390 |
| % | % | Frais de chantier des unités d'ouvrage | 2 % | 26128.830 | 522.577 |
|  |  | Coûts directs |  |  | 26651.407 |
