# Meuble base pour lavabo

- Propriété du fichier: CYPE Ingenieros S.A.
- Format: FIEBDC-3/2016
- Logiciel: Générateur de prix de la construction. CYPE Ingenieros, S.A.
- Date: 04/04/2024
- Zone géographique: Cameroun
- Devise: XAF
- Coûts indirects: 3 %
- Frais généraux: 13 %
- Bénéfice: 6 %
- TVA: 19.25 %

## T Équipements techniques

### TB Équipements sanitaires

#### TBE Meubles

**TBE010** U Meuble base pour lavabo.
Meuble de salle de bain (module de base), pour lavabo de surmeuble, avec finition laquée brillante blanc, de 850 mm de largeur. Comprend éléments de fixation. Totalement monté.
Inclut: Implantation de l'emplacement et marquage des points de fixation. Montage du meuble.
Critère pour le métré: Nombre d'unités prévues, selon documentation graphique du Projet.
Critère pour le mémoire: On mesurera le nombre d'unités réellement mises en place selon les spécifications du Projet.

| Code | U | Désignation | Quantité | Prix | Montant |
|---|---|---|---|---|---|
| mt31mss010i | U | Meuble de salle de bain (module de base), pour lavabo de surmeuble, avec finition laquée brillante blanc, de 850 mm de largeur. (matériau) | 1 | 453997.26 | 453997.260 |
| mo011 | h | Compagnon professionnel III/CP2 monteur. (main-d'œuvre) | 0.626 | 1775.06 | 1111.188 |
| mo080 | h | Ouvrier professionnel II/OP monteur. (main-d'œuvre) | 0.626 | 1107.54 | 693.320 |
| % | % | Frais de chantier des unités d'ouvrage | 2 % | 455801.768 | 9116.035 |
|  |  | Coûts directs |  |  | 464917.803 |
