# Bâti support encastré pour lavabo mural

- Propriété du fichier: CYPE Ingenieros S.A.
- Format: FIEBDC-3/2016
- Logiciel: Générateur de prix de la construction. CYPE Ingenieros, S.A.
- Date: 08/11/2024
- Zone géographique: Cameroun
- Devise: XAF
- Coûts indirects: 3 %
- Frais généraux: 13 %
- Bénéfice: 6 %
- TVA: 19.25 %

## T Équipements techniques

### TB Équipements sanitaires

#### TBL Lavabos

**TBL220** U Bâti support encastré pour lavabo mural.
Installation encastrée dans un mur en maçonnerie de bâti support prémonté en acier galvanisé, de 80 mm de profondeur, pour lavabo mural, avec fixations et tuyau d'écoulement avec adaptateur pour 32, 40 et 50 mm de diamètre.
Inclut: Implantation. Mise en place et fixation. Connexion au réseau d'évacuation. Contrôle de son bon fonctionnement.
Critère pour le métré: Nombre d'unités prévues, selon documentation graphique du Projet.
Critère pour le mémoire: On mesurera le nombre d'unités réellement mises en place selon les spécifications du Projet.

| Code | U | Désignation | Quantité | Prix | Montant |
|---|---|---|---|---|---|
| mt30oli092a | U | Bâti support prémonté en acier galvanisé, de 80 mm de profondeur, pour lavabo mural, avec fixations et tuyau d'écoulement avec adaptateur pour 32, 40 et 50 mm de diamètre, à encastrer dans un mur en maçonnerie. (matériau) | 1 | 172297.01 | 172297.010 |
| mo008 | h | Compagnon professionnel III/CP2 plombier. (main-d'œuvre) | 0.569 | 1819.81 | 1035.472 |
| % | % | Frais de chantier des unités d'ouvrage | 2 % | 173332.482 | 3466.650 |
|  |  | Coûts directs |  |  | 176799.132 |

## Ressources

**mt30oli092a** U Bâti support prémonté en acier galvanisé
Données techniques: Coût énergétique 63.672 MJ; Émission de CO2 5.457 kg
Déchets:
- emballage: re150101 Emballages en papier et en carton. (composant de déchet); quantité 0.072 kg; Code CED 15 01 01; Masse de l'élément 1 kg; Volume 0.001333 m3
