# Ballon électrique

- Propriété du fichier: CYPE Ingenieros S.A.
- Format: FIEBDC-3/2016
- Logiciel: Générateur de prix de la construction. CYPE Ingenieros, S.A.
- Date: 04/04/2024
- Zone géographique: Cameroun
- Devise: XAF
- Coûts indirects: 3 %
- Frais généraux: 13 %
- Bénéfice: 6 %
- TVA: 19.25 %

## T Équipements techniques

### TC ECS et chauffage

#### TCL Électricité

**TCL010** U Ballon électrique.
Ballon électrique pour le service d'E.C.S., résistance stéatite insérée dans une gaine, capacité 50 l, puissance 1,6 kW, efficacité énergétique classe C, profil de consommation M, ajustement de la température de 30°C à 80°C, de 440 mm de diamètre et 610 mm de hauteur, constitué de tonneau en acier vitrifié, isolation de mousse de polyuréthane, anode sacrificielle de magnésium avec indicateur lumineux de son état, vanne de sécurité et clapet de non retour, avec fonction de protection antigelées. Comprend le support et les ancrages de fixation, le clapet de non retour, les vannes à sphère, les flexibles de raccordement, pour l'entrée et la sortie de l'eau. Totalement monté, connecté et testé.
Inclut: Implantation de l'appareil. Fixation au parement via des éléments d'ancrage. Mise en place de l'appareil et des accessoires. Connecté aux réseaux de conduction d'eau, électrique et de terre. Mise en marche.
Critère pour le métré: Nombre d'unités prévues, selon documentation graphique du Projet.
Critère pour le mémoire: On mesurera le nombre d'unités réellement exécutées selon les spécifications du Projet.

| Code | U | Désignation | Quantité | Prix | Montant |
|---|---|---|---|---|---|
| mt38ted015a | U | Ballon électrique pour le service d'E.C.S., résistance stéatite insérée dans une gaine, capacité 50 l, puissance 1,6 kW, efficacité énergétique classe C, profil de consommation M, ajustement de la température de 30°C à 80°C, de 440 mm de diamètre et 610 mm de hauteur, constitué de tonneau en acier vitrifié, isolation de mousse de polyuréthane, anode sacrificielle de magnésium avec indicateur lumineux de son état, vanne de sécurité et clapet de non retour, avec fonction de protection antigelées. (matériau) | 1 | 218860.64 | 218860.640 |
| mt38tew010a | U | Tube flexible de 20 cm et de 1/2" de diamètre. (matériau) | 2 | 6811.46 | 13622.920 |
| mt37sve010b | U | Vanne à sphère en laiton nickelé à visser de 1/2". (matériau) | 2 | 4212.04 | 8424.080 |
| mt38www011 | U | Produits complémentaires pour installations d'E.C.S. (matériau) | 1 | 1234.58 | 1234.580 |
| mo008 | h | Compagnon professionnel III/CP2 plombier. (main-d'œuvre) | 0.879 | 1775.06 | 1560.278 |
| mo107 | h | Ouvrier professionnel II/OP plombier. (main-d'œuvre) | 0.879 | 1105.43 | 971.673 |
| % | % | Frais de chantier des unités d'ouvrage | 2 % | 244674.171 | 4893.483 |
|  |  | Coûts directs |  |  | 249567.654 |

## Ressources

**mt38ted015a** U Ballon électrique pour le service d'E.C.S
Données techniques: Coût énergétique 924.760 MJ; Émission de CO2 63.458 kg
Déchets:
- emballage: re150101 Emballages en papier et en carton. (composant de déchet); quantité 1.327 kg; Code CED 15 01 01; Masse de l'élément 1 kg; Volume 0.001333 m3

**mt37sve010b** U Vanne à sphère en laiton nickelé à visser de 1/2"
Données techniques: Coût énergétique 509.569 MJ; Émission de CO2 34.281 kg
Déchets:
- emballage: re150101 Emballages en papier et en carton; quantité 0.072 kg
