# Chaudière au fioul, domestique, à basse température, sur pied, pour chauffage et E.C.S

- Propriété du fichier: CYPE Ingenieros S.A.
- Format: FIEBDC-3/2016
- Logiciel: Générateur de prix de la construction. CYPE Ingenieros, S.A.
- Date: 04/04/2024
- Zone géographique: Cameroun
- Devise: XAF
- Coûts indirects: 3 %
- Frais généraux: 13 %
- Bénéfice: 6 %
- TVA: 19.25 %

## T Équipements techniques

### TC ECS et chauffage

#### TCQ Combustibles liquides

**TCQ030** U Chaudière au fioul, domestique, à basse température, sur pied, pour chauffage et E.C.S.
Chaudière sur pied, à basse température, avec corps en fonte de fer gris GL 180 pour brûleur pressurisé pour fioul, technologie Thermostream (principe d'anticondensation, ne nécessite pas de température minimale de retour), puissance de chauffage 45 kW, poids 246 kg, dimensions 881x600x787 mm, nombre d'éléments 4, contenu d'eau 61 l, pression maximale de travail 4 bar, brûleur de gazole à flamme bleue de 48 kW de puissance, tableau de régulation, de 154x366x327 mm, avec chronothermostat modulant avec sonde de température extérieure, kit d'union de chaudière à fioul a collecteur ou groupe de pompage, kit de sécurité pour chaudière à fioul, kit d'union de chaudière à fioul a vase d'expansion, avec ballon échangeur vertical de sol, pour production d'E.C.S. en combinaison avec chaudière, de 300 l, avec kit de connexion hydraulique pour connecter la chaudière à l'accumulateur, sans inclure le conduit pour l'évacuation des produits de la combustion. Totalement montée, connectée et testée.
Inclut: Implantation. Présentation des éléments. Montage de la chaudière et de ses accessoires. Connecté aux réseaux de conduction d'eau, de gazole, d'assainissement et électrique, et au conduit d'évacuation des produits de la combustion. Mise en marche.
Critère pour le métré: Nombre d'unités prévues, selon documentation graphique du Projet.
Critère pour le mémoire: On mesurera le nombre d'unités réellement exécutées selon les spécifications du Projet.

| Code | U | Désignation | Quantité | Prix | Montant |
|---|---|---|---|---|---|
| mt38cqj100p | U | Chaudière sur pied, à basse température, avec corps en fonte de fer gris GL 180 pour brûleur pressurisé pour fioul, technologie Thermostream (principe d'anticondensation, ne nécessite pas de température minimale de retour), puissance de chauffage 45 kW, poids 246 kg, dimensions 881x600x787 mm, nombre d'éléments 4, contenu d'eau 61 l, pression maximale de travail 4 bar. (matériau) | 1 | 1681046.42 | 1681046.420 |
| mt38cqj101a | U | Tableau de régulation, de 154x366x327 mm, avec chronothermostat modulant avec sonde de température extérieure. (matériau) | 1 | 415073.19 | 415073.190 |
| mt38cqj102p | U | Brûleur de gazole à flamme bleue de 48 kW de puissance, pour chaudières de 38,5 à 47 kW de puissance. (matériau) | 1 | 954668.34 | 954668.340 |
| mt38cqj520b | U | Kit de sécurité pour chaudière à fioul, composé de manomètre, vanne de sécurité et purgeur d'air. (matériau) | 1 | 145275.62 | 145275.620 |
| mt38cqj530b | U | Kit d'union de chaudière à fioul a vase d'expansion, avec vanne de remplissage et de vidange. (matériau) | 1 | 112069.76 | 112069.760 |
| mt38cqj575i | U | Ballon échangeur vertical de sol, pour production d'E.C.S. en combinaison avec chaudière, de 300 l, en acier émaillé, avec échangeur à un serpentin, efficacité énergétique classe B, avec isolation thermique en mousse rigide de polyuréthane, protection contre la corrosion avec anode de magnésium et contrôle de température par sonde NTC. (matériau) | 1 | 1133149.81 | 1133149.810 |
| mt38cqj577b | U | Kit de connexion hydraulique pour connecter la chaudière à l'accumulateur. (matériau) | 1 | 398470.26 | 398470.260 |
| mt38www012 | U | Produits complémentaires pour installation de chauffage et d'E.C.S. (matériau) | 1 | 1788.01 | 1788.010 |
| mo004 | h | Compagnon professionnel III/CP2 chauffagiste. (main-d'œuvre) | 4.404 | 1775.06 | 7817.364 |
| mo103 | h | Ouvrier professionnel II/OP chauffagiste. (main-d'œuvre) | 4.404 | 1105.43 | 4868.314 |
| % | % | Frais de chantier des unités d'ouvrage | 2 % | 4854227.088 | 97084.542 |
|  |  | Coûts directs |  |  | 4951311.630 |

## Ressources

**mt38cqj100p** U Chaudière sur pied
Données techniques: Coût énergétique 8140.153 MJ; Émission de CO2 633.592 kg
Déchets:
- emballage: re150101 Emballages en papier et en carton. (composant de déchet); quantité 2.271 kg; Code CED 15 01 01; Masse de l'élément 1 kg; Volume 0.001333 m3
- emballage: re170201 Bois. (composant de déchet); quantité 0.618 kg; Code CED 17 02 01; Masse de l'élément 1 kg; Volume 0.000909 m3

**mt38cqj101a** U Tableau de régulation, de 154x366x327 mm, avec chronothermostat modulant avec sonde de température extérieure
Données techniques: Coût énergétique 93.317 MJ; Émission de CO2 1.493 kg
Déchets:
- emballage: re150101 Emballages en papier et en carton; quantité 2.175 kg
- emballage: re170201 Bois; quantité 0.606 kg

**mt38cqj102p** U Brûleur de gazole à flamme bleue de 48 kW de puissance, pour chaudières de 38,5 à 47 kW de puissance
Données techniques: Coût énergétique 90.042 MJ; Émission de CO2 1.236 kg
Déchets:
- emballage: re150101 Emballages en papier et en carton; quantité 2.175 kg
- emballage: re170201 Bois; quantité 0.606 kg

**mt38cqj575i** U Ballon échangeur vertical de sol
Données techniques: Coût énergétique 3358.255 MJ; Émission de CO2 257.975 kg
Déchets:
- emballage: re150101 Emballages en papier et en carton; quantité 2.196 kg
- emballage: re170201 Bois; quantité 0.609 kg

**mt38cqj577b** U Kit de connexion hydraulique pour connecter la chaudière à l'accumulateur
Données techniques: Coût énergétique 86.768 MJ; Émission de CO2 0.979 kg
Déchets:
- emballage: re150101 Emballages en papier et en carton; quantité 2.175 kg
- emballage: re170201 Bois; quantité 0.606 kg
