# La canalisation de protection de câblage

- Propriété du fichier: CYPE Ingenieros S.A.
- Format: FIEBDC-3/2016
- Logiciel: Générateur de prix de la construction. CYPE Ingenieros, S.A.
- Date: 04/04/2024
- Zone géographique: Cameroun
- Devise: XAF
- Coûts indirects: 3 %
- Frais généraux: 13 %
- Bénéfice: 6 %
- TVA: 19.25 %

## T Équipements techniques

### TI Protections contre les incendies

#### TIA Détection et alarme

**TIA110** m La canalisation de protection de câblage.
La canalisation de protection de câblage, constituée de tube de polypropylène flexible, annelé, de 50 mm de diamètre nominal, avec IP549. Installation encastrée.
Critère d'évaluation économique: Le prix ne comprend pas les travaux auxiliaires de maçonnerie pour installations.
Inclut: Implantation et tracé de la ligne. Mise en place et fixation des tubes.
Critère pour le métré: Longueur mesurée selon documentation graphique du Projet.
Critère pour le mémoire: On mesurera la longueur réellement exécutée selon les spécifications du Projet.

| Code | U | Désignation | Quantité | Prix | Montant |
|---|---|---|---|---|---|
| mt35aia060b | m | Tube souple en polypropylène à double paroi (intérieure lisse et extérieure annelée), de couleur grise, de 50 mm de diamètre nominal, pour canalisation encastrée dans des parois maçonnées (sols, murs et plafonds). Résistance à la compression 320 N, résistance à l'impact 2 joules, température de travail -5°C jusqu'à 90°C, avec degré de protection IP549 selon NF EN 60529, propriétés électriques: isolant, non propagateur de la flamme. Selon NF EN 61386-1 et NF EN 61386-22. (matériau) | 1 | 4137.7 | 4137.700 |
| mo006 | h | Compagnon professionnel III/CP2 installateur de réseaux et d'équipements de détection et de sécurité. (main-d'œuvre) | 0.046 | 1775.06 | 81.653 |
| mo105 | h | Ouvrier professionnel II/OP installateur de réseaux et d'équipements de détection et de sécurité. (main-d'œuvre) | 0.046 | 1105.43 | 50.850 |
| % | % | Frais de chantier des unités d'ouvrage | 2 % | 4270.203 | 85.404 |
|  |  | Coûts directs |  |  | 4355.607 |

Déchets:
- pose: mt35aia060b; facteur de déchet 0.0275

## Ressources

**mt35aia060b** m Tube souple en polypropylène à double paroi (intérieure lisse et extérieure annelée)
Données techniques: Coût énergétique 51.346 MJ; Émission de CO2 2.549 kg; Code CED 17 02 03; Masse de l'élément 0.53 kg; Volume 0.000883 m3
