# Boîte de dérivation

- Propriété du fichier: CYPE Ingenieros S.A.
- Format: FIEBDC-3/2016
- Logiciel: Générateur de prix de la construction. CYPE Ingenieros, S.A.
- Date: 04/04/2024
- Zone géographique: Cameroun
- Devise: XAF
- Coûts indirects: 3 %
- Frais généraux: 13 %
- Bénéfice: 6 %
- TVA: 19.25 %

## T Équipements techniques

### TL Installations électriques

#### TLI Installations intérieures

**TLI120** U Boîte de dérivation.
Boîte de dérivation de plafond, de 140 mm de diamètre, encastrée dans dalle en béton armé. Comprend les accessoires et les fixations. Totalement montée.
Inclut: Mise en place de la boîte de dérivation. Câblage de l'équipement. Montage de l'équipement.
Critère pour le métré: Nombre d'unités prévues, selon documentation graphique du Projet.
Critère pour le mémoire: On mesurera le nombre d'unités réellement exécutées selon les spécifications du Projet.

| Code | U | Désignation | Quantité | Prix | Montant |
|---|---|---|---|---|---|
| mt33leg500f | U | Boîte de dérivation de plafond, à encastrer dans dalle en béton armé, de 140 mm de diamètre. (matériau) | 1 | 4318.46 | 4318.460 |
| mo003 | h | Compagnon professionnel III/CP2 électricien. (main-d'œuvre) | 0.341 | 1775.06 | 605.295 |
| % | % | Frais de chantier des unités d'ouvrage | 2 % | 4923.755 | 98.475 |
|  |  | Coûts directs |  |  | 5022.230 |
