# Regard

- Propriété du fichier: CYPE Ingenieros S.A.
- Format: FIEBDC-3/2016
- Logiciel: Générateur de prix de la construction. CYPE Ingenieros, S.A.
- Date: 04/04/2024
- Zone géographique: Cameroun
- Devise: XAF
- Coûts indirects: 3 %
- Frais généraux: 13 %
- Bénéfice: 6 %
- TVA: 19.25 %

## T Équipements techniques

### TP Installations de distribution de l'eau

#### TPA Accessoires

**TPA090** U Regard.
Formation de regard enterré, de dimensions intérieures 50x50x50 cm, en béton massif, coulé "in situ" BCN: CPJ-CEM II/A 32,5 ES - TP - B 35 - 15/25 - E: 5b - NA - P 18-305, sur dallage en béton massif BCN: CPJ-CEM II/A 32,5 ES - TP - B 35 - 15/25 - E: 5b - NA - P 18-305 de 15 cm d'épaisseur, avec cadre et couvercle en fonte classe B-125 selon NF EN 124, pour l'hébergement de la vanne; excavation préalable avec des moyens mécaniques et remblayage postérieur de l'arrière avec un matériau granulaire. Comprend le moule réutilisable en tôle métallique, amortissable en 20 utilisations.
Critère d'évaluation économique: Le prix ne comprend pas la vanne.
Inclut: Implantation. Excavation avec des moyens mécaniques. Suppression des terres lâches du fond de l'excavation. Coulage et compactage du béton pour la réalisation du dallage. Mise en place du coffrage métallique. Coulage et compactage du béton pour former le regard après humidification du coffrage. Retrait du coffrage. Connexion des tubes au regard. Mise en place du couvercle. Remblayage de l'arrière.
Critère pour le métré: Nombre d'unités prévues, selon documentation graphique du Projet.
Critère pour le mémoire: On mesurera le nombre d'unités réellement exécutées selon les spécifications du Projet.

| Code | U | Désignation | Quantité | Prix | Montant |
|---|---|---|---|---|---|
| mt10hmf040tjnf | m³ | Béton non armé prêt à l'emploi BCN: CPJ-CEM II/A 32,5 ES - TP - B 35 - 15/25 - E: 5b - NA - P 18-305. (matériau) | 0.245 | 97219.05 | 23818.667 |
| mt08aaa010a | m³ | Eau. (matériau) | 0.006 | 1088.23 | 6.529 |
| mt01arg005a | t | Sable de carrière, pour mortier confectionné sur le chantier. (matériau) | 0.028 | 11771.8 | 329.610 |
| mt08cem000a | kg | Ciment gris en sacs. (matériau) | 8.438 | 79.08 | 667.277 |
| mt08adt010 | kg | Adjuvant hydrofuge pour imperméabilisation des mortiers ou des bétons. (matériau) | 0.169 | 870.59 | 147.130 |
| mt08epr030b | U | Moule réutilisable pour la réalisation de regards de section carrée de 50x50x50 cm, de tôle métallique, y compris accessoires de montage. (matériau) | 0.05 | 165824.89 | 8291.245 |
| mt11tfa010b | U | Cadre et tampon en fonte, 50x50 cm, pour regard à tampon amovible, classe B-125 selon NF EN 124. (matériau) | 1 | 33972.14 | 33972.140 |
| mt01arr010a | t | Grave de carrière, de 19 à 25 mm de diamètre. (matériau) | 0.419 | 7520.87 | 3151.245 |
| mq01ret020b | h | Rétro chargeuse sur pneus, de 70 kW. (matériel) | 0.056 | 19720.21 | 1104.332 |
| mo020 | h | Compagnon professionnel III/CP2 construction. (main-d'œuvre) | 1.045 | 1727.44 | 1805.175 |
| mo113 | h | Ouvrier d'exécution I/OE1 construction. (main-d'œuvre) | 0.787 | 1065.7 | 838.706 |
| % | % | Frais de chantier des unités d'ouvrage | 2 % | 74132.056 | 1482.641 |
|  |  | Coûts directs |  |  | 75614.697 |

Déchets:
- pose: mt10hmf040tjnf Béton non armé prêt à l'emploi BCN: CPJ-CEM II/A 32,5 ES - TP - B 35 - 15/25 - E: 5b - NA - P 18-305; facteur de déchet 0.00104842
- pose: mt01arg005a Sable de carrière, pour mortier confectionné sur le chantier; facteur de déchet 0.00501329
- pose: mt08cem000a Ciment gris en sacs; facteur de déchet 0.00756
- pose: mt08adt010 Adjuvant hydrofuge pour imperméabilisation des mortiers ou des bétons; facteur de déchet 0.055
- pose: mt08epr030b; facteur de déchet 1
- pose: mt01arr010a Grave de carrière, de 19 à 25 mm de diamètre; facteur de déchet 0.00686426
- excavation: ruo170504 Terre et pierres distinctes de celles spécifiées dans le code 17 05 03. (composant de déchet); quantité 840.32 kg; Code CED 17 05 04; Masse de l'élément 1 kg; Volume 0.000625 m3

## Ressources

**mt10hmf040tjnf** m³ Béton non armé prêt à l'emploi BCN: CPJ-CEM II/A 32,5 ES - TP - B 35 - 15/25 - E: 5b - NA - P 18-305
Données techniques: Coût énergétique 2208.000 MJ; Émission de CO2 253.000 kg; Code CED 17 01 01; Masse de l'élément 2300 kg; Volume 1.533333 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt08epr030b** U Moule réutilisable pour la réalisation de regards de section carrée de 50x50x50 cm
Données techniques: Coût énergétique 393.200 MJ; Émission de CO2 20.400 kg; Code CED 17 04 05; Masse de l'élément 40 kg; Volume 0.019048 m3

**mt11tfa010b** U Cadre et tampon en fonte, 50x50 cm, pour regard à tampon amovible, classe B-125 selon NF EN 124
Données techniques: Coût énergétique 472.524 MJ; Émission de CO2 29.506 kg
Déchets:
- emballage: re150101 Emballages en papier et en carton; quantité 0.072 kg

**mt01arr010a** t Grave de carrière, de 19 à 25 mm de diamètre
Données techniques: Coût énergétique 75.000 MJ; Émission de CO2 4.000 kg; Code CED 01 04 08; Masse de l'élément 1000 kg; Volume 0.666667 m3
