# Dérivateur

- Propriété du fichier: CYPE Ingenieros S.A.
- Format: FIEBDC-3/2016
- Logiciel: Générateur de prix de la construction. CYPE Ingenieros, S.A.
- Date: 04/04/2024
- Zone géographique: Cameroun
- Devise: XAF
- Coûts indirects: 3 %
- Frais généraux: 13 %
- Bénéfice: 6 %
- TVA: 19.25 %

## T Équipements techniques

### TT Installations de télécommunication

#### TTX Réseaux de câbles co-axiaux

**TTX140** U Dérivateur.
Dérivateur de 5-1000 MHz, de 2 dérivations et 26 dB de perte de dérivation, avec connecteurs type "F".
Inclut: Mise en place du dérivateur. Connexion et contrôle de son bon fonctionnement.
Critère pour le métré: Nombre d'unités prévues, selon documentation graphique du Projet.
Critère pour le mémoire: On mesurera le nombre d'unités réellement exécutées selon les spécifications du Projet.

| Code | U | Désignation | Quantité | Prix | Montant |
|---|---|---|---|---|---|
| mt40ede005rj | U | Dérivateur de 5-1000 MHz, de 2 dérivations et 26 dB de perte de dérivation, avec connecteurs type "F". (matériau) | 1 | 4905.78 | 4905.780 |
| mo001 | h | Compagnon professionnel III/CP2 installateur en télécommunications. (main-d'œuvre) | 0.114 | 1775.06 | 202.357 |
| mo056 | h | Ouvrier professionnel II/OP installateur en télécommunications. (main-d'œuvre) | 0.114 | 1105.43 | 126.019 |
| % | % | Frais de chantier des unités d'ouvrage | 2 % | 5234.156 | 104.683 |
|  |  | Coûts directs |  |  | 5338.839 |

## Ressources

**mt40ede005rj** U Dérivateur de 5-1000 MHz, de 2 dérivations et 26 dB de perte de dérivation, avec connecteurs type "F"
Données techniques: Coût énergétique 2.005 MJ; Émission de CO2 0.163 kg
Déchets:
- emballage: re150101 Emballages en papier et en carton. (composant de déchet); quantité 0.072 kg; Code CED 15 01 01; Masse de l'élément 1 kg; Volume 0.001333 m3
