# Grille pour extérieurs

- Propriété du fichier: CYPE Ingenieros S.A.
- Format: FIEBDC-3/2016
- Logiciel: Générateur de prix de la construction. CYPE Ingenieros, S.A.
- Date: 04/04/2024
- Zone géographique: Cameroun
- Devise: XAF
- Coûts indirects: 3 %
- Frais généraux: 13 %
- Bénéfice: 6 %
- TVA: 19.25 %

## T Équipements techniques

### TV Climatisation et ventilation

#### TVM Ventilation mécanique pour logements

**TVM070** U Grille pour extérieurs.
Grille circulaire en aluminium, avec lames horizontales fixes, sortie d'air avec inclinaison de 15°, contre la pluie, avec maille de protection contre l'entrée de feuilles et d'oiseaux, pour conduit d'admission ou d'extraction, de 500 mm de diamètre. Comprend les éléments de fixation.
Inclut: Implantation. Mise en place et fixation.
Critère pour le métré: Nombre d'unités prévues, selon documentation graphique du Projet.
Critère pour le mémoire: On mesurera le nombre d'unités réellement exécutées selon les spécifications du Projet.

| Code | U | Désignation | Quantité | Prix | Montant |
|---|---|---|---|---|---|
| mt42sva190h | U | Grille circulaire en aluminium, avec lames horizontales fixes, sortie d'air avec inclinaison de 15°, contre la pluie, avec maille de protection contre l'entrée de feuilles et d'oiseaux, pour conduit d'admission ou d'extraction, de 500 mm de diamètre, avec éléments de fixation. (matériau) | 1 | 614312.92 | 614312.920 |
| mo011 | h | Compagnon professionnel III/CP2 monteur. (main-d'œuvre) | 0.284 | 1775.06 | 504.117 |
| mo080 | h | Ouvrier professionnel II/OP monteur. (main-d'œuvre) | 0.284 | 1107.54 | 314.541 |
| % | % | Frais de chantier des unités d'ouvrage | 2 % | 615131.578 | 12302.632 |
|  |  | Coûts directs |  |  | 627434.210 |

## Ressources

**mt42sva190h** U Grille circulaire en aluminium
Données techniques: Coût énergétique 134.386 MJ; Émission de CO2 9.961 kg
Déchets:
- emballage: re150101 Emballages en papier et en carton. (composant de déchet); quantité 0.086 kg; Code CED 15 01 01; Masse de l'élément 1 kg; Volume 0.001333 m3
