# Solution antigivrante

- Propriété du fichier: CYPE Ingenieros S.A.
- Format: FIEBDC-3/2016
- Logiciel: Générateur de prix de la construction. CYPE Ingenieros, S.A.
- Date: 08/11/2024
- Zone géographique: Cameroun
- Devise: XAF
- Coûts indirects: 3 %
- Frais généraux: 13 %
- Bénéfice: 6 %
- TVA: 19.25 %

## T Équipements techniques

### TV Climatisation et ventilation

#### TVS Géothermie

**TVS110** l Solution antigivrante.
Solution antigivrante eau-éthanol, concentration de dégivrant pur à 25%, pour remplissage d'un circuit d'installation de géothermie.
Critère pour le métré: Volume estimé en fonction des caractéristiques de l'installation.
Critère pour le mémoire: On mesurera le volume réellement fourni selon les spécifications du Projet.

| Code | U | Désignation | Quantité | Prix | Montant |
|---|---|---|---|---|---|
| mt37sge100g | l | Solution antigivrante eau-éthanol, concentration de dégivrant pur à 25%, pour remplissage d'un circuit d'installation de géothermie. (matériau) | 1 | 3909.47 | 3909.470 |
| % | % | Frais de chantier des unités d'ouvrage | 2 % | 3909.470 | 78.189 |
|  |  | Coûts directs |  |  | 3987.659 |
