# Dispositif pour microventilation

- Propriété du fichier: CYPE INGENIEROS, S.A.
- Format: FIEBDC-3/2002
- Zone géographique: Cameroun
- Devise: XAF
- Coûts indirects: 3.00 %
- Frais généraux: 13.00 %
- Bénéfice: 6.00 %
- TVA: 19.25 %

## T Équipements techniques

### TV Climatisation et ventilation

#### TVR Aérateurs

**TVR040** U Dispositif pour microventilation.
Ferrure pour micro-ouverture de fenêtre coulissante, système 2000 Perimetral et système 4200 Perimetral, "CORTIZO". Comprend les accessoires de montage et les éléments de fixation.
Inclut: Implantation. Montage. Mise en place et fixation du dispositif pour microventilation entre la paroi et le cadre de la menuiserie.
Critère pour le métré: Nombre d'unités prévues, selon documentation graphique du Projet.
Critère pour le mémoire: On mesurera le nombre d'unités réellement exécutées selon les spécifications du Projet.

| Code | U | Désignation | Quantité | Prix | Montant |
|---|---|---|---|---|---|
| mt25pfz180c | U | Ferrure pour micro-ouverture de fenêtre coulissante, système 2000 Perimetral et système 4200 Perimetral, "CORTIZO", avec accessoires de montage et éléments de fixation. (matériau) | 1.000 | 1381.06 | 1381.06 |
| mo018 | h | Compagnon professionnel III/CP2 menuisier PVC et métal. (main-d'œuvre) | 0.086 | 1794.20 | 154.30 |
| mo059 | h | Ouvrier professionnel II/OP menuisier PVC et métal. (main-d'œuvre) | 0.086 | 1137.62 | 97.84 |
| % | % | Frais de chantier des unités d'ouvrage | 2 % | 1633.20 | 32.66 |
|  |  | Coûts directs |  |  | 1665.86 |
