# Unité intérieure d'air conditionné avec distribution par conduit rectangulaire, pour système VRV 5, pour gaz R-32

- Propriété du fichier: CYPE INGENIEROS, S.A.
- Format: FIEBDC-3/2002
- Zone géographique: Cameroun
- Devise: XAF
- Coûts indirects: 3.00 %
- Frais généraux: 13.00 %
- Bénéfice: 6.00 %
- TVA: 19.25 %

## T Équipements techniques

### TV Climatisation et ventilation

#### TVK Système Daikin à débit de réfrigérant variable

**TVK020** U Unité intérieure d'air conditionné avec distribution par conduit rectangulaire, pour système VRV 5, pour gaz R-32.
Unité intérieure d'air conditionné, pour système VRV 5 (Volume de Réfrigérant Variable), de plafond sans carrosserie, de faible hauteur d'encastrement, modèle FXDA20A "DAIKIN", pour gaz R-32, alimentation monophasée (230V/50Hz), puissance frigorifique nominale 2,2 kW (température de bulbe sec de l'air intérieur 27°C, température de bulbe humide de l'air intérieur 19°C, température de bulbe sec de l'air extérieur 35°C), puissance calorifique nominale 2,5 kW (température de bulbe sec de l'air intérieur 20°C, température de bulbe sec de l'air extérieur 7°C), consommation électrique nominale en refroidissement 71 W, consommation électrique nominale en chauffage 68 W, pression sonore à faible vitesse 31 dBA, débit d'air à vitesse élevée 8 m³/min, de 200x750x620 mm, poids 22 kg, pression statique disponible de 10 à 30 Pa, détendeur électronique, pompe de drainage, aspiration d'air arrière ou inférieur, bloc de terminaux F1-F2 pour câble de 2 rangées de transmission et contrôle (bus D-III Net) à unité extérieur, contrôle par microprocesseur et filtre d'air de succion. Régulation: contrôle à distance multifonction, modèle Madoka BRC1H52K. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai135c | U | Unité intérieure d'air conditionné, pour système VRV 5 (Volume de Réfrigérant Variable), de plafond sans carrosserie, de faible hauteur d'encastrement, modèle FXDA20A "DAIKIN", pour gaz R-32, alimentation monophasée (230V/50Hz), puissance frigorifique nominale 2,2 kW (température de bulbe sec de l'air intérieur 27°C, température de bulbe humide de l'air intérieur 19°C, température de bulbe sec de l'air extérieur 35°C), puissance calorifique nominale 2,5 kW (température de bulbe sec de l'air intérieur 20°C, température de bulbe sec de l'air extérieur 7°C), consommation électrique nominale en refroidissement 71 W, consommation électrique nominale en chauffage 68 W, pression sonore à faible vitesse 31 dBA, débit d'air à vitesse élevée 8 m³/min, de 200x750x620 mm, poids 22 kg, pression statique disponible de 10 à 30 Pa, détendeur électronique, pompe de drainage, aspiration d'air arrière ou inférieur, bloc de terminaux F1-F2 pour câble de 2 rangées de transmission et contrôle (bus D-III Net) à unité extérieur, contrôle par microprocesseur et filtre d'air de succion. (matériau) | 1.000 | 1421891.75 | 1421891.75 |
| mt42www090 | U | Kit de support pour la suspension du plafond, constitué de quatre tiges filetées en acier galvanisé, avec leurs chevilles, écrous et rondelles correspondants. (matériau) | 1.000 | 18731.51 | 18731.51 |
| mt42dai508i | U | Contrôle à distance multifonction, modèle Madoka BRC1H52K "DAIKIN", couleur noire, avec programmation hebdomadaire, possibilité de sélectionner le mode standard ou le mode simplifié pour les hôtels, fonction marche/arrêt, changement de mode de fonctionnement, limitation de la température de consigne, sélection de la vitesse du ventilateur et fonctions avancées à l'aide de l'App pour smartphone avec connectivité Bluetooth Low Energy (BLE). (matériau) | 1.000 | 177949.33 | 177949.33 |
| mt35aia090aa | m | Tube rigide en PVC, branchable, courbable à chaud, de couleur noire, de 16 mm de diamètre nominal, pour climatisation fixe en surface. Résistance à la compression 1250 N, résistance à l'impact 2 joules, température de travail -5°C jusqu'à 60°C, avec degré de protection IP547 selon NF EN 60529, propriétés électriques: isolant, non propagateur de la flamme. Selon NF EN 61386-1 et NF EN 61386-22. Comprend les colliers, les éléments de fixation et les accessoires (courbes, manchons, tés, coudes et courbes flexibles). (matériau) | 3.000 | 1048.88 | 3146.64 |
| mt42dai900 | m | Câble bus à 2 fils, de 0,5 mm² de section par fil (matériau) | 3.000 | 681.15 | 2043.45 |
| mo005 | h | Compagnon professionnel III/CP2 installateur de climatisation. (main-d'œuvre) | 1.138 | 1775.06 | 2020.02 |
| mo104 | h | Ouvrier professionnel II/OP installateur de climatisation. (main-d'œuvre) | 1.138 | 1105.43 | 1257.98 |
| % | % | Frais de chantier des unités d'ouvrage | 2 % | 1627040.68 | 32540.81 |
|  |  | Coûts directs |  |  | 1659581.49 |
