# Couche principale d'une façade ventilée à ossature autoportante, avec contrecloison. Système Aquapanel Outdoor "KNAUF"

- Propriété du fichier: CYPE Ingenieros S.A.
- Format: FIEBDC-3/2016
- Logiciel: Generador de precios de la construcción. CYPE Ingenieros, S.A.
- Date: 15/06/2024
- Zone géographique: Cameroun
- Devise: XAF
- Coûts indirects: 3 %
- Frais généraux: 13 %
- Bénéfice: 6 %
- TVA: 19.25 %

## E Enveloppe et finition extérieure

### EL Façades légères

#### ELB Systèmes de bardage constituant la paroi

**ELB030** m² Couche principale d'une façade ventilée à ossature autoportante, avec contrecloison. Système Aquapanel Outdoor "KNAUF".
Couche principale d'une façade ventilée à ossature autoportante, avec contrecloison. Système Aquapanel Outdoor WM311C.es "KNAUF" avec DAU nº 09/052 F, constitué de: STRUCTURE EXTÉRIEURE: structure métallique en acier Z4 (Z450) galvanisé spécial de rails de 100/40/0,7 mm GRC 0,70 et de montants de 100/50/1 mm GRC 1 avec une modulation de 400 mm et disposition normale "N"; ISOLATION EXTÉRIEURE: panneau rigide en laine minérale, selon NF EN 13162, non revêtu à double densité, de 90 mm d'épaisseur, résistance thermique 2,6 m²K/W, conductivité thermique 0,034 W/(mK), mis en place entre les montants de l'ossature porteuse; PLAQUE EXTÉRIEURE: plaque en ciment Portland Aquapanel Outdoor "KNAUF" de 12,5x1200x2400 mm, revêtue d'une couche en fibre de verre imprégnée des deux côtés; STRUCTURE INTÉRIEURE: structure métallique en acier galvanisé de rails de 48/30 et de montants de 48/35 avec une modulation de 400 mm et disposition normale "N"; ISOLATION INTÉRIEURE: panneau semi-rigide en laine minérale, selon NF EN 13162, de 40 mm d'épaisseur, résistance thermique 1,2 m²K/W, conductivité thermique 0,033 W/(mK), mis en place entre les montants de l'ossature porteuse; PLAQUES INTÉRIEURES: deux plaques de plâtre (une plaque Standard (A) de 12,5 mm d'épaisseur et une plaque Standard + Aluminium (BV) de 15 mm d'épaisseur); IMPERMÉABILISATION: écran hautement perméable à la vapeur d'eau, imperméable à l'eau de pluie, Tyvek StuccoWrap, fixé sur les montants de la structure métallique par la face extérieure; REVÊTEMENT EXTÉRIEUR: couche de base de mortier Aquapanel Outdoor armé avec maille en fibre de verre Aquapanel Outdoor et couche de finition de mortier GRC finition en pierre, sur impression Fondo Pétreo GRC. Comprend la bande acoustique, la visserie pour la fixation des plaques, les fixations pour l'ancrage des profilés, le mortier adhésif Perlfix, pour le scellement de rencontres périmétriques, la pâte Uniflott GLS "KNAUF" pour le traitement des joints entre plaques intérieures, le mortier Aquapanel Outdoor "KNAUF" et la bande Aquapanel "KNAUF", pour le traitement des joints entre plaques extérieures, le profilé en PVC avec maille en fibre de verre anti-alcalin, "KNAUF", pour arrêt en liteau, et le ruban adhésif double face pour la fixation de l'écran hautement perméable à la vapeur d'eau.
Critère d'évaluation économique: Le prix comprend la résolution des baies de façade.
Inclut: Implantation de la structure métallique sur le sol et le plafond. Nivellement et nettoyage de la base. Mise en place de la bande acoustique. Fixation de la structure métallique extérieure. Découpage et préparation de l'isolant à placer entre les montants. Passage des installations. Mise en place de l'isolant extérieur. Fixation de la structure métallique intérieure. Mise en place de l'isolant intérieur. Mise en place et vissage à la structure des plaques intérieures. Traitement des joints entre plaques intérieures. Mise en place, aplomb et nivellement des cadres. Mise en place de l'imperméabilisation. Mise en place et boulonnage sur la structure des plaques extérieures. Traitement des joints entre plaques extérieures. Réalisation de tous les travaux nécessaires pour la résolution des ouvertures. Mise en place du profilé d'arrêt en linteau. Extension de la couche de mortier base et mise en place de la maille. Application de la couche d'impression. Application de la couche de mortier. Résolution des points singuliers.
Critère pour le métré: Surface mesurée selon documentation graphique du Projet, sans dupliquer les coins ni les rencontres, en déduisant les ouvertures de surface supérieure à 3 m².
Critère pour le mémoire: On mesurera la surface réellement exécutée selon les spécifications du Projet, sans dupliquer les coins ni les rencontres, en déduisant les ouvertures de surface supérieure à 3 m².

| Code | U | Désignation | Quantité | Prix | Montant |
|---|---|---|---|---|---|
| mt12pck020d | m | Bande acoustique de dilatation, autoadhésive, en mousse de polyuréthane à cellules fermées "KNAUF", de 3,2 mm d'épaisseur et 95 mm de largeur, résistance thermique 0,10 m²K/W, conductivité thermique 0,032 W/(mK). (matériau) | 1.2 | 387.74 | 465.288 |
| mt12pak020c | m | Rail 100/40/0,7 mm GRC 0,7 "KNAUF" en acier Z4 (Z450) galvanisé spécial, pour système Aquapanel Outdoor. Selon NF DTU 25.41 P1-2 et NF EN 14195. (matériau) | 0.7 | 3295.04 | 2306.528 |
| mt12pak030ib | m | Montant 100/50/1 mm GRC 1 "KNAUF" en acier Z4 (Z450) galvanisé spécial, pour système Aquapanel Outdoor. Selon NF DTU 25.41 P1-2 et NF EN 14195. (matériau) | 2.75 | 5312.94 | 14610.585 |
| mt16lra020ahm | m² | Panneau rigide en laine minérale, selon NF EN 13162, non revêtu à double densité, de 90 mm d'épaisseur, résistance thermique 2,6 m²K/W, conductivité thermique 0,034 W/(mK), imperméable à l'eau de pluie, Euroclasse A1 de réaction au feu selon NF EN 13501-1, capacité d'absorption d'eau à court terme <=1 kg/m² et coefficient de résistance à la diffusion de la vapeur d'eau 1,3. (matériau) | 1.05 | 24132.48 | 25339.104 |
| mt15mkv010 | m² | Écran hautement perméable à la vapeur d'eau imperméable à l'eau de pluie, en polyéthylène tissé non filé, Tyvek StuccoWrap "KNAUF", de 0,22 mm d'épaisseur et 82 g/m², de 0,03 m d'épaisseur de la couche d'air équivalente à la diffusion de la vapeur d'eau, selon NF EN 1931, étanchéité à l'eau classe W1 selon NF EN 1928, (Euroclasse E de réaction au feu, selon NF EN 13501-1), à placer dans des systèmes de façades et des bardages Aquapanel, fourni en rouleaux de 1,50x75 m, selon NF EN 13859-2. (matériau) | 1.1 | 3723.31 | 4095.641 |
| mt12pak010n | m² | Plaque en ciment Portland Aquapanel Outdoor "KNAUF" de 12,5x1200x2400 mm, revêtue d'une couche en fibre de verre imprégnée des deux côtés. (matériau) | 1 | 17003.1 | 17003.100 |
| mt12pak040v | U | Vis autoforeuse Aquapanel Maxi TB "KNAUF" 4,2x25. (matériau) | 20 | 11.38 | 227.600 |
| mt12psg220 | U | Fixation composée d'une cheville et d'une vis 5x27. (matériau) | 3.2 | 54.75 | 175.200 |
| mt12pck020b | m | Bande acoustique de dilatation, autoadhésive, en mousse de polyuréthane à cellules fermées "KNAUF", de 3,2 mm d'épaisseur et 50 mm de largeur, résistance thermique 0,10 m²K/W, conductivité thermique 0,032 W/(mK). (matériau) | 1.2 | 209.61 | 251.532 |
| mt12pfk020b | m | Rail 48/30 "KNAUF" en acier galvanisé, selon NF DTU 25.41 P1-2 et NF EN 14195. (matériau) | 0.7 | 1149.43 | 804.601 |
| mt12pfk010b | m | Montant 48/35 "KNAUF" en acier galvanisé, selon NF DTU 25.41 P1-2 et NF EN 14195. (matériau) | 2.75 | 1387.83 | 3816.533 |
| mt16lra020ebm | m² | Panneau semi-rigide en laine minérale, selon NF EN 13162, de 40 mm d'épaisseur, résistance thermique 1,2 m²K/W, conductivité thermique 0,033 W/(mK), Euroclasse A1 de réaction au feu selon NF EN 13501-1, capacité d'absorption d'eau à court terme <=1 kg/m² et coefficient de résistance à la diffusion de la vapeur d'eau 1,3. (matériau) | 1.05 | 8812.24 | 9252.852 |
| mt12ppk010aa | m² | Plaque de plâtre A / NF EN 520 - 1200 / longueur / 12,5 / à bords longitudinaux amincis, Standard "KNAUF"; Euroclasse A2-s1, d0 de réaction au feu, selon NF EN 13501-1. (matériau) | 1 | 3516.41 | 3516.410 |
| mt12ppk010db | m² | Plaque de plâtre BV / NF EN 520 - 1200 / longueur / 15 / à bords longitudinaux amincis, Standard + Aluminium "KNAUF"; Euroclasse A2-s1, d0 de réaction au feu, selon NF EN 13501-1. (matériau) | 1 | 8327.01 | 8327.010 |
| mt12ptk010cc | U | Vis autoforeuse TN "KNAUF" 3,5x25. (matériau) | 9 | 8.01 | 72.090 |
| mt12ptk010cf | U | Vis autoforeuse TN "KNAUF" 3,5x45. (matériau) | 18 | 12.33 | 221.940 |
| mt12pik015d | kg | Mortier adhésif Perlfix "KNAUF", à prise rapide (30 minutes), Euroclasse A1 de réaction au feu, selon NF EN 13501-1, intervalle de température de travail de 5 à 30°C, pour application manuelle, selon NF EN 13963. (matériau) | 0.1 | 381.44 | 38.144 |
| mt12pik020n | kg | Pâte à joints Uniflott GLS "KNAUF", de prise normale (45 minutes), intervalle de température de travail de 10 à 30°C, pour application manuelle sans bande à joint, selon NF EN 13963. (matériau) | 0.5 | 187.66 | 93.830 |
| mt12pak060g | kg | Mortier de joints Aquapanel Outdoor "KNAUF", couleur grise. (matériau) | 0.6 | 1688.82 | 1013.292 |
| mt12pak050d | m | Bande de joints Aquapanel "KNAUF". (matériau) | 2.1 | 316.39 | 664.419 |
| mt12pak085d | l | Impression incolore au siloxane GRC "KNAUF". (matériau) | 0.2 | 2872.73 | 574.546 |
| mt12pak090g | kg | Mortier Aquapanel Outdoor "KNAUF", couleur blanche. (matériau) | 2.5 | 1112.65 | 2781.625 |
| mt12pak100g | m² | Maille en fibre de verre Aquapanel Outdoor "KNAUF", couleur blanche. (matériau) | 1.1 | 1372.34 | 1509.574 |
| mt12pak120 | kg | Impression à base de copolymères acryliques modifiés Fondo Pétreo GRC "KNAUF", couleur à choisir, pour mortier de finition en pierre. (matériau) | 0.14 | 2714.37 | 380.012 |
| mt12pak130 | kg | Mortier GRC "KNAUF", à base de copolymères acryliques modifiés avec du siloxane, finition en pierre, couleur à choisir. (matériau) | 2.5 | 3017.14 | 7542.850 |
| mt28fvk030 | m | Profilé en PVC avec maille en fibre de verre anti-alcalin, "KNAUF", pour arrêt en liteau, fourni en barres de 2,5 m de longueur. (matériau) | 0.17 | 706.69 | 120.137 |
| mt15pdw100a | m | Ruban adhésif double face, avec adhésif acrylique, de 50 mm de largeur, avec résistance aux rayons UV, intervalle de température de travail de -20 à 100°C, fournie en rouleaux de 50 m de longueur. (matériau) | 1.1 | 924.67 | 1017.137 |
| mo052 | h | Compagnon professionnel III/CP2 poseur de systèmes de façades préfabriqués. (main-d'œuvre) | 0.743 | 1775.06 | 1318.870 |
| mo099 | h | Ouvrier professionnel II/OP poseur de systèmes de façades préfabriqués. (main-d'œuvre) | 0.743 | 1107.54 | 822.902 |
| % | % | Frais de chantier des unités d'ouvrage | 2 % | 108363.352 | 2167.267 |
|  |  | Coûts directs |  |  | 110530.619 |

Déchets:
- pose: mt12pck020d; facteur de déchet 0.06
- pose: mt12pak020c; facteur de déchet 0.00859524
- pose: mt12pak030ib; facteur de déchet 0.0053
- pose: mt16lra020ahm; facteur de déchet 0.024
- pose: mt15mkv010; facteur de déchet 0.06
- pose: mt12pak010n; facteur de déchet 0.0248
- pose: mt12pak040v Vis autoforeuse Aquapanel Maxi TB "KNAUF" 4,2x25; facteur de déchet 0.00533333
- pose: mt12pck020b; facteur de déchet 0.06
- pose: mt12pfk020b Rail 48/30 "KNAUF" en acier galvanisé, selon NF DTU 25.41 P1-2 et NF EN 14195; facteur de déchet 0.0186017
- pose: mt12pfk010b Montant 48/35 "KNAUF" en acier galvanisé, selon NF DTU 25.41 P1-2 et NF EN 14195; facteur de déchet 0.0174897
- pose: mt16lra020ebm; facteur de déchet 0.0455629
- pose: mt12ppk010aa; facteur de déchet 0.018
- pose: mt12ppk010db; facteur de déchet 0.018
- pose: mt12ptk010cc Vis autoforeuse TN "KNAUF" 3,5x25; facteur de déchet 0.00533333
- pose: mt12ptk010cf Vis autoforeuse TN "KNAUF" 3,5x45; facteur de déchet 0.00521739
- pose: mt12pik015d; facteur de déchet 0.03
- pose: mt12pik020n; facteur de déchet 0.03
- pose: mt12pak060g Mortier de joints Aquapanel Outdoor "KNAUF", couleur grise; facteur de déchet 0.07
- pose: mt12pak050d Bande de joints Aquapanel "KNAUF"; facteur de déchet 0.055
- pose: mt12pak085d Impression incolore au siloxane GRC "KNAUF"; facteur de déchet 0.06
- pose: mt12pak090g Mortier Aquapanel Outdoor "KNAUF", couleur blanche; facteur de déchet 0.067314
- pose: mt12pak100g Maille en fibre de verre Aquapanel Outdoor "KNAUF", couleur blanche; facteur de déchet 0.055
- pose: mt12pak120; facteur de déchet 0.047049
- pose: mt12pak130 Mortier GRC "KNAUF", à base de copolymères acryliques modifiés avec du siloxane, finition en pierre, couleur à choisir; facteur de déchet 0.052542
- pose: mt28fvk030; facteur de déchet 0.048

## Ressources

**mt12pck020d** m Bande acoustique de dilatation
Données techniques: Coût énergétique 3.168 MJ; Émission de CO2 0.154 kg; Code CED 17 06 04; Masse de l'élément 0.0213 kg; Volume 0.000036 m3
Déchets:
- emballage: re170203 Plastique. (composant de déchet); quantité 0.001 kg; Code CED 17 02 03; Masse de l'élément 1 kg; Volume 0.001667 m3

**mt12pak020c** m Rail 100/40/0,7 mm GRC 0,7 "KNAUF" en acier Z4 (Z450) galvanisé spécial
Données techniques: Coût énergétique 112.071 MJ; Émission de CO2 3.437 kg; Code CED 17 04 05; Masse de l'élément 0.84 kg; Volume 0.0004 m3
Déchets:
- emballage: re170203 Plastique; quantité 0.007 kg

**mt12pak030ib** m Montant 100/50/1 mm GRC 1 "KNAUF" en acier Z4 (Z450) galvanisé spécial
Données techniques: Coût énergétique 232.790 MJ; Émission de CO2 7.126 kg; Code CED 17 04 05; Masse de l'élément 1.75 kg; Volume 0.000833 m3
Déchets:
- emballage: re170203 Plastique; quantité 0.008 kg

**mt16lra020ahm** m² Panneau rigide en laine minérale
Données techniques: Coût énergétique 211.338 MJ; Émission de CO2 5.564 kg; Code CED 17 06 04; Masse de l'élément 3.6 kg; Volume 0.006 m3
Déchets:
- emballage: re170203 Plastique; quantité 0.034 kg

**mt15mkv010** m² Écran hautement perméable à la vapeur d'eau imperméable à l'eau de pluie
Données techniques: Coût énergétique 13.562 MJ; Émission de CO2 0.514 kg; Code CED 17 06 04; Masse de l'élément 0.082 kg; Volume 0.000137 m3
Déchets:
- emballage: re170203 Plastique; quantité 0.024 kg

**mt12pak010n** m² Plaque en ciment Portland Aquapanel Outdoor "KNAUF" de 12,5x1200x2400 mm
Données techniques: Coût énergétique 0.875 MJ; Émission de CO2 2.457 kg; Code CED 17 01 01; Masse de l'élément 16.25 kg; Volume 0.010833 m3
Déchets:
- emballage: re170203 Plastique; quantité 0.004 kg

**mt12pak040v** U Vis autoforeuse Aquapanel Maxi TB "KNAUF" 4,2x25
Données techniques: Coût énergétique 0.015 MJ; Émission de CO2 0.002 kg; Code CED 17 04 05; Masse de l'élément 0.0015 kg
Déchets:
- emballage: re150101 Emballages en papier et en carton. (composant de déchet); quantité 0.001 kg; Code CED 15 01 01; Masse de l'élément 1 kg; Volume 0.001333 m3

**mt12pck020b** m Bande acoustique de dilatation
Données techniques: Coût énergétique 1.712 MJ; Émission de CO2 0.083 kg; Code CED 17 06 04; Masse de l'élément 0.0112 kg; Volume 0.000019 m3
Déchets:
- emballage: re170203 Plastique; quantité 0.001 kg

**mt12pfk020b** m Rail 48/30 "KNAUF" en acier galvanisé, selon NF DTU 25.41 P1-2 et NF EN 14195
Données techniques: Coût énergétique 77.385 MJ; Émission de CO2 2.373 kg; Code CED 17 04 05; Masse de l'élément 0.58 kg; Volume 0.000276 m3
Déchets:
- emballage: re170203 Plastique; quantité 0.005 kg

**mt12pfk010b** m Montant 48/35 "KNAUF" en acier galvanisé, selon NF DTU 25.41 P1-2 et NF EN 14195
Données techniques: Coût énergétique 77.409 MJ; Émission de CO2 2.374 kg; Code CED 17 04 05; Masse de l'élément 0.58 kg; Volume 0.000276 m3
Déchets:
- emballage: re170203 Plastique; quantité 0.005 kg

**mt16lra020ebm** m² Panneau semi-rigide en laine minérale
Données techniques: Coût énergétique 164.235 MJ; Émission de CO2 4.320 kg; Code CED 17 06 04; Masse de l'élément 2.8 kg; Volume 0.004667 m3
Déchets:
- emballage: re170203 Plastique; quantité 0.025 kg

**mt12ppk010aa** m² Plaque de plâtre A / NF EN 520 - 1200 / longueur / 12,5 / à bords longitudinaux amincis
Données techniques: Coût énergétique 27.495 MJ; Émission de CO2 1.302 kg; Code CED 17 08 02; Masse de l'élément 8.02 kg; Volume 0.00802 m3
Déchets:
- emballage: re170203 Plastique; quantité 0.004 kg

**mt12ppk010db** m² Plaque de plâtre BV / NF EN 520 - 1200 / longueur / 15 / à bords longitudinaux amincis
Données techniques: Coût énergétique 32.196 MJ; Émission de CO2 1.587 kg; Code CED 17 08 02; Masse de l'élément 11.2 kg; Volume 0.0112 m3
Déchets:
- emballage: re170203 Plastique; quantité 0.004 kg

**mt12ptk010cc** U Vis autoforeuse TN "KNAUF" 3,5x25
Données techniques: Coût énergétique 0.015 MJ; Émission de CO2 0.002 kg; Code CED 17 04 05; Masse de l'élément 0.0015 kg
Déchets:
- emballage: re150101 Emballages en papier et en carton; quantité 0.001 kg

**mt12ptk010cf** U Vis autoforeuse TN "KNAUF" 3,5x45
Données techniques: Coût énergétique 0.023 MJ; Émission de CO2 0.002 kg; Code CED 17 04 05; Masse de l'élément 0.0023 kg; Volume 0.000001 m3
Déchets:
- emballage: re150101 Emballages en papier et en carton; quantité 0.001 kg

**mt12pik015d** kg Mortier adhésif Perlfix "KNAUF"
Données techniques: Coût énergétique 5.138 MJ; Émission de CO2 0.246 kg; Code CED 17 08 02; Masse de l'élément 1 kg; Volume 0.001 m3
Déchets:
- emballage: re170203 Plastique; quantité 0.02 kg

**mt12pik020n** kg Pâte à joints Uniflott GLS "KNAUF"
Données techniques: Coût énergétique 12.798 MJ; Émission de CO2 0.436 kg; Code CED 17 08 02; Masse de l'élément 1 kg; Volume 0.001 m3
Déchets:
- emballage: re170203 Plastique; quantité 0.02 kg

**mt12pak060g** kg Mortier de joints Aquapanel Outdoor "KNAUF", couleur grise
Données techniques: Coût énergétique 7.725 MJ; Émission de CO2 0.576 kg; Code CED 17 09 04; Masse de l'élément 1 kg; Volume 0.000667 m3
Déchets:
- emballage: re150101 Emballages en papier et en carton; quantité 0.02 kg
- emballage: re170201 Bois. (composant de déchet); quantité 0.005 kg; Code CED 17 02 01; Masse de l'élément 1 kg; Volume 0.000909 m3
- emballage: re170203 Plastique; quantité 0.008 kg

**mt12pak050d** m Bande de joints Aquapanel "KNAUF"
Données techniques: Coût énergétique 1.215 MJ; Émission de CO2 0.060 kg; Code CED 17 02 03; Masse de l'élément 0.016 kg; Volume 0.000027 m3
Déchets:
- emballage: re170203 Plastique; quantité 0.001 kg

**mt12pak085d** l Impression incolore au siloxane GRC "KNAUF"
Données techniques: Coût énergétique 157.543 MJ; Émission de CO2 6.493 kg; Code CED 17 09 04; Masse de l'élément 1.05 kg; Volume 0.0007 m3
Déchets:
- emballage: re150104 Emballages métalliques. (composant de déchet); quantité 0.042 kg; Code CED 15 01 04; Masse de l'élément 1 kg; Volume 0.001667 m3

**mt12pak090g** kg Mortier Aquapanel Outdoor "KNAUF", couleur blanche
Données techniques: Coût énergétique 2.251 MJ; Émission de CO2 0.184 kg; Code CED 17 09 04; Masse de l'élément 1 kg; Volume 0.000667 m3
Déchets:
- emballage: re170203 Plastique; quantité 0.003 kg

**mt12pak100g** m² Maille en fibre de verre Aquapanel Outdoor "KNAUF", couleur blanche
Données techniques: Coût énergétique 18.046 MJ; Émission de CO2 0.887 kg; Code CED 17 02 03; Masse de l'élément 0.225 kg; Volume 0.000375 m3
Déchets:
- emballage: re170203 Plastique; quantité 0.024 kg

**mt12pak120** kg Impression à base de copolymères acryliques modifiés Fondo Pétreo GRC "KNAUF"
Données techniques: Coût énergétique 75.527 MJ; Émission de CO2 2.872 kg; Code CED 17 09 04; Masse de l'élément 1 kg; Volume 0.000667 m3
Déchets:
- emballage: re170203 Plastique; quantité 0.003 kg

**mt12pak130** kg Mortier GRC "KNAUF", à base de copolymères acryliques modifiés avec du siloxane, finition en pierre, couleur à choisir
Données techniques: Coût énergétique 2.251 MJ; Émission de CO2 0.184 kg; Code CED 17 09 04; Masse de l'élément 1 kg; Volume 0.000667 m3
Déchets:
- emballage: re170203 Plastique; quantité 0.003 kg

**mt28fvk030** m Profilé en PVC avec maille en fibre de verre anti-alcalin
Données techniques: Coût énergétique 11.900 MJ; Émission de CO2 0.855 kg; Code CED 17 02 03; Masse de l'élément 0.2 kg; Volume 0.000333 m3
Déchets:
- emballage: re170203 Plastique; quantité 0.005 kg
