# Recouvrement décoratif du terrain, avec des graviers

- Propriété du fichier: CYPE Ingenieros S.A.
- Format: FIEBDC-3/2016
- Logiciel: Generador de precios de la construcción. CYPE Ingenieros, S.A.
- Date: 15/06/2024
- Zone géographique: Cameroun
- Devise: XAF
- Coûts indirects: 3 %
- Frais généraux: 13 %
- Bénéfice: 6 %
- TVA: 19.25 %

## A VRD et aménagements extérieurs

### AV Espaces verts et mobilier urbain

#### AVR Décoration du sol

**AVR010** m² Recouvrement décoratif du terrain, avec des graviers.
Recouvrement décoratif du terrain, avec des graviers, réalisé via: maille de polypropylène non tissé, de 150 mm/s de perméabilité à l'eau, exprimée comme indice de vitesse et 90 g/m² de masse surfacique, avec fonction anti-herbes, fixée sur le terrain avec ancrages en acier annelé en forme d'U, de 8 mm de diamètre; et extension de graviers de concassage, de granulométrie comprise entre 9 et 12 mm, couleur couleur à choisir, avec des moyens mécaniques, jusqu'à former une couche uniforme d'épaisseur minimale 5 cm.
Inclut: Préparation du terrain. Mise en place de la maille anti-herbe. Extension des granulats. Arrosage de nettoyage.
Critère pour le métré: Surface mesurée en projection horizontale, selon documentation graphique du Projet.
Critère pour le mémoire: On mesurera, en projection horizontale, la surface réellement exécutée selon les spécifications du Projet.

| Code | U | Désignation | Quantité | Prix | Montant |
|---|---|---|---|---|---|
| mt48mal010c | m² | Maille de polypropylène non tissé, de 150 mm/s de perméabilité à l'eau, exprimée comme indice de vitesse, selon ISO 11058, et 90 g/m² de masse surfacique, avec fonction anti-herbes, perméable à l'air et aux nutriments, chimiquement inerte et stable, aux sols acides comme aux alcalins et avec résistance aux rayons UV. (matériau) | 1.1 | 343.06 | 377.366 |
| mt48mal025 | U | Ancrage en acier annelé en forme de U, de 8 mm de diamètre, pour fixation des filets et des mailles au terrain. (matériau) | 5 | 183.78 | 918.900 |
| mt48adc010b | m³ | Graviers de concassage, de granulométrie comprise entre 9 et 12 mm, couleur couleur à choisir, fournis en vrac; pour un usage décoratif. (matériau) | 0.03 | 47364.98 | 1420.949 |
| mt08aaa010a | m³ | Eau. (matériau) | 0.005 | 1088.23 | 5.441 |
| mq01ret010 | h | Mini rétro chargeuse sur pneus de 15 kW. (matériel) | 0.01 | 22112.34 | 221.123 |
| mo086 | h | Ouvrier professionnel II/OP jardinier. (main-d'œuvre) | 0.043 | 1107.54 | 47.624 |
| % | % | Frais de chantier des unités d'ouvrage | 2 % | 2991.403 | 59.828 |
|  |  | Coûts directs |  |  | 3051.231 |

Déchets:
- pose: mt48adc010b; facteur de déchet 0.003

## Ressources

**mt48adc010b** m³ Graviers de concassage
Données techniques: Coût énergétique 146.250 MJ; Émission de CO2 7.800 kg; Code CED 01 04 08; Masse de l'élément 1950 kg; Volume 1.3 m3

**mt08aaa010a** m³ Eau
Données techniques: Coût énergétique 60.000 MJ; Émission de CO2 30.000 kg
