# Scellement d'un joint de dilatation avec un mastic élastique de haute résistance aux produits chimiques et pétrolifères

- Propriété du fichier: CYPE Ingenieros S.A.
- Format: FIEBDC-3/2016
- Logiciel: Generador de precios de la construcción. CYPE Ingenieros, S.A.
- Date: 15/06/2024
- Zone géographique: Cameroun
- Devise: XAF
- Coûts indirects: 3 %
- Frais généraux: 13 %
- Bénéfice: 6 %
- TVA: 19.25 %

## E Enveloppe et finition extérieure

### EE Étanchéité: imperméabilisations

#### EEJ Joints

**EEJ030** m Scellement d'un joint de dilatation avec un mastic élastique de haute résistance aux produits chimiques et pétrolifères.
Scellement d'un joint de dilatation de 10 mm de largeur, dans un parement vertical intérieur, avec mastic élastique thixotropique bicomposant à base de polysulfure, de couleur grise, sur cordon en polyéthylène expansé à cellules fermées, de section circulaire de 15 mm de diamètre; finition par lissage du matériau avec une spatule.
Inclut: Nettoyage du support. Protection de la surface contiguë à la jonction. Remplissage du fond du joint. Application du mastic. Lissage final avec spatule.
Critère pour le métré: Longueur mesurée selon documentation graphique du Projet.
Critère pour le mémoire: On mesurera la longueur réellement exécutée selon les spécifications du Projet.

| Code | U | Désignation | Quantité | Prix | Montant |
|---|---|---|---|---|---|
| mt15bas010c | m | Cordon en polyéthylène expansé à cellules fermées, de section circulaire de 15 mm de diamètre, pour le remplissage de fond de joint. (matériau) | 1 | 66.07 | 66.070 |
| mt15bas235a | l | Mastic élastique thixotropique bicomposant à base de polysulfure, de couleur grise, avec une haute résistance aux produits chimiques et pétrolifères, résistance au vieillissement et aux rayons UV, et des propriétés élastiques élevées. (matériau) | 0.05 | 18888.09 | 944.405 |
| mo112 | h | Ouvrier d'exécution I/OE2 construction. (main-d'œuvre) | 0.228 | 1083.13 | 246.954 |
| % | % | Frais de chantier des unités d'ouvrage | 2 % | 1257.429 | 25.149 |
|  |  | Coûts directs |  |  | 1282.578 |

Déchets:
- pose: mt15bas010c; facteur de déchet 0.044
- pose: mt15bas235a; facteur de déchet 0.03

## Ressources

**mt15bas010c** m Cordon en polyéthylène expansé à cellules fermées
Données techniques: Coût énergétique 28.456 MJ; Émission de CO2 0.742 kg; Code CED 17 02 03; Masse de l'élément 0.168 kg; Volume 0.00028 m3
Déchets:
- emballage: re170201 Bois. (composant de déchet); quantité 0.04 kg; Code CED 17 02 01; Masse de l'élément 1 kg; Volume 0.000909 m3

**mt15bas235a** l Mastic élastique thixotropique bicomposant à base de polysulfure
Données techniques: Coût énergétique 0.629 MJ; Émission de CO2 0.033 kg; Code CED 17 09 04; Masse de l'élément 1.67 kg; Volume 0.001113 m3
Déchets:
- emballage: re150104 Emballages métalliques. (composant de déchet); quantité 0.064 kg; Code CED 15 01 04; Masse de l'élément 1 kg; Volume 0.001667 m3
