# Garde-corps extérieur, en acier

- Propriété du fichier: CYPE Ingenieros S.A.
- Format: FIEBDC-3/2016
- Logiciel: Generador de precios de la construcción. CYPE Ingenieros, S.A.
- Date: 23/05/2024
- Zone géographique: Cameroun
- Devise: XAF
- Coûts indirects: 3 %
- Frais généraux: 13 %
- Bénéfice: 6 %
- TVA: 19.25 %

## E Enveloppe et finition extérieure

### EG Garde-corps

#### EGL Lisses/Barreaux

**EGL010** m Garde-corps extérieur, en acier.
Garde-corps de façade en forme droite, de 100 cm de hauteur, constitué: d'un châssis composé de lisse haute et basse de carré plein de profilé massif en acier laminé à chaud de 12x12 mm et de montants de carré plein de profilé massif en acier laminé à chaud de 12x12 mm avec une séparation de 100 cm entre eux; d'un trumeau pour le remplissage des vides entre les montants composé de barreaux verticaux de rond de profilé massif en acier laminé à chaud de diamètre 10 mm avec une séparation de 10 cm et d'une main courante de carré plein de profilé massif en acier laminé à chaud de 12x12 mm. Comprend les platines pour fixation par vissage dans un élément en béton avec chevilles à expansion et vis en acier. Élaboration en atelier et ajustement final sur chantier. Totalement terminé et prêt à peindre.
Inclut: Marquage des points de fixation du châssis. Présentation du tronçon de garde-corps de façon à ce que les points d'ancrage du châssis se trouvent dans les points marqués. Aplomb et nivellement. Résolution des unions entre les tronçons du garde-corps. Résolution des liaisons avec le parement. Montage des éléments complémentaires.
Critère pour le métré: Longueur mesurée aux axes, selon documentation graphique du Projet.
Critère pour le mémoire: On mesurera, dans la direction de la main courante, aux axes, la longueur réellement exécutée selon les spécifications du Projet.

| Code | U | Désignation | Quantité | Prix | Montant |
|---|---|---|---|---|---|
| mt26aac010aa | m | Carré plein de profilé massif en acier laminé à chaud de 12x12 mm, monté en atelier avec un traitement anticorrosion selon NF EN ISO 1461 et à une impression SHOP-PRIMER à base de résine de polyvinyle de butyral avec une épaisseur moyenne de recouvrement de 20 microns. (matériau) | 5.25 | 4817.51 | 25291.928 |
| mt26aac010dn | m | Rond de profilé massif en acier laminé à chaud de diamètre 10 mm, monté en atelier avec un traitement anticorrosion selon NF EN ISO 1461 et à une impression SHOP-PRIMER à base de résine de polyvinyle de butyral avec une épaisseur moyenne de recouvrement de 20 microns. (matériau) | 9 | 4092.29 | 36830.610 |
| mt26aaa023a | U | Ancrage mécanique avec douille à expansion en acier galvanisé, écrou et rondelle. (matériau) | 2 | 1251.61 | 2503.220 |
| mt27pfi050 | kg | Impression SHOP-PRIMER à base de résines pigmentées avec de l'oxyde de fer rouge, chromate de zinc et phosphate de zinc. (matériau) | 0.16 | 8471.75 | 1355.480 |
| mq08sol020 | h | Équipement et éléments auxiliaires pour soudure électrique. (matériel) | 0.1 | 1650.81 | 165.081 |
| mo018 | h | Compagnon professionnel III/CP2 menuisier PVC et métal. (main-d'œuvre) | 0.614 | 1750.08 | 1074.549 |
| mo059 | h | Ouvrier professionnel II/OP menuisier PVC et métal. (main-d'œuvre) | 0.387 | 1109.65 | 429.435 |
| % | % | Frais de chantier des unités d'ouvrage | 2 % | 67650.303 | 1353.006 |
|  |  | Coûts directs |  |  | 69003.309 |

Déchets:
- pose: mt26aac010aa; facteur de déchet 0.015
- pose: mt26aac010dn; facteur de déchet 0.015
- pose: mt27pfi050 Impression SHOP-PRIMER à base de résines pigmentées avec de l'oxyde de fer rouge, chromate de zinc et phosphate de zinc; facteur de déchet 0.03

## Ressources

**mt26aac010aa** m Carré plein de profilé massif en acier laminé à chaud de 12x12 mm
Données techniques: Coût énergétique 11.108 MJ; Émission de CO2 0.576 kg; Code CED 17 04 05; Masse de l'élément 1.13 kg; Volume 0.000538 m3

**mt26aac010dn** m Rond de profilé massif en acier laminé à chaud de diamètre 10 mm
Données techniques: Coût énergétique 6.065 MJ; Émission de CO2 0.315 kg; Code CED 17 04 05; Masse de l'élément 0.617 kg; Volume 0.000294 m3

**mt26aaa023a** U Ancrage mécanique avec douille à expansion en acier galvanisé, écrou et rondelle
Données techniques: Coût énergétique 0.725 MJ; Émission de CO2 0.071 kg; Code CED 17 04 05; Masse de l'élément 0.025 kg; Volume 0.000012 m3
Déchets:
- emballage: re150101 Emballages en papier et en carton. (composant de déchet); quantité 0.002 kg; Code CED 15 01 01; Masse de l'élément 1 kg; Volume 0.001333 m3
- emballage: re170203 Plastique. (composant de déchet); quantité 0.001 kg; Code CED 17 02 03; Masse de l'élément 1 kg; Volume 0.001667 m3

**mt27pfi050** kg Impression SHOP-PRIMER à base de résines pigmentées avec de l'oxyde de fer rouge, chromate de zinc et phosphate de zinc
Données techniques: Coût énergétique 81.474 MJ; Émission de CO2 3.270 kg; Code CED 17 09 04; Masse de l'élément 1 kg; Volume 0.000667 m3
Déchets:
- emballage: re170203 Plastique; quantité 0.003 kg
