# Garde-corps extérieur, en aluminium

- Propriété du fichier: CYPE Ingenieros S.A.
- Format: FIEBDC-3/2016
- Logiciel: Generador de precios de la construcción. CYPE Ingenieros, S.A.
- Date: 23/05/2024
- Zone géographique: Cameroun
- Devise: XAF
- Coûts indirects: 3 %
- Frais généraux: 13 %
- Bénéfice: 6 %
- TVA: 19.25 %

## E Enveloppe et finition extérieure

### EG Garde-corps

#### EGL Lisses/Barreaux

**EGL020** m Garde-corps extérieur, en aluminium.
Garde-corps de façade en forme droite, de 100 cm de hauteur, en aluminium anodisée couleur naturelle, constitué: d'un châssis composé de lisse haute et basse de profil carré de 40x40 mm et de montants de profil carré de 40x40 mm avec une séparation de 100 cm entre eux; d'un trumeau pour le remplissage des vides entre les montants composé de barreaux verticaux en aluminium, profil rectangulaire de 30x15 mm, et d'une main courante de profil courbe de 70 mm. Comprend les platines pour fixation par vissage dans un élément en béton avec vis en acier. Élaboration en atelier et ajustement final sur chantier.
Inclut: Marquage des points de fixation du châssis. Présentation du tronçon de garde-corps de façon à ce que les points d'ancrage du châssis se trouvent dans les points marqués. Aplomb et nivellement. Résolution des unions entre les tronçons du garde-corps. Résolution des liaisons avec le parement. Montage des éléments complémentaires.
Critère pour le métré: Longueur mesurée aux axes, selon documentation graphique du Projet.
Critère pour le mémoire: On mesurera, dans la direction de la main courante, aux axes, la longueur réellement exécutée selon les spécifications du Projet.

| Code | U | Désignation | Quantité | Prix | Montant |
|---|---|---|---|---|---|
| mt25dba030a | m | Pilastre carrée de 40x40 mm, en aluminium anodisé de 15 microns, couleur naturelle, montée en atelier, pour garde-corps. (matériau) | 2.1 | 4870.19 | 10227.399 |
| mt25dba040a | m | Lisse carré de 40x40 mm, en aluminium anodisé de 15 microns, couleur naturelle, montée en atelier, pour garde-corps. (matériau) | 2.1 | 7194.6 | 15108.660 |
| mt25dba020a | m | Barreau vertical rectangulaire de 30x15 mm, en aluminium anodisé de 15 microns, couleur naturelle, monté en atelier, pour garde-corps. (matériau) | 9 | 3597.3 | 32375.700 |
| mt25dba010a | m | Main courante courbe de 70 mm, en aluminium anodisé de 15 microns, couleur naturelle, montée en atelier, pour garde-corps. (matériau) | 1.05 | 7194.6 | 7554.330 |
| mt26aaa035a | U | Vis à tête fraisée avec étoile intérieure à six points pour clé Torx, en acier galvanisé. (matériau) | 2 | 1064.29 | 2128.580 |
| mo011 | h | Compagnon professionnel III/CP2 monteur. (main-d'œuvre) | 0.603 | 1775.06 | 1070.361 |
| mo080 | h | Ouvrier professionnel II/OP monteur. (main-d'œuvre) | 0.376 | 1107.54 | 416.435 |
| % | % | Frais de chantier des unités d'ouvrage | 2 % | 68881.465 | 1377.629 |
|  |  | Coûts directs |  |  | 70259.094 |

Déchets:
- pose: mt25dba010a; facteur de déchet 0.048
- pose: mt26aaa035a Vis à tête fraisée avec étoile intérieure à six points pour clé Torx, en acier galvanisé; facteur de déchet 0.0187931

## Ressources

**mt25dba030a** m Pilastre carrée de 40x40 mm, en aluminium anodisé de 15 microns, couleur naturelle, montée en atelier, pour garde-corps
Données techniques: Coût énergétique 0.440 MJ; Émission de CO2 0.022 kg
Déchets:
- emballage: re170203 Plastique. (composant de déchet); quantité 0.004 kg; Code CED 17 02 03; Masse de l'élément 1 kg; Volume 0.001667 m3
- emballage: re170604 Matériaux d'isolation distincts de ceux spécifiés dans les codes 17 06 01 et 17 06 03. (composant de déchet); quantité 0.001 kg; Code CED 17 06 04; Masse de l'élément 1 kg; Volume 0.001667 m3

**mt25dba040a** m Lisse carré de 40x40 mm, en aluminium anodisé de 15 microns, couleur naturelle, montée en atelier, pour garde-corps
Données techniques: Coût énergétique 0.453 MJ; Émission de CO2 0.022 kg
Déchets:
- emballage: re170203 Plastique; quantité 0.004 kg
- emballage: re170604 Matériaux d'isolation distincts de ceux spécifiés dans les codes 17 06 01 et 17 06 03; quantité 0.001 kg

**mt25dba020a** m Barreau vertical rectangulaire de 30x15 mm
Données techniques: Coût énergétique 0.440 MJ; Émission de CO2 0.022 kg
Déchets:
- emballage: re170203 Plastique; quantité 0.004 kg
- emballage: re170604 Matériaux d'isolation distincts de ceux spécifiés dans les codes 17 06 01 et 17 06 03; quantité 0.001 kg

**mt25dba010a** m Main courante courbe de 70 mm
Données techniques: Coût énergétique 71.350 MJ; Émission de CO2 5.381 kg; Code CED 17 04 02; Masse de l'élément 0.62 kg; Volume 0.000413 m3
Déchets:
- emballage: re170203 Plastique; quantité 0.005 kg

**mt26aaa035a** U Vis à tête fraisée avec étoile intérieure à six points pour clé Torx, en acier galvanisé
Données techniques: Coût énergétique 3.150 MJ; Émission de CO2 0.194 kg; Code CED 17 04 05; Masse de l'élément 0.029 kg; Volume 0.000014 m3
Déchets:
- emballage: re170203 Plastique; quantité 0.025 kg
