# Système Veture de panneaux préfabriqués d'isolation thermique par l'extérieur des façades

- Propriété du fichier: CYPE Ingenieros S.A.
- Format: FIEBDC-3/2016
- Logiciel: Generador de precios de la construcción. CYPE Ingenieros, S.A.
- Date: 15/06/2024
- Zone géographique: Cameroun
- Devise: XAF
- Coûts indirects: 3 %
- Frais généraux: 13 %
- Bénéfice: 6 %
- TVA: 19.25 %

## E Enveloppe et finition extérieure

### EI Isolations extérieures

#### EIV Systèmes de vêture

**EIV010** m² Système Veture de panneaux préfabriqués d'isolation thermique par l'extérieur des façades.
Isolation thermique par l'extérieur des façades, avec le système Veture, constitué de panneaux isolants préfabriqués constitués de plaquettes céramiques de grès, couleur Rojo Inglés, unies à un panneau rigide en polystyrène extrudé, de 30 mm d'épaisseur, les panneaux préfabriqués étant fixés au parement support avec chevilles en polyamide, vis en acier zingué et dispositifs auxiliaires de fixation, mise en place préalable et fixation du profilé de départ en aluminium, pour nivellement et support des panneaux préfabriqués; scellement des joints entre panneaux préfabriqués avec adhésif en caoutchouc de silicone; mise en place de plaquettes individuelles d'union entre panneaux préfabriqués avec du mortier-colle amélioré, C2 TE S2, selon NF EN 12004, hautement déformable, avec résistance au glissement et temps ouvert allongé, et jointoiement final des plaquettes avec du mortier, type CG2. Comprend les pièces spéciales.
Inclut: Préparation de la surface support. Coupe et préparation des panneaux préfabriqués. Mise en place et fixation du profilé de départ. Mise en place et fixation des panneaux préfabriqués sur le revêtement. Scellement des joints entre panneaux préfabriqués. Mise en place des plaquettes d'ajustement et des pièces spéciales. Jointoiement des plaquettes. Nettoyage final de la façade.
Critère pour le métré: Surface mesurée selon documentation graphique du Projet, en déduisant les ouvertures de surface supérieure à 1 m², en ajoutant en échange la surface de la partie intérieure de l'ouverture, correspondant au développement des jambages et des linteaux.
Critère pour le mémoire: On mesurera la surface réellement exécutée selon les spécifications du Projet, en déduisant les ouvertures de surface supérieure à 1 m², en ajoutant en échange la surface de la partie intérieure du vide, correspondant au développement des jambages et des linteaux.

| Code | U | Désignation | Quantité | Prix | Montant |
|---|---|---|---|---|---|
| mt12ppg010v | U | Panneau préfabriqué de 1240x600x48 mm, composé de plaquettes céramiques de grès, selon NF EN ISO 10545-11, couleur Rojo Inglés, unies à un panneau rigide en polystyrène extrudé, selon NF EN 13164, de 30 mm d'épaisseur, résistance à la compression >= 300 kPa, résistance thermique 0,9 m²K/W, conductivité thermique 0,034 W/(mK), Euroclasse E de réaction au feu, selon NF EN 13501-1, y compris dispositifs auxiliaires de fixation et plaquettes individuelles. (matériau) | 1.42 | 45968.99 | 65275.966 |
| mt12ppg100a | U | Cheville en polyamide et vis en acier zingué, de 8 mm de diamètre et 100 mm de longueur. (matériau) | 7 | 242.66 | 1698.620 |
| mt12ppg110 | U | Cartouche de 310 cm³ d' adhésif en caoutchouc de silicone. (matériau) | 0.5 | 5891.91 | 2945.955 |
| mt09mcp100h | kg | Mortier-colle amélioré, C2 TE S2, selon NF EN 12004, hautement déformable, avec résistance au glissement et temps ouvert allongé, couleur blanche, à un seul composant à base de ciment à haute résistance, granulats sélectionnés, additifs et résines synthétiques, pour la pose en couche mince de tut type de pièces céramiques en parements verticaux extérieurs et revêtements extérieurs. (matériau) | 8 | 850.1 | 6800.800 |
| mt09mcr100a | kg | Mortier, type CG2, selon NF EN 13888, pour joints de 5 à 30 mm, composé de ciments à haute résistance, granulats sélectionnés, pigments et additifs spécifiques. (matériau) | 8.5 | 788.17 | 6699.445 |
| mt12ppg005b | m | Cornière de départ en aluminium, de 30 mm de largeur, y compris éléments de fixation. (matériau) | 0.05 | 2669.24 | 133.462 |
| mo052 | h | Compagnon professionnel III/CP2 poseur de systèmes de façades préfabriqués. (main-d'œuvre) | 0.572 | 1775.06 | 1015.334 |
| mo099 | h | Ouvrier professionnel II/OP poseur de systèmes de façades préfabriqués. (main-d'œuvre) | 0.572 | 1107.54 | 633.513 |
| % | % | Frais de chantier des unités d'ouvrage | 2 % | 85203.095 | 1704.062 |
|  |  | Coûts directs |  |  | 86907.157 |

Déchets:
- pose: mt12ppg010v; facteur de déchet 0.0147
- pose: mt12ppg110 Cartouche de 310 cm³ d' adhésif en caoutchouc de silicone; facteur de déchet 0.06
- pose: mt09mcp100h; facteur de déchet 0.068205
- pose: mt09mcr100a; facteur de déchet 0.068769
- pose: mt12ppg005b Cornière de départ en aluminium, de 30 mm de largeur, y compris éléments de fixation; facteur de déchet 0.048

## Ressources

**mt12ppg010v** U Panneau préfabriqué de 1240x600x48 mm
Données techniques: Coût énergétique 476.760 MJ; Émission de CO2 21.763 kg; Code CED 17 01 03; Masse de l'élément 34.26 kg; Volume 0.027408 m3
Déchets:
- emballage: re170201 Bois. (composant de déchet); quantité 0.017 kg; Code CED 17 02 01; Masse de l'élément 1 kg; Volume 0.000909 m3
- emballage: re170203 Plastique. (composant de déchet); quantité 0.001 kg; Code CED 17 02 03; Masse de l'élément 1 kg; Volume 0.001667 m3

**mt12ppg110** U Cartouche de 310 cm³ d' adhésif en caoutchouc de silicone
Données techniques: Coût énergétique 87.088 MJ; Émission de CO2 3.667 kg; Code CED 17 09 04; Masse de l'élément 0.45 kg; Volume 0.0003 m3
Déchets:
- emballage: re170203 Plastique; quantité 0.1 kg

**mt09mcp100h** kg Mortier-colle amélioré
Données techniques: Coût énergétique 3.871 MJ; Émission de CO2 0.344 kg; Code CED 17 09 04; Masse de l'élément 1 kg; Volume 0.000667 m3
Déchets:
- emballage: re170203 Plastique; quantité 0.003 kg

**mt09mcr100a** kg Mortier, type CG2
Données techniques: Coût énergétique 2.251 MJ; Émission de CO2 0.184 kg; Code CED 17 09 04; Masse de l'élément 1 kg; Volume 0.000667 m3
Déchets:
- emballage: re170203 Plastique; quantité 0.003 kg

**mt12ppg005b** m Cornière de départ en aluminium, de 30 mm de largeur, y compris éléments de fixation
Données techniques: Coût énergétique 8.321 MJ; Émission de CO2 0.601 kg; Code CED 17 04 02; Masse de l'élément 0.07 kg; Volume 0.000047 m3
Déchets:
- emballage: re170203 Plastique; quantité 0.005 kg
