# Bardage double peau, de tôle profilée en acier avec isolant intermédiaire

- Propriété du fichier: CYPE Ingenieros S.A.
- Format: FIEBDC-3/2016
- Logiciel: Generador de precios de la construcción. CYPE Ingenieros, S.A.
- Date: 15/06/2024
- Zone géographique: Cameroun
- Devise: XAF
- Coûts indirects: 3 %
- Frais généraux: 13 %
- Bénéfice: 6 %
- TVA: 19.25 %

## E Enveloppe et finition extérieure

### EL Façades légères

#### ELA Tôles d'acier

**ELA020** m² Bardage double peau, de tôle profilée en acier avec isolant intermédiaire.
Bardage double peau, constitué de paroi intérieure de plateau lisse en acier galvanisé, à lèvres caisson, de 82 mm de hauteur et 0,6 mm d'épaisseur, placé en position horizontale et fixé mécaniquement à une structure porteuse ou ossature secondaire, isolation de matelas léger en laine de verre, de 100 mm d'épaisseur, selon NF EN 13162, résistance thermique 2,25 m²K/W, conductivité thermique 0,044 W/(mK) et paroi extérieure de tôle profilée en acier galvanisé, de 1,2 mm d'épaisseur, entre 40 et 50 mm de hauteur du profilé, entre 250 et 270 mm d'entraxe, placée en position verticale avec un recouvrement de la tôle supérieure de 70 mm et un recouvrement latéral d'un trapèze et fixée mécaniquement aux plateaux. Comprend les accessoires de fixation des tôles et le ruban flexible de butyle, adhésif double face, pour le scellement d'étanchéité des recouvrements des bacs métalliques et des liaisons avec l'ossature de soutien.
Critère d'évaluation économique: Le prix ne comprend ni la structure support ni la résolution des points singuliers.
Inclut: Implantation des plateaux. Découpe, préparation et mise en place des plateaux. Scellement des joints entre plateaux. Fixation mécanique des plateaux. Mise en place de l'isolant. Implantation des plaques. Découpe, préparation et mise en place des plaques. Fixation mécanique des plaques.
Critère pour le métré: Surface mesurée selon documentation graphique du Projet, sans dupliquer les coins ni les rencontres, en déduisant les ouvertures de surface supérieure à 1 m².
Critère pour le mémoire: On mesurera la surface réellement exécutée selon les spécifications du Projet, sans dupliquer les coins ni les rencontres, en déduisant les ouvertures de surface supérieure à 1 m².

| Code | U | Désignation | Quantité | Prix | Montant |
|---|---|---|---|---|---|
| mt13ccg110a | m² | Plateau lisse en acier galvanisé, à lèvres caisson, de 82 mm de hauteur, 0,6 mm d'épaisseur et inertie entre 75 et 85 cm4, selon NF EN 14782; pour mur de façade type sandwich "in situ" en plateaux métalliques. (matériau) | 1.05 | 9246.55 | 9708.878 |
| mt13ccg130b | U | Vis autoformeuse de 5,5x50 mm en acier inoxydable, avec rondelle en EPDM de 16 mm de diamètre. (matériau) | 7.49 | 385.1 | 2884.399 |
| mt13ccg130a | U | Vis autoformeuse de 4,8x22 mm en acier inoxydable, avec rondelle en EPDM de 16 mm de diamètre. (matériau) | 1.22 | 254.49 | 310.478 |
| mt13dcp020d | m | Ruban flexible de butyle, adhésif double face, pour le scellement d'étanchéité des recouvrements des bacs métalliques et des liaisons avec l'ossature de soutien. (matériau) | 0.91 | 1745.44 | 1588.350 |
| mt16lvi010bdf | m² | Matelas léger en laine de verre, de 100 mm d'épaisseur, selon NF EN 13162, résistance thermique 2,25 m²K/W, conductivité thermique 0,044 W/(mK), Euroclasse A1 de réaction au feu selon NF EN 13501-1, capacité d'absorption d'eau à court terme <=1 kg/m² et coefficient de résistance à la diffusion de la vapeur d'eau 1. (matériau) | 1.05 | 3685.12 | 3869.376 |
| mt13ccg100C | m² | Tôle profilée en acier galvanisé, de 1,2 mm d'épaisseur, entre 40 et 50 mm de hauteur du profilé, entre 250 et 270 mm d'entraxe et inertie entre 25 et 41 cm4, selon NF EN 14782. (matériau) | 1.05 | 9514.24 | 9989.952 |
| mq08sol020 | h | Équipement et éléments auxiliaires pour soudure électrique. (matériel) | 0.1 | 1650.81 | 165.081 |
| mo051 | h | Compagnon professionnel III/CP2 monteur de parois industrielles. (main-d'œuvre) | 0.459 | 1775.06 | 814.753 |
| mo098 | h | Ouvrier professionnel II/OP monteur de parois industrielles. (main-d'œuvre) | 0.459 | 1107.54 | 508.361 |
| % | % | Frais de chantier des unités d'ouvrage | 2 % | 29839.628 | 596.793 |
|  |  | Coûts directs |  |  | 30436.421 |

Déchets:
- pose: mt13ccg110a; facteur de déchet 0.0157477
- pose: mt13ccg130b Vis autoformeuse de 5,5x50 mm en acier inoxydable, avec rondelle en EPDM de 16 mm de diamètre; facteur de déchet 0.00375
- pose: mt13ccg130a Vis autoformeuse de 4,8x22 mm en acier inoxydable, avec rondelle en EPDM de 16 mm de diamètre; facteur de déchet 0.00418605
- pose: mt16lvi010bdf; facteur de déchet 0.06
- pose: mt13ccg100C; facteur de déchet 0.0166021

## Ressources

**mt13ccg110a** m² Plateau lisse en acier galvanisé
Données techniques: Coût énergétique 179.657 MJ; Émission de CO2 18.208 kg; Code CED 17 04 05; Masse de l'élément 7.07 kg; Volume 0.003367 m3
Déchets:
- emballage: re170203 Plastique. (composant de déchet); quantité 0.023 kg; Code CED 17 02 03; Masse de l'élément 1 kg; Volume 0.001667 m3

**mt13ccg130b** U Vis autoformeuse de 5,5x50 mm en acier inoxydable, avec rondelle en EPDM de 16 mm de diamètre
Données techniques: Coût énergétique 0.484 MJ; Émission de CO2 0.070 kg; Code CED 17 04 05; Masse de l'élément 0.0096 kg; Volume 0.000005 m3
Déchets:
- emballage: re150101 Emballages en papier et en carton. (composant de déchet); quantité 0.001 kg; Code CED 15 01 01; Masse de l'élément 1 kg; Volume 0.001333 m3

**mt13ccg130a** U Vis autoformeuse de 4,8x22 mm en acier inoxydable, avec rondelle en EPDM de 16 mm de diamètre
Données techniques: Coût énergétique 0.220 MJ; Émission de CO2 0.032 kg; Code CED 17 04 05; Masse de l'élément 0.0043 kg; Volume 0.000002 m3
Déchets:
- emballage: re150101 Emballages en papier et en carton; quantité 0.001 kg

**mt13dcp020d** m Ruban flexible de butyle
Données techniques: Coût énergétique 7.996 MJ; Émission de CO2 0.348 kg

**mt16lvi010bdf** m² Matelas léger en laine de verre
Données techniques: Coût énergétique 148.885 MJ; Émission de CO2 7.515 kg; Code CED 17 06 04; Masse de l'élément 4 kg; Volume 0.006667 m3
Déchets:
- emballage: re170203 Plastique; quantité 0.024 kg

**mt13ccg100C** m² Tôle profilée en acier galvanisé
Données techniques: Coût énergétique 452.083 MJ; Émission de CO2 41.341 kg; Code CED 17 04 05; Masse de l'élément 14.12 kg; Volume 0.006724 m3
Déchets:
- emballage: re170203 Plastique; quantité 0.023 kg
