# Toiture inclinée en ardoise

- Propriété du fichier: CYPE Ingenieros S.A.
- Format: FIEBDC-3/2016
- Logiciel: Generador de precios de la construcción. CYPE Ingenieros, S.A.
- Date: 23/05/2024
- Zone géographique: Cameroun
- Devise: XAF
- Coûts indirects: 3 %
- Frais généraux: 13 %
- Bénéfice: 6 %
- TVA: 19.25 %

## E Enveloppe et finition extérieure

### EU Couvertures de toitures inclinées

#### EUA Ardoises

**EUA020** m² Toiture inclinée en ardoise.
Toiture inclinée avec une pente moyenne de 60%. FORME DE PENTES: brique creuse en terre cuite (súper mahón), à revêtir, 50x20x4 cm, avec une couche de régularisation de mortier de ciment, confectionné sur chantier, dosage 1:6, de 3 cm d'épaisseur et finition talochée et remplissage des joints entre les pièces des deux tronçons contigus avec le même mortier, sur cloisons allégées de brique creuse en terre cuite de 29x14x9 cm pose avec du mortier de ciment, confectionné sur chantier, dosage 1:6, arrêts supérieurs avec des guides de mortier de ciment, confectionné sur chantier, dosage 1:6, le tout sur un plancher en béton; IMPERMÉABILISATION: type monocouche fixée, constituée de membrane en bitume modifié par élastomère SBS, LBM(SBS)-30-FP, avec une armature de feutre de polyester non tissé de 160 g/m², de surface non protégée, totalement adhérée au support avec chalumeau impression préalable avec émulsion bitumineuse anionique avec charges; COUVERTURE: ardoises rectangulaires pour toiture, 30x20 cm, de deuxième qualité, épaisse 3 à 4 mm, posées horizontalement en joints alternés (couverture à pureau entier), et fixées sur liteaux en bois de pin de 42x27 mm. Comprend, la résolution des points singuliers et les pièces spéciales de la couverture.
Critère d'évaluation économique: Le prix ne comprend pas le plancher en béton.
Inclut: Nettoyage du plancher. Implantation et tracés des noues, faîtages, raccords et joints. Formation des cloisons périmétriques avec des pièces céramiques. Réalisation des cloisons allégées. Régularisation de l'arrêt des parois pour recevoir le panneau. Mise en place des bandes de papier sur les cloisons allégées. Mise en place des pièces céramiques formant le panneau. Coulage, extension et réglage de la couche de mortier de régularisation. Nettoyage et préparation du support. Impression. Mise en place de l'imperméabilisation. Découpe des liteaux. Fixation des liteaux. Fixation des pièces d'ardoise. Réalisation des arrêts.
Critère pour le métré: Surface du versant mesurée en grandeur réelle, selon documentation graphique du Projet, sans prendre en compte le recouvrement correspondant des pièces d'ardoise. Comprend la formation des faîtages, des arêtiers, des avant-toits et des rives. Ne comprend pas la formation des noues, des avant-toits décoratifs ou les rencontres de pans avec des parements verticaux, des cheminées, des fenêtres ou des conduits de ventilation.
Critère pour le mémoire: On mesurera, en grandeur réelle, la surface réellement exécutée selon les spécifications du Projet, sans prendre en compte le recouvrement correspondant des pièces d'ardoise. Comprend la formation des faîtages, des arêtiers, des avant-toits et des rives. Ne comprend pas la formation des noues, des avant-toits décoratifs ou les rencontres de pans avec des parements verticaux, des cheminées, des fenêtres ou des conduits de ventilation.

| Code | U | Désignation | Quantité | Prix | Montant |
|---|---|---|---|---|---|
| mt04lcc010c | U | Brique creuse en terre cuite (tochana), à revêtir, 29x14x9 cm, pour utilisation en maçonnerie protégée (pièce en P), densité 805 kg/m³, selon NF EN 771-1. (matériau) | 55.678 | 226.05 | 12586.012 |
| mt08aaa010a | m³ | Eau. (matériau) | 0.012 | 1088.23 | 13.059 |
| mt01arg005a | t | Sable de carrière, pour mortier confectionné sur le chantier. (matériau) | 0.073 | 11771.8 | 859.341 |
| mt08cem000a | kg | Ciment gris en sacs. (matériau) | 11.25 | 79.08 | 889.650 |
| mt04lcg010a | U | Brique creuse en terre cuite (súper mahón), à revêtir, 50x20x4 cm, pour utilisation en maçonnerie protégée (pièce en P), densité 845 kg/m³, selon NF EN 771-1. (matériau) | 11.15 | 296.69 | 3308.094 |
| mt14iea020c | kg | Émulsion bitumineuse anionique avec charges. (matériau) | 0.3 | 2808.02 | 842.406 |
| mt14lba010c | m² | Membrane en bitume modifié par élastomère SBS, LBM(SBS)-30-FP, de 2,5 mm d'épaisseur, masse nominale 3 kg/m², avec une armature de feutre de polyester non tissé de 160 g/m², de surface non protégée. Selon NF EN 13707. (matériau) | 1.1 | 4715.83 | 5187.413 |
| mt13blw010b | m | Liteau de 42x27 mm de section, en bois de pin maritime (Pinus pinaster), traité en autoclave, avec classe d'emploi 2, selon NF EN 335, finition brossée, avec une humidité inférieure à 20%. (matériau) | 6.3 | 459.77 | 2896.551 |
| mt13eag023 | U | Clou en acier pour fixation d'éléments en bois au support en béton ou en mortier. (matériau) | 9.83 | 59.6 | 585.868 |
| mt13piz100c | m² | Ardoises rectangulaires pour toiture, 30x20 cm, de deuxième qualité, épaisse 3 à 4 mm, selon NF EN 12326-1. (matériau) | 1.115 | 5747.17 | 6408.095 |
| mt13piz050 | kg | Éléments de fixation en acier inoxydable (clous, crochets, pointes, etc.). (matériau) | 0.43 | 2911.9 | 1252.117 |
| mt13piz051 | U | Pièce de ventilation en tôle galvanisée. (matériau) | 0.05 | 5372.54 | 268.627 |
| mt13piz053b | m² | Feuille de zinc naturel de 0,65 mm d'épaisseur, en bobine. (matériau) | 0.244 | 10063.93 | 2455.599 |
| mt13piz054 | U | Répercussion par m² de toit en ardoises, d'arrêt d'arête perdue. (matériau) | 1.26 | 2554.3 | 3218.418 |
| mq06hor010 | h | Bétonnière électrique avec une capacité de gâchage de 160 l. (matériel) | 0.037 | 1663.34 | 61.544 |
| mo020 | h | Compagnon professionnel III/CP2 construction. (main-d'œuvre) | 1.451 | 1727.44 | 2506.515 |
| mo077 | h | Ouvrier professionnel II/OP construction. (main-d'œuvre) | 1.86 | 1107.54 | 2060.024 |
| mo029 | h | Compagnon professionnel III/CP2 poseur de membranes d'étanchéité. (main-d'œuvre) | 0.492 | 1727.44 | 849.900 |
| mo067 | h | Ouvrier professionnel II/OP poseur de membranes d'étanchéité. (main-d'œuvre) | 0.492 | 1107.54 | 544.910 |
| mo036 | h | Compagnon professionnel III/CP2 couvreur spécialisé en ardoise. (main-d'œuvre) | 0.692 | 1727.44 | 1195.388 |
| mo074 | h | Ouvrier professionnel II/OP couvreur spécialisé en ardoise. (main-d'œuvre) | 0.692 | 1107.54 | 766.418 |
| % | % | Frais de chantier des unités d'ouvrage | 10 % | 48755.949 | 4875.595 |
|  |  | Coûts directs |  |  | 53631.544 |

Déchets:
- pose: mt04lcc010c; facteur de déchet 0.0310799
- pose: mt01arg005a Sable de carrière, pour mortier confectionné sur le chantier; facteur de déchet 0.00501329
- pose: mt08cem000a Ciment gris en sacs; facteur de déchet 0.00756
- pose: mt04lcg010a; facteur de déchet 0.0126
- pose: mt14iea020c Émulsion bitumineuse anionique avec charges; facteur de déchet 0.007
- pose: mt14lba010c; facteur de déchet 0.07
- pose: mt13blw010b; facteur de déchet 0.014
- pose: mt13piz100c Ardoises rectangulaires pour toiture, 30x20 cm, de deuxième qualité, épaisse 3 à 4 mm, selon NF EN 12326-1; facteur de déchet 0.0223909
- pose: mt13piz050 Éléments de fixation en acier inoxydable (clous, crochets, pointes, etc.); facteur de déchet 0.0075
- pose: mt13piz053b Feuille de zinc naturel de 0,65 mm d'épaisseur, en bobine; facteur de déchet 0.06

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt04lcg010a** U Brique creuse en terre cuite (súper mahón)
Données techniques: Coût énergétique 11.458 MJ; Émission de CO2 0.717 kg; Code CED 17 01 02; Masse de l'élément 3.1 kg; Volume 0.00248 m3
Déchets:
- emballage: re170201 Bois; quantité 0.017 kg
- emballage: re170203 Plastique; quantité 0.001 kg

**mt14iea020c** kg Émulsion bitumineuse anionique avec charges
Données techniques: Coût énergétique 31.940 MJ; Émission de CO2 0.230 kg; Code CED 17 03 02; Masse de l'élément 1 kg; Volume 0.001 m3

**mt14lba010c** m² Membrane en bitume modifié par élastomère SBS
Données techniques: Coût énergétique 176.114 MJ; Émission de CO2 4.981 kg; Code CED 17 03 02; Masse de l'élément 3 kg; Volume 0.003 m3
Déchets:
- emballage: re170203 Plastique; quantité 0.05 kg

**mt13blw010b** m Liteau de 42x27 mm de section
Données techniques: Coût énergétique 73.547 MJ; Émission de CO2 -0.995 kg; Code CED 17 02 01; Masse de l'élément 0.54 kg; Volume 0.000491 m3
Déchets:
- emballage: re170203 Plastique; quantité 0.002 kg

**mt13piz100c** m² Ardoises rectangulaires pour toiture, 30x20 cm, de deuxième qualité, épaisse 3 à 4 mm, selon NF EN 12326-1
Données techniques: Coût énergétique 6.392 MJ; Émission de CO2 0.921 kg; Code CED 01 04 13; Masse de l'élément 9.485 kg; Volume 0.006323 m3
Déchets:
- emballage: re170201 Bois; quantité 0.023 kg
- emballage: re170203 Plastique; quantité 0.003 kg

**mt13piz050** kg Éléments de fixation en acier inoxydable (clous, crochets, pointes, etc.)
Données techniques: Coût énergétique 47.620 MJ; Émission de CO2 7.000 kg; Code CED 17 04 05; Masse de l'élément 1 kg; Volume 0.000476 m3

**mt13piz053b** m² Feuille de zinc naturel de 0,65 mm d'épaisseur, en bobine
Données techniques: Coût énergétique 227.615 MJ; Émission de CO2 14.372 kg; Code CED 17 04 07; Masse de l'élément 4.68 kg; Volume 0.00312 m3
Déchets:
- emballage: re170201 Bois; quantité 0.087 kg
- emballage: re170203 Plastique; quantité 0.015 kg
