# Démontage d'une couverture de zinc en toiture inclinée

- Propriété du fichier: CYPE Ingenieros S.A.
- Format: FIEBDC-3/2016
- Logiciel: Generador de precios de la construcción. CYPE Ingenieros, S.A.
- Date: 15/06/2024
- Zone géographique: Cameroun
- Devise: XAF
- Coûts indirects: 3 %
- Frais généraux: 13 %
- Bénéfice: 6 %
- TVA: 19.25 %

## E Enveloppe et finition extérieure

### EU Couvertures de toitures inclinées

#### EUD Démolition

**EUD070** m² Démontage d'une couverture de zinc en toiture inclinée.
Démontage d'une couverture de bac de zinc, placée mécaniquement sur panneau en bois à une hauteur d'entre 20 et 40 m, en toiture inclinée croisement de deux pans avec une pente moyenne de 47%; avec des moyens manuels, et chargement manuel dans le camion ou la benne.
Critère d'évaluation économique: Le prix comprend le démontage des éléments de fixation, des arrêts, des gouttières et des descentes.
Inclut: Démontage de l'élément. Retrait et stockage du matériau démonté. Nettoyage des restes d'ouvrage. Chargement manuel des décombres dans le camion ou la benne.
Critère pour le métré: Surface mesurée selon documentation graphique du Projet.
Critère pour le mémoire: On mesurera la surface réellement démontée selon les spécifications du Projet.

| Code | U | Désignation | Quantité | Prix | Montant |
|---|---|---|---|---|---|
| mo113 | h | Ouvrier d'exécution I/OE1 construction. (main-d'œuvre) | 0.451 | 1065.7 | 480.631 |
| % | % | Frais de chantier des unités d'ouvrage | 2 % | 480.631 | 9.613 |
|  |  | Coûts directs |  |  | 490.244 |

Déchets:
- démolition: ruo170405 Fer et acier. (composant de déchet); quantité 0.46 kg; Code CED 17 04 05; Masse de l'élément 1 kg; Volume 0.000476 m3
- démolition: ruo170407 Métaux mélangés. (composant de déchet); quantité 4.464 kg; Code CED 17 04 07; Masse de l'élément 1 kg; Volume 0.000667 m3
