# Imperméabilisation d'une douche sans bac avec caniveau, système Schlüter-KERDI-LINE-VARIO "SCHLÜTER-SYSTEMS"

- Propriété du fichier: CYPE Ingenieros S.A.
- Format: FIEBDC-3/2016
- Logiciel: Generador de precios de la construcción. CYPE Ingenieros, S.A.
- Date: 15/06/2024
- Zone géographique: Cameroun
- Devise: XAF
- Coûts indirects: 3 %
- Frais généraux: 13 %
- Bénéfice: 6 %
- TVA: 19.25 %

## F Aménagements et finitions

### FH Étanchéité

#### FHD Douches

**FHD070** U Imperméabilisation d'une douche sans bac avec caniveau, système Schlüter-KERDI-LINE-VARIO "SCHLÜTER-SYSTEMS".
Imperméabilisation des parements verticaux et horizontaux d'une douche classique avec caniveau, système Schlüter-KERDI-LINE-VARIO "SCHLÜTER-SYSTEMS", composée de, kit Schlüter-KERDI-LINE-VARIO-H 40 G5 "SCHLÜTER-SYSTEMS", constitué de caniveau de 140 mm de longueur avec membrane d'étanchéité souple en polyéthylène, élément porteur du caniveau de 65 mm de hauteur, siphon de sol orientable à 360° de siphon courbé à sortie horizontale de 40 mm de diamètre, tuyau d'écoulement de 40 mm de diamètre, couvercle de protection, pièce pour test d'étanchéité et deux pièces pour la résolution des coins intérieurs pour traitements imperméabilisants, avec union thermocollée entre le caniveau et la membrane, caniveau filant recoupable, en acier inoxydable AISI 316L, finition brossée, Schlüter-KERDI-LINE-VARIO D9 EB 120 "SCHLÜTER-SYSTEMS", de 1200x26x7 mm, natte imperméabilisante, de désolidarisation et hautement perméable à la vapeur d'eau en polyéthylène avec structure quadrillée, de 3 mm d'épaisseur, Schlüter-DITRA 30M "SCHLÜTER-SYSTEMS", fixée au support avec un mortier-colle de prise normale C1 et membrane d'étanchéité souple en polyéthylène, avec les deux faces revêtues de géotextile non tissé, Schlüter-KERDI 200 "SCHLÜTER-SYSTEMS", de 0,2 mm d'épaisseur, fixée au support avec un mortier-colle de prise normale C1. Comprend adhésif bicomposant Schlüter-KERDI-COLL-L, bande de renfort Schlüter-KERDI-KEBA 100/125 et compléments de renfort dans le traitement des points singuliers via l'utilisation de pièces spéciales "SCHLÜTER-SYSTEMS" pour la résolution de 2 rencontres avec les tuyaux passants Schlüter-KERDI-KM.
Critère d'évaluation économique: Le prix ne comprend ni la forme de pentes ni le revêtement.
Inclut: Découpe et préparation des membranes d'étanchéité en polyéthylène. Extension du mortier-colle. Mise en place de l'imperméabilisation. Mise en place et fixation du kit. Réalisation des renforts aux points singuliers. Résolution des assemblages. Scellement des joints élastiques. Mise en place du profilé pour l'évacuation de la douche sans bac.
Critère pour le métré: Nombre d'unités prévues, selon documentation graphique du Projet.
Critère pour le mémoire: On mesurera le nombre d'unités réellement exécutées selon les spécifications du Projet.

| Code | U | Désignation | Quantité | Prix | Montant |
|---|---|---|---|---|---|
| mt15res170a | U | Kit Schlüter-KERDI-LINE-VARIO-H 40 G5 "SCHLÜTER-SYSTEMS", constitué de caniveau de 140 mm de longueur avec membrane d'étanchéité souple en polyéthylène, élément porteur du caniveau de 65 mm de hauteur, siphon de sol orientable à 360° de siphon courbé à sortie horizontale de 40 mm de diamètre, tuyau d'écoulement de 40 mm de diamètre, couvercle de protection, pièce pour test d'étanchéité et deux pièces pour la résolution des coins intérieurs pour traitements imperméabilisants, avec union thermocollée entre le caniveau et la membrane, pour imperméabilisation et écoulement d'une douche sans bac. (matériau) | 1 | 192798.3 | 192798.300 |
| mt09mcr021g | kg | Mortier-colle de prise normale, C1, selon NF EN 12004, couleur grise. (matériau) | 12.4 | 253.92 | 3148.608 |
| mt15res300d | m² | Natte imperméabilisante, de désolidarisation et hautement perméable à la vapeur d'eau en polyéthylène avec structure quadrillée, de 3 mm d'épaisseur, Schlüter-DITRA 30M "SCHLÜTER-SYSTEMS", revêtue de géotextile non tissé sur une de ses faces, fournie en rouleaux de 30 m de longueur. (matériau) | 1.2 | 16356.01 | 19627.212 |
| mt15res060d | kg | Adhésif bicomposant, Schlüter-KERDI-COLL-L "SCHLÜTER-SYSTEMS", à base d'une dispersion acrylique sans dissolvants et poudre de ciment, pour le scellement des joints. (matériau) | 1.3 | 10149.07 | 13193.791 |
| mt15res020ob | m | Bande de scellement, Schlüter-KERDI-KEBA 100/125 "SCHLÜTER-SYSTEMS", de 125 mm de largeur et 0,1 mm d'épaisseur, pour membrane d'étanchéité souple en polyéthylène, avec les deux faces revêtues de géotextile non tissé, fournie en rouleaux de 30 m de longueur. (matériau) | 1.2 | 3422.76 | 4107.312 |
| mt15res010a | m² | Membrane d'étanchéité souple en polyéthylène, avec les deux faces revêtues de géotextile non tissé, Schlüter-KERDI 200 "SCHLÜTER-SYSTEMS", de 0,2 mm d'épaisseur. (matériau) | 5 | 16739.16 | 83695.800 |
| mt15res050a | U | Pièce pour la résolution des rencontres avec des tuyaux passants de 25 mm de diamètre pour traitements imperméabilisants, Schlüter-KERDI-KM "SCHLÜTER-SYSTEMS". (matériau) | 2 | 1680.73 | 3361.460 |
| mt15res172a | U | Caniveau filant recoupable, en acier inoxydable AISI 316L, finition brossée, Schlüter-KERDI-LINE-VARIO D9 EB 120 "SCHLÜTER-SYSTEMS", de 1200x26x7 mm, avec deux bouchons terminaux, pour écoulement d'une douche sans bac. (matériau) | 1 | 208149.63 | 208149.630 |
| mo029 | h | Compagnon professionnel III/CP2 poseur de membranes d'étanchéité. (main-d'œuvre) | 1.598 | 1727.44 | 2760.449 |
| mo067 | h | Ouvrier professionnel II/OP poseur de membranes d'étanchéité. (main-d'œuvre) | 1.598 | 1107.54 | 1769.849 |
| % | % | Frais de chantier des unités d'ouvrage | 2 % | 532612.411 | 10652.248 |
|  |  | Coûts directs |  |  | 543264.659 |

Déchets:
- pose: mt09mcr021g Mortier-colle de prise normale, C1, selon NF EN 12004, couleur grise; facteur de déchet 0.07
- pose: mt15res300d; facteur de déchet 0.03
- pose: mt15res020ob; facteur de déchet 0.0596667
- pose: mt15res010a; facteur de déchet 0.03

## Ressources

**mt09mcr021g** kg Mortier-colle de prise normale, C1, selon NF EN 12004, couleur grise
Données techniques: Coût énergétique 3.871 MJ; Émission de CO2 0.344 kg; Code CED 17 09 04; Masse de l'élément 1 kg; Volume 0.000667 m3
Déchets:
- emballage: re170203 Plastique. (composant de déchet); quantité 0.003 kg; Code CED 17 02 03; Masse de l'élément 1 kg; Volume 0.001667 m3

**mt15res300d** m² Natte imperméabilisante
Données techniques: Coût énergétique 237.632 MJ; Émission de CO2 8.474 kg; Code CED 17 06 04; Masse de l'élément 1.71 kg; Volume 0.00285 m3
Déchets:
- emballage: re170203 Plastique; quantité 0.034 kg

**mt15res020ob** m Bande de scellement
Données techniques: Coût énergétique 1.765 MJ; Émission de CO2 0.064 kg; Code CED 17 06 04; Masse de l'élément 0.012 kg; Volume 0.00002 m3
Déchets:
- emballage: re170203 Plastique; quantité 0.001 kg

**mt15res010a** m² Membrane d'étanchéité souple en polyéthylène
Données techniques: Coût énergétique 29.332 MJ; Émission de CO2 1.087 kg; Code CED 17 06 04; Masse de l'élément 0.19 kg; Volume 0.000317 m3
Déchets:
- emballage: re170203 Plastique; quantité 0.034 kg
