# Revêtement de sol intérieur en pièces de terre cuite. Pose en couche épaisse

- Propriété du fichier: CYPE Ingenieros S.A.
- Format: FIEBDC-3/2016
- Logiciel: Generador de precios de la construcción. CYPE Ingenieros, S.A.
- Date: 15/06/2024
- Zone géographique: Cameroun
- Devise: XAF
- Coûts indirects: 3 %
- Frais généraux: 13 %
- Bénéfice: 6 %
- TVA: 19.25 %

## F Aménagements et finitions

### FS Revêtements de sols

#### FSC Céramique

**FSC070** m² Revêtement de sol intérieur en pièces de terre cuite. Pose en couche épaisse.
Revêtement de sol intérieur en carreaux en terre cuite, moulée main, de 30x30x2,5 cm, capacité d'absorption en eau E>10%, groupe BIII, selon NF EN 14411, avec résistance au glissement jusqu'à 15 selon DIN CEN/TS 12633. POSE: en couche épaisse avec du mortier de ciment. JOINTOIEMENT: avec du mortier de joints cémenteux amélioré, avec absorption d'eau réduite et résistance élevée à l'abrasion type CG 2 W A, couleur blanche, dans des joints de 2 mm d'épaisseur.
Inclut: Implantation des niveaux de finition. Implantation de la disposition des carreaux. Extension de la couche de mortier. Saupoudrage avec du ciment de la surface de la couche de mortier. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt18bdo020ach | m² | Carreaux en terre cuite, moulée main, de 30x30x2,5 cm, capacité d'absorption en eau E>10%, groupe BIII, selon NF EN 14411, avec résistance au glissement jusqu'à 15 selon DIN CEN/TS 12633. (matériau) | 1.05 | 26156 | 27463.800 |
| mt09mor010c | m³ | Mortier de ciment CEM II/B-P 32,5 N type M-5, confectionné sur site avec 250 kg/m³ de ciment et une proportion en volume 1/6. (matériau) | 0.03 | 83648.82 | 2509.465 |
| mt18acc050c | U | Croisillons en PVC pour séparation > 15 mm. (matériau) | 5 | 25.54 | 127.700 |
| mt09mcp020bB | kg | Mortier de joints cémenteux amélioré, avec absorption d'eau réduite et résistance élevée à l'abrasion, type CG2 W A, selon NF EN 13888, couleur blanche, pour joints de 2 à 15 mm, à base de ciment à haute résistance, granulats sélectionnés, additifs spéciaux et pigments, avec effet antimoisissure et effet préventif des efflorescences, hydrofugeant, spécial pour le jointoiement de tout type de pièces céramiques et pierres naturelles dans les zones de prolifération de micro-organismes. (matériau) | 2 | 1055.59 | 2111.180 |
| mo023 | h | Compagnon professionnel III/CP2 carreleur en revêtements de sols. (main-d'œuvre) | 0.853 | 1727.44 | 1473.506 |
| mo061 | h | Ouvrier professionnel II/OP carreleur en revêtements de sols. (main-d'œuvre) | 0.427 | 1107.54 | 472.920 |
| % | % | Frais de chantier des unités d'ouvrage | 2 % | 34158.571 | 683.171 |
|  |  | Coûts directs |  |  | 34841.742 |

Déchets:
- pose: mt18bdo020ach; facteur de déchet 0.0307917
- pose: mt09mor010c; facteur de déchet 0.0036
- pose: mt09mcp020bB; facteur de déchet 0.07

## Ressources

**mt18bdo020ach** m² Carreaux en terre cuite
Données techniques: Coût énergétique 170.570 MJ; Émission de CO2 10.713 kg; Code CED 17 01 03; Masse de l'élément 20 kg; Volume 0.016 m3
Déchets:
- emballage: re150101 Emballages en papier et en carton. (composant de déchet); quantité 0.189 kg; Code CED 15 01 01; Masse de l'élément 1 kg; Volume 0.001333 m3
- emballage: re170201 Bois. (composant de déchet); quantité 0.026 kg; Code CED 17 02 01; Masse de l'élément 1 kg; Volume 0.000909 m3

**mt09mor010c** m³ Mortier de ciment CEM II/B-P 32,5 N type M-5
Données techniques: Coût énergétique 3724.000 MJ; Émission de CO2 323.000 kg; Code CED 17 01 01; Masse de l'élément 1900 kg; Volume 1.266667 m3

**mt09mcp020bB** kg Mortier de joints cémenteux amélioré
Données techniques: Coût énergétique 7.725 MJ; Émission de CO2 0.576 kg; Code CED 17 09 04; Masse de l'élément 1 kg; Volume 0.000667 m3
Déchets:
- emballage: re150101 Emballages en papier et en carton; quantité 0.02 kg
- emballage: re170201 Bois; quantité 0.005 kg
- emballage: re170203 Plastique. (composant de déchet); quantité 0.008 kg; Code CED 17 02 03; Masse de l'élément 1 kg; Volume 0.001667 m3
