# Pieu à tube battu avec sabot

- Propriété du fichier: CYPE Ingenieros S.A.
- Format: FIEBDC-3/2016
- Logiciel: Generador de precios de la construcción. CYPE Ingenieros, S.A.
- Date: 15/06/2024
- Zone géographique: Cameroun
- Devise: XAF
- Coûts indirects: 3 %
- Frais généraux: 13 %
- Bénéfice: 6 %
- TVA: 19.25 %

## G Structure et gros oeuvre

### GF Fondations

#### GFC Pieux coulés en place

**GFC030** m Pieu à tube battu avec sabot.
Pieu de fondation en béton armé de 65 cm de diamètre, pour un groupe de pieux, allant jusqu'à 15 m de profondeur. Exécuté par déplacement des terres, dans terrain meuble, via un système mécanique de battage à tube récupérable, pourvu à son extrémité inférieure d'une pointe préfabriquée ou d'un sabot, puis bétonnage en continu à sec du pieux. Réalisé avec béton prêt à l'emploi BCN: CPJ-CEM II/A 32,5 - Fl - B 40 - 5/15 - E: 2a - BA - destiné à être pompé - P 18-305, coulage depuis le camion au moyen d'un tube plongeur, et acier Fe E 500, avec une quantité approximative de 5,65 kg/m. Comprend le fil de fer à lier et les séparateurs.
Critère d'évaluation économique: Le prix comprend le transport, l'installation, le montage et le démontage de l'équipement mécanique, le ferraillage de l'armature (coupe, façonnage et assemblage des éléments) sur l'aire de ferraillage en chantier et la pose en coffrage sur site.
Inclut: Implantation et tracé des axes des groupes de pieux. Battage du tube avec un sabot en pointe. Mise en place de l'armature. Mise en oeuvre du béton. Extraction du tubage simultanément au compactage du béton. Nettoyage et retrait des matériaux excédants.
Critère pour le métré: Longueur mesurée selon documentation graphique du Projet, depuis la pointe jusqu'à la face inférieure de la semelle sur pieux, augmentée d'un mètre par la formation du bulbe.
Critère pour le mémoire: On mesurera la longueur, prise sur le terrain avant le bétonnage, du pieu réellement exécuté selon les spécifications du Projet, depuis la pointe jusqu'à la face inférieure de la semelle sur pieux, sans inclure l'excès de béton consommé sur le volume théorique correspondant au diamètre nominal du pieu.

| Code | U | Désignation | Quantité | Prix | Montant |
|---|---|---|---|---|---|
| mt07aco020k | U | Séparateur homologué pour pieux. (matériau) | 3 | 81.01 | 243.030 |
| mt07aco055e | kg | Barres en acier haute adhérence, Fe E 500, de divers diamètres. (matériau) | 5.933 | 753.4 | 4469.922 |
| mt08var050 | kg | Fil de fer galvanisé pour attacher, de 1,30 mm de diamètre. (matériau) | 0.04 | 1088.23 | 43.529 |
| mt10haf040vbma | m³ | Béton prêt à l'emploi BCN: CPJ-CEM II/A 32,5 - Fl - B 40 - 5/15 - E: 2a - BA - destiné à être pompé - P 18-305. (matériau) | 0.365 | 99068.95 | 36160.167 |
| mq03pii102a | h | Équipement complet pour perforation de pieu à déplacement avec sabot. (matériel) | 0.305 | 120532.1 | 36762.291 |
| mo043 | h | Compagnon professionnel III/CP2 ferrailleur. (main-d'œuvre) | 0.045 | 1797.7 | 80.897 |
| mo090 | h | Ouvrier professionnel II/OP ferrailleur. (main-d'œuvre) | 0.064 | 1151.8 | 73.715 |
| mo045 | h | Compagnon professionnel III/CP2 bétonneur. (main-d'œuvre) | 0.164 | 1797.7 | 294.823 |
| mo092 | h | Ouvrier professionnel II/OP bétonneur. (main-d'œuvre) | 0.313 | 1151.8 | 360.513 |
| % | % | Frais de chantier des unités d'ouvrage | 2 % | 78488.887 | 1569.778 |
|  |  | Coûts directs |  |  | 80058.665 |

Déchets:
- pose: mt07aco055e Barres en acier haute adhérence, Fe E 500, de divers diamètres; facteur de déchet 0.0075
- pose: mt08var050 Fil de fer galvanisé pour attacher, de 1,30 mm de diamètre; facteur de déchet 0.0038
- pose: mt10haf040vbma Béton prêt à l'emploi BCN: CPJ-CEM II/A 32,5 - Fl - B 40 - 5/15 - E: 2a - BA - destiné à être pompé - P 18-305; facteur de déchet 0.00102675

## Ressources

**mt07aco020k** U Séparateur homologué pour pieux
Données techniques: Coût énergétique 1.105 MJ; Émission de CO2 0.114 kg
Déchets:
- emballage: re150101 Emballages en papier et en carton. (composant de déchet); quantité 0.072 kg; Code CED 15 01 01; Masse de l'élément 1 kg; Volume 0.001333 m3

**mt07aco055e** kg Barres en acier haute adhérence, Fe E 500, de divers diamètres
Données techniques: Coût énergétique 9.830 MJ; Émission de CO2 0.510 kg; Code CED 17 04 05; Masse de l'élément 1 kg; Volume 0.000476 m3

**mt08var050** kg Fil de fer galvanisé pour attacher, de 1,30 mm de diamètre
Données techniques: Coût énergétique 25.100 MJ; Émission de CO2 2.560 kg; Code CED 17 04 05; Masse de l'élément 1 kg; Volume 0.000476 m3

**mt10haf040vbma** m³ Béton prêt à l'emploi BCN: CPJ-CEM II/A 32,5 - Fl - B 40 - 5/15 - E: 2a - BA - destiné à être pompé - P 18-305
Données techniques: Coût énergétique 2208.000 MJ; Émission de CO2 253.000 kg; Code CED 17 01 01; Masse de l'élément 2300 kg; Volume 1.533333 m3
