# Chaînage horizontal, en béton armé

- Propriété du fichier: CYPE Ingenieros S.A.
- Format: FIEBDC-3/2016
- Logiciel: Generador de precios de la construcción. CYPE Ingenieros, S.A.
- Date: 15/06/2024
- Zone géographique: Cameroun
- Devise: XAF
- Coûts indirects: 3 %
- Frais généraux: 13 %
- Bénéfice: 6 %
- TVA: 19.25 %

## G Structure et gros oeuvre

### GH Chaînages

#### GHC Béton banché

**GHC030** m³ Chaînage horizontal, en béton armé.
Chaînage horizontal, en béton armé, largeur supérieure ou égale à l'épaisseur du mur, réalisé avec béton confectionné sur le chantier BCN: CPJ-CEM II/A 32,5 - TP - B 30 - 20/40 - E: 1 - BA - P 18-305, coulage avec des moyens manuels, et acier Fe E 500, avec une quantité approximative de 58,07 kg/m³. Comprend les séparateurs.
Critère d'évaluation économique: Le prix comprend le ferraillage de l'armature (coupe, façonnage et assemblage des éléments) sur l'aire de ferraillage en chantier et la pose en coffrage sur site, mais il ne comprend pas le coffrage.
Inclut: Implantation. Mise en place des armatures avec des séparateurs homologués. Préparation du béton. Coulage et compactage du béton. Séchage du béton.
Critère pour le métré: Volume mesuré selon documentation graphique du Projet, sans dupliquer les coins ni les rencontres.
Critère pour le mémoire: On mesurera le volume réellement exécuté selon les spécifications du Projet, sans dupliquer les coins ni les rencontres.

| Code | U | Désignation | Quantité | Prix | Montant |
|---|---|---|---|---|---|
| mt07aco020b | U | Séparateur homologué pour poteaux. (matériau) | 4 | 50.63 | 202.520 |
| mt07aco055e | kg | Barres en acier haute adhérence, Fe E 500, de divers diamètres. (matériau) | 60.974 | 753.4 | 45937.812 |
| mt08var050 | kg | Fil de fer galvanisé pour attacher, de 1,30 mm de diamètre. (matériau) | 0.639 | 1088.23 | 695.379 |
| mt08aaa010a | m³ | Eau. (matériau) | 0.17 | 1088.23 | 184.999 |
| mt01arg000a | m³ | Sable criblé. (matériau) | 0.418 | 16467.45 | 6883.394 |
| mt01arg001aw | m³ | Gros granulats homogénéisés, de taille maximale 20/40 mm. (matériau) | 0.785 | 17409.19 | 13666.214 |
| mt08cem000a | kg | Ciment gris en sacs. (matériau) | 439.53 | 79.08 | 34758.032 |
| mq06hor010 | h | Bétonnière électrique avec une capacité de gâchage de 160 l. (matériel) | 0.63 | 1663.34 | 1047.904 |
| mo043 | h | Compagnon professionnel III/CP2 ferrailleur. (main-d'œuvre) | 0.634 | 1797.7 | 1139.742 |
| mo090 | h | Ouvrier professionnel II/OP ferrailleur. (main-d'œuvre) | 0.687 | 1151.8 | 791.287 |
| mo113 | h | Ouvrier d'exécution I/OE1 construction. (main-d'œuvre) | 1.195 | 1065.7 | 1273.512 |
| mo112 | h | Ouvrier d'exécution I/OE2 construction. (main-d'œuvre) | 1.252 | 1083.13 | 1356.079 |
| mo045 | h | Compagnon professionnel III/CP2 bétonneur. (main-d'œuvre) | 0.387 | 1797.7 | 695.710 |
| mo092 | h | Ouvrier professionnel II/OP bétonneur. (main-d'œuvre) | 1.559 | 1151.8 | 1795.656 |
| % | % | Frais de chantier des unités d'ouvrage | 2 % | 110428.240 | 2208.565 |
|  |  | Coûts directs |  |  | 112636.805 |

Déchets:
- pose: mt07aco055e Barres en acier haute adhérence, Fe E 500, de divers diamètres; facteur de déchet 0.0075
- pose: mt08var050 Fil de fer galvanisé pour attacher, de 1,30 mm de diamètre; facteur de déchet 0.0038
- pose: mt01arg000a Sable criblé; facteur de déchet 0.003
- pose: mt01arg001aw Gros granulats homogénéisés, de taille maximale 20/40 mm; facteur de déchet 0.00666234
- pose: mt08cem000a Ciment gris en sacs; facteur de déchet 0.00756

## Ressources

**mt07aco020b** U Séparateur homologué pour poteaux
Données techniques: Coût énergétique 1.105 MJ; Émission de CO2 0.114 kg
Déchets:
- emballage: re150101 Emballages en papier et en carton. (composant de déchet); quantité 0.072 kg; Code CED 15 01 01; Masse de l'élément 1 kg; Volume 0.001333 m3

**mt07aco055e** kg Barres en acier haute adhérence, Fe E 500, de divers diamètres
Données techniques: Coût énergétique 9.830 MJ; Émission de CO2 0.510 kg; Code CED 17 04 05; Masse de l'élément 1 kg; Volume 0.000476 m3

**mt08var050** kg Fil de fer galvanisé pour attacher, de 1,30 mm de diamètre
Données techniques: Coût énergétique 25.100 MJ; Émission de CO2 2.560 kg; Code CED 17 04 05; Masse de l'élément 1 kg; Volume 0.000476 m3

**mt08aaa010a** m³ Eau
Données techniques: Coût énergétique 60.000 MJ; Émission de CO2 30.000 kg

**mt01arg000a** m³ Sable criblé
Données techniques: Coût énergétique 146.250 MJ; Émission de CO2 7.800 kg; Code CED 01 04 09; Masse de l'élément 1950 kg; Volume 1.21875 m3

**mt01arg001aw** m³ Gros granulats homogénéisés, de taille maximale 20/40 mm
Données techniques: Coût énergétique 146.250 MJ; Émission de CO2 7.800 kg; Code CED 01 04 08; Masse de l'élément 1950 kg; Volume 1.3 m3

**mt08cem000a** kg Ciment gris en sacs
Données techniques: Coût énergétique 7.150 MJ; Émission de CO2 0.904 kg; Code CED 17 01 01; Masse de l'élément 1 kg; Volume 0.000667 m3
Déchets:
- emballage: re150101 Emballages en papier et en carton; quantité 0.014 kg
- emballage: re170201 Bois. (composant de déchet); quantité 0.001 kg; Code CED 17 02 01; Masse de l'élément 1 kg; Volume 0.000909 m3
- emballage: re170203 Plastique. (composant de déchet); quantité 0.003 kg; Code CED 17 02 03; Masse de l'élément 1 kg; Volume 0.001667 m3
