# Dalle de plaques alvéolaires préfabriquées en béton précontraint

- Propriété du fichier: CYPE Ingenieros S.A.
- Format: FIEBDC-3/2016
- Logiciel: Generador de precios de la construcción. CYPE Ingenieros, S.A.
- Date: 09/06/2024
- Zone géographique: Cameroun
- Devise: XAF
- Coûts indirects: 3 %
- Frais généraux: 13 %
- Bénéfice: 6 %
- TVA: 19.25 %

## G Structure et gros oeuvre

### GP Planchers

#### GPA Dalles alvéolées

**GPA010** m² Dalle de plaques alvéolaires préfabriquées en béton précontraint.
Dalle de 20 cm d'épaisseur, réalisée avec des plaques alvéolaires préfabriquées en béton précontraint, de 20 cm d'épaisseur et 120 cm de largeur, avec un moment fléchissant ultime de 17 kN·m/m, avec une hauteur sous plafond de jusqu'à 3 m, appuyée directement sur des poutres d'épaisseur ou des murs porteurs; remplissage des joints entre les plaques alvéolaires et zones d'union avec les appuis, réalisés avec béton confectionné sur le chantier BCN: CPJ-CEM II/A 32,5 - TP - B 30 - 15/25 - E: 2a - BA - P 18-305, coulage avec des moyens manuels, et acier Fe E 500 dans la zone de moments négatifs, avec une quantité approximative de 2,01 kg/m². Comprend les pièces d'acier NF EN 10025 S275JR type Oméga, renversées, laminé à chaud, avec recouvrement galvanisé, 1 kg/m², pour l'appui des plaques dans les trémies du plancher et le fil de fer à lier.
Critère d'évaluation économique: Le prix comprend le ferraillage de l'armature (coupe, façonnage et assemblage des éléments) sur l'aire de ferraillage en chantier et la pose en coffrage sur site, mais il ne comprend ni les appuis ni les poteaux.
Inclut: Implantation de la géométrie de l'étage. Montage des plaques alvéolaires par grue. Liaison de la dalle avec ses appuis. Découpes, rainures, trous et vides. Mise en place des armatures avec des séparateurs homologués. Coulage et compactage du béton. Séchage du béton.
Critère pour le métré: Surface mesurée en grandeur nature à partir des faces extérieures des chaînages du périmètre, selon documentation graphique du Projet, en déduisant les ouvertures de surface supérieure à 6 m².
Critère pour le mémoire: On mesurera, en grandeur réelle, à partir des faces extérieures des chaînages périmétrique, la surface réellement exécutée selon les spécifications du Projet, en déduisant les ouvertures de surface supérieure à 6 m².

| Code | U | Désignation | Quantité | Prix | Montant |
|---|---|---|---|---|---|
| mt07pha020cd1c | m² | Plaque alvéolaire préfabriquée en béton précontraint de 20 cm d'épaisseur et 120 cm de largeur, avec joint latéral ouvert au-dessus, moment fléchissant ultime de 17 kN·m par m de largeur. Selon NF EN 1168. (matériau) | 1 | 46662.16 | 46662.160 |
| mt07ala250b | kg | Acier laminé NF EN 10025 S275JR, en pièce pour appui d'une plaque préfabriquée en béton sur un vide de plancher, composée de profilés laminés à chaud des séries L, LD, T et platine, travaillé en atelier, finition galvanisé à chaud. (matériau) | 1 | 4272.02 | 4272.020 |
| mt07aco055e | kg | Barres en acier haute adhérence, Fe E 500, de divers diamètres. (matériau) | 2.111 | 753.4 | 1590.427 |
| mt08var050 | kg | Fil de fer galvanisé pour attacher, de 1,30 mm de diamètre. (matériau) | 0.028 | 1088.23 | 30.470 |
| mt08aaa010a | m³ | Eau. (matériau) | 0.002 | 1088.23 | 2.176 |
| mt01arg000a | m³ | Sable criblé. (matériau) | 0.004 | 16467.45 | 65.870 |
| mt01arg001ar | m³ | Gros granulats homogénéisés, de taille maximale 15/25 mm. (matériau) | 0.007 | 17585.77 | 123.100 |
| mt08cem000a | kg | Ciment gris en sacs. (matériau) | 4.6 | 79.08 | 363.768 |
| mq07gte010c | h | Grue autopropulsée à bras télescopique avec une capacité d'élévation de 30 t et 27 m de hauteur maximale de travail. (matériel) | 0.16 | 36178.91 | 5788.626 |
| mo046 | h | Compagnon professionnel III/CP2 monteur de structures préfabriquées en béton. (main-d'œuvre) | 0.182 | 1797.7 | 327.181 |
| mo093 | h | Ouvrier professionnel II/OP monteur de structures préfabriquées en béton. (main-d'œuvre) | 0.182 | 1151.8 | 209.628 |
| mo043 | h | Compagnon professionnel III/CP2 ferrailleur. (main-d'œuvre) | 0.032 | 1797.7 | 57.526 |
| mo090 | h | Ouvrier professionnel II/OP ferrailleur. (main-d'œuvre) | 0.03 | 1151.8 | 34.554 |
| mo113 | h | Ouvrier d'exécution I/OE1 construction. (main-d'œuvre) | 0.012 | 1065.7 | 12.788 |
| mo112 | h | Ouvrier d'exécution I/OE2 construction. (main-d'œuvre) | 0.013 | 1083.13 | 14.081 |
| mo045 | h | Compagnon professionnel III/CP2 bétonneur. (main-d'œuvre) | 0.003 | 1797.7 | 5.393 |
| mo092 | h | Ouvrier professionnel II/OP bétonneur. (main-d'œuvre) | 0.01 | 1151.8 | 11.518 |
| % | % | Frais de chantier des unités d'ouvrage | 2 % | 59571.286 | 1191.426 |
|  |  | Coûts directs |  |  | 60762.712 |

Déchets:
- pose: mt07pha020cd1c; facteur de déchet 0.0154021
- pose: mt07ala250b; facteur de déchet 0.0045
- pose: mt07aco055e Barres en acier haute adhérence, Fe E 500, de divers diamètres; facteur de déchet 0.0075
- pose: mt08var050 Fil de fer galvanisé pour attacher, de 1,30 mm de diamètre; facteur de déchet 0.0038
- pose: mt01arg000a Sable criblé; facteur de déchet 0.003
- pose: mt01arg001ar Gros granulats homogénéisés, de taille maximale 15/25 mm; facteur de déchet 0.00662338
- pose: mt08cem000a Ciment gris en sacs; facteur de déchet 0.00756

## Ressources

**mt07pha020cd1c** m² Plaque alvéolaire préfabriquée en béton précontraint de 20 cm d'épaisseur et 120 cm de largeur
Données techniques: Coût énergétique 450.770 MJ; Émission de CO2 40.026 kg; Code CED 17 01 01; Masse de l'élément 267 kg; Volume 0.178 m3
Déchets:
- emballage: re170201 Bois. (composant de déchet); quantité 0.724 kg; Code CED 17 02 01; Masse de l'élément 1 kg; Volume 0.000909 m3
- emballage: re170203 Plastique. (composant de déchet); quantité 0.275 kg; Code CED 17 02 03; Masse de l'élément 1 kg; Volume 0.001667 m3

**mt07ala250b** kg Acier laminé NF EN 10025 S275JR
Données techniques: Coût énergétique 9.830 MJ; Émission de CO2 0.510 kg; Code CED 17 04 05; Masse de l'élément 1 kg; Volume 0.000476 m3

**mt07aco055e** kg Barres en acier haute adhérence, Fe E 500, de divers diamètres
Données techniques: Coût énergétique 9.830 MJ; Émission de CO2 0.510 kg; Code CED 17 04 05; Masse de l'élément 1 kg; Volume 0.000476 m3

**mt08var050** kg Fil de fer galvanisé pour attacher, de 1,30 mm de diamètre
Données techniques: Coût énergétique 25.100 MJ; Émission de CO2 2.560 kg; Code CED 17 04 05; Masse de l'élément 1 kg; Volume 0.000476 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois; quantité 0.001 kg
- emballage: re170203 Plastique; quantité 0.003 kg
