# Plancher de poutrelles métalliques

- Propriété du fichier: CYPE Ingenieros S.A.
- Format: FIEBDC-3/2016
- Logiciel: Generador de precios de la construcción. CYPE Ingenieros, S.A.
- Date: 23/05/2024
- Zone géographique: Cameroun
- Devise: XAF
- Coûts indirects: 3 %
- Frais généraux: 13 %
- Bénéfice: 6 %
- TVA: 19.25 %

## G Structure et gros oeuvre

### GP Planchers

#### GPC Acier

**GPC010** m² Plancher de poutrelles métalliques.
Plancher de 25 = 20+5 cm d'épaisseur, composé de: poutrelles en acier laminé à chaud NF EN 10025 S275JR, en profilés simples, IPE 120; entrevous en terre cuite, 60x25x20 cm; dalle de compression en béton armé de 5 cm d'épaisseur, réalisée avec béton confectionné sur le chantier BCN: CPJ-CEM II/A 32,5 - TP - B 25 - 15/25 - E: 2a - BA - P 18-305, coulage avec des moyens manuels, volume de béton 0,08 m³/m², acier Fe E 500 en zone de renfort aux moments négatifs, quantité 1,8 kg/m³, et treillis soudé 100x250 mm et Ø 5,0-4,0 mm, en acier Fe E 500, comme armature de répartition; montage et démontage du système de coffrage.
Critère d'évaluation économique: Le prix comprend le ferraillage de l'armature (coupe, façonnage et assemblage des éléments) sur l'aire de ferraillage en chantier, la pose en coffrage sur site, les soudures, les coupes, les épointages, les pièces spéciales, les douilles et les éléments auxiliaires de montage.
Inclut: Implantation du système de coffrage. Montage du système de coffrage. Implantation de la géométrie de l'étage. Présentation des poutrelles. Exécution des assemblages soudés. Mise en place des entrevous. Mise en place des armatures avec des séparateurs homologués. Préparation du béton. Coulage et compactage du béton. Réglage et nivellement de la dalle de compression. Séchage du béton. Démontage du système de coffrage.
Critère pour le métré: Surface mesurée en grandeur nature à partir des faces extérieures des chaînages du périmètre, selon documentation graphique du Projet, en déduisant les ouvertures de surface supérieure à 6 m².
Critère pour le mémoire: On mesurera, en grandeur réelle, à partir des faces extérieures des chaînages périmétrique, la surface réellement exécutée selon les spécifications du Projet, en déduisant les ouvertures de surface supérieure à 6 m².

| Code | U | Désignation | Quantité | Prix | Montant |
|---|---|---|---|---|---|
| mt08evm010 | m² | Système de coffrage partiel en bois, récupérable, pour la réalisation de remplissage des zones d'appui dans des planchers de poutrelles métalliques et entrevous, dûment étayé, amortissable en 50 utilisations, jusqu'à 4,5 m de hauteur. (matériau) | 0.1 | 18137.21 | 1813.721 |
| mt07bce010e | U | Entrevous en terre cuite, 60x25x20 cm, selon NF EN 15037-3. Comprend les pièces spéciales. (matériau) | 6 | 1296.17 | 7777.020 |
| mt07ala010deb | kg | Acier laminé NF EN 10025 S275JR, en profilés laminés à chaud, pièces simples, pour applications structurales, finition avec impression antioxydante. Travaillé et monté en atelier, à placer avec assemblages soudés sur site. (matériau) | 17.16 | 1555.41 | 26690.836 |
| mt07aco055e | kg | Barres en acier haute adhérence, Fe E 500, de divers diamètres. (matériau) | 1.8 | 753.4 | 1356.120 |
| mt08var050 | kg | Fil de fer galvanisé pour attacher, de 1,30 mm de diamètre. (matériau) | 0.022 | 1088.23 | 23.941 |
| mt07ame100dcc | m² | Treillis soudé 100x250 mm, fils porteurs de 5 mm de diamètre et fils de répartition de 4 mm de diamètre, en acier Fe E 500. (matériau) | 1.1 | 1461.43 | 1607.573 |
| mt08aaa010a | m³ | Eau. (matériau) | 0.014 | 1088.23 | 15.235 |
| mt01arg000a | m³ | Sable criblé. (matériau) | 0.032 | 16467.45 | 526.958 |
| mt01arg001ar | m³ | Gros granulats homogénéisés, de taille maximale 15/25 mm. (matériau) | 0.06 | 17585.77 | 1055.146 |
| mt08cem000a | kg | Ciment gris en sacs. (matériau) | 34.4 | 79.08 | 2720.352 |
| mq06hor010 | h | Bétonnière électrique avec une capacité de gâchage de 160 l. (matériel) | 0.048 | 1663.34 | 79.840 |
| mq08sol010 | h | Poste d'oxycoupage, avec acétylène comme combustible et oxygène comme comburant. (matériel) | 0.01 | 3979.68 | 39.797 |
| mq08sol020 | h | Équipement et éléments auxiliaires pour soudure électrique. (matériel) | 0.015 | 1650.81 | 24.762 |
| mo047 | h | Compagnon professionnel III/CP2 charpentier métal. (main-d'œuvre) | 0.256 | 1797.7 | 460.211 |
| mo094 | h | Ouvrier professionnel II/OP charpentier métal. (main-d'œuvre) | 0.256 | 1151.8 | 294.861 |
| mo044 | h | Compagnon professionnel III/CP2 coffreur. (main-d'œuvre) | 0.066 | 1797.7 | 118.648 |
| mo091 | h | Ouvrier professionnel II/OP coffreur. (main-d'œuvre) | 0.066 | 1151.8 | 76.019 |
| mo043 | h | Compagnon professionnel III/CP2 ferrailleur. (main-d'œuvre) | 0.051 | 1797.7 | 91.683 |
| mo090 | h | Ouvrier professionnel II/OP ferrailleur. (main-d'œuvre) | 0.053 | 1151.8 | 61.045 |
| mo113 | h | Ouvrier d'exécution I/OE1 construction. (main-d'œuvre) | 0.096 | 1065.7 | 102.307 |
| mo112 | h | Ouvrier d'exécution I/OE2 construction. (main-d'œuvre) | 0.1 | 1083.13 | 108.313 |
| mo045 | h | Compagnon professionnel III/CP2 bétonneur. (main-d'œuvre) | 0.029 | 1797.7 | 52.133 |
| mo092 | h | Ouvrier professionnel II/OP bétonneur. (main-d'œuvre) | 0.114 | 1151.8 | 131.305 |
| % | % | Frais de chantier des unités d'ouvrage | 2 % | 45227.826 | 904.557 |
|  |  | Coûts directs |  |  | 46132.383 |

Déchets:
- pose: mt07bce010e Entrevous en terre cuite, 60x25x20 cm, selon NF EN 15037-3. Comprend les pièces spéciales; facteur de déchet 0.0245
- pose: mt07ala010deb; facteur de déchet 0.0045
- pose: mt07aco055e Barres en acier haute adhérence, Fe E 500, de divers diamètres; facteur de déchet 0.0075
- pose: mt08var050 Fil de fer galvanisé pour attacher, de 1,30 mm de diamètre; facteur de déchet 0.0038
- pose: mt07ame100dcc; facteur de déchet 0.023379
- pose: mt01arg000a Sable criblé; facteur de déchet 0.003
- pose: mt01arg001ar Gros granulats homogénéisés, de taille maximale 15/25 mm; facteur de déchet 0.00662338
- pose: mt08cem000a Ciment gris en sacs; facteur de déchet 0.00756

## Ressources

**mt07bce010e** U Entrevous en terre cuite, 60x25x20 cm, selon NF EN 15037-3. Comprend les pièces spéciales
Données techniques: Coût énergétique 33.856 MJ; Émission de CO2 2.570 kg; Code CED 17 01 03; Masse de l'élément 10.75 kg; Volume 0.0086 m3
Déchets:
- emballage: re170201 Bois. (composant de déchet); quantité 0.021 kg; Code CED 17 02 01; Masse de l'élément 1 kg; Volume 0.000909 m3
- emballage: re170203 Plastique. (composant de déchet); quantité 0.006 kg; Code CED 17 02 03; Masse de l'élément 1 kg; Volume 0.001667 m3

**mt07ala010deb** kg Acier laminé NF EN 10025 S275JR
Données techniques: Coût énergétique 9.830 MJ; Émission de CO2 0.510 kg; Code CED 17 04 05; Masse de l'élément 1 kg; Volume 0.000476 m3

**mt07aco055e** kg Barres en acier haute adhérence, Fe E 500, de divers diamètres
Données techniques: Coût énergétique 9.830 MJ; Émission de CO2 0.510 kg; Code CED 17 04 05; Masse de l'élément 1 kg; Volume 0.000476 m3

**mt08var050** kg Fil de fer galvanisé pour attacher, de 1,30 mm de diamètre
Données techniques: Coût énergétique 25.100 MJ; Émission de CO2 2.560 kg; Code CED 17 04 05; Masse de l'élément 1 kg; Volume 0.000476 m3

**mt07ame100dcc** m² Treillis soudé 100x250 mm
Données techniques: Coût énergétique 38.150 MJ; Émission de CO2 1.979 kg; Code CED 17 04 05; Masse de l'élément 3.881 kg; Volume 0.001848 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois; quantité 0.001 kg
- emballage: re170203 Plastique; quantité 0.003 kg
