# Panneau sandwich pour plancher, sur structure en acier

- Propriété du fichier: CYPE Ingenieros S.A.
- Format: FIEBDC-3/2016
- Logiciel: Generador de precios de la construcción. CYPE Ingenieros, S.A.
- Date: 23/05/2024
- Zone géographique: Cameroun
- Devise: XAF
- Coûts indirects: 3 %
- Frais généraux: 13 %
- Bénéfice: 6 %
- TVA: 19.25 %

## G Structure et gros oeuvre

### GP Planchers

#### GPC Acier

**GPC030** m² Panneau sandwich pour plancher, sur structure en acier.
Panneau sandwich à languette et rainure sur les quatre côtés, constitué de: côté extérieur de plaque de plâtre renforcé avec des fibres, de 12 mm d'épaisseur, noyau isolant de mousse de polystyrène extrudé de 80 mm d'épaisseur et côté intérieur de plaque de plâtre renforcé avec des fibres, de 12 mm d'épaisseur, de 2400x550 mm, transmittance thermique 0,423 W/(m²K), Euroclasse B-s1, d0 de réaction au feu, selon NF EN 13501-1, fixé avec vis autoforeuses à tête fraisée, d'acier au carbone, sur structure en acier de profilés avec ailes allant jusqu'à 6 mm d'épaisseur, avec une portée entre les appuis de 40 cm, pour plancher. Comprend, le mastic adhésif, pour le scellement des joints entre panneaux.
Critère d'évaluation économique: Le prix ne comprend pas le revêtement de sol.
Inclut: Implantation et coupe des panneaux. Mise en place et fixation du panneau sandwich. Scellement des joints.
Critère pour le métré: Surface mesurée selon documentation graphique du Projet.
Critère pour le mémoire: On mesurera la surface réellement exécutée selon les spécifications du Projet.

| Code | U | Désignation | Quantité | Prix | Montant |
|---|---|---|---|---|---|
| mt13pst040jh | m² | Panneau sandwich à languette et rainure sur les quatre côtés, constitué de: côté extérieur de plaque de plâtre renforcé avec des fibres, de 12 mm d'épaisseur, noyau isolant de mousse de polystyrène extrudé de 80 mm d'épaisseur et côté intérieur de plaque de plâtre renforcé avec des fibres, de 12 mm d'épaisseur, de 2400x550 mm, transmittance thermique 0,423 W/(m²K), Euroclasse B-s1, d0 de réaction au feu, selon NF EN 13501-1. (matériau) | 1.05 | 49181.7 | 51640.785 |
| mt13pst130f | U | Vis autoforeuse à tête fraisée, d'acier au carbone, de 6,3 mm de diamètre et 145 mm de longueur. (matériau) | 16 | 745.78 | 11932.480 |
| mt13pst050a | U | Cartouche de 310 ml de mastic adhésif, à base de polymères acryliques en dispersion aqueuse. (matériau) | 0.24 | 5874.88 | 1409.971 |
| mo054 | h | Compagnon professionnel III/CP2 poseur d'isolants rigides ou flexibles. (main-d'œuvre) | 0.228 | 1775.06 | 404.714 |
| mo101 | h | Ouvrier professionnel II/OP poseur d'isolants rigides ou flexibles. (main-d'œuvre) | 0.228 | 1107.54 | 252.519 |
| % | % | Frais de chantier des unités d'ouvrage | 2 % | 65640.469 | 1312.809 |
|  |  | Coûts directs |  |  | 66953.278 |

Déchets:
- pose: mt13pst040jh; facteur de déchet 0.0169827
- pose: mt13pst130f Vis autoforeuse à tête fraisée, d'acier au carbone, de 6,3 mm de diamètre et 145 mm de longueur; facteur de déchet 0.00217857
- pose: mt13pst050a Cartouche de 310 ml de mastic adhésif, à base de polymères acryliques en dispersion aqueuse; facteur de déchet 0.06

## Ressources

**mt13pst040jh** m² Panneau sandwich à languette et rainure sur les quatre côtés
Données techniques: Coût énergétique 2.055 MJ; Émission de CO2 31.350 kg; Code CED 17 08 02; Masse de l'élément 31.31 kg; Volume 0.03131 m3
Déchets:
- emballage: re170203 Plastique. (composant de déchet); quantité 0.008 kg; Code CED 17 02 03; Masse de l'élément 1 kg; Volume 0.001667 m3

**mt13pst130f** U Vis autoforeuse à tête fraisée, d'acier au carbone, de 6,3 mm de diamètre et 145 mm de longueur
Données techniques: Coût énergétique 0.334 MJ; Émission de CO2 0.019 kg; Code CED 17 04 05; Masse de l'élément 0.028 kg; Volume 0.000013 m3
Déchets:
- emballage: re150101 Emballages en papier et en carton. (composant de déchet); quantité 0.002 kg; Code CED 15 01 01; Masse de l'élément 1 kg; Volume 0.001333 m3
- emballage: re170203 Plastique; quantité 0.001 kg

**mt13pst050a** U Cartouche de 310 ml de mastic adhésif, à base de polymères acryliques en dispersion aqueuse
Données techniques: Coût énergétique 87.088 MJ; Émission de CO2 3.667 kg; Code CED 17 09 04; Masse de l'élément 0.45 kg; Volume 0.0003 m3
Déchets:
- emballage: re170203 Plastique; quantité 0.1 kg
