# Plancher de poutrelles en bois et coffrage "NERVOMETAL"

- Propriété du fichier: CYPE Ingenieros S.A.
- Format: FIEBDC-3/2016
- Logiciel: Generador de precios de la construcción. CYPE Ingenieros, S.A.
- Date: 07/06/2024
- Zone géographique: Cameroun
- Devise: XAF
- Coûts indirects: 3 %
- Frais généraux: 13 %
- Bénéfice: 6 %
- TVA: 19.25 %

## G Structure et gros oeuvre

### GP Planchers

#### GPO Bois

**GPO030** m² Plancher de poutrelles en bois et coffrage "NERVOMETAL".
Plancher traditionnel avec un entraxe de 50 cm, composé de poutrelles en bois scié de pin, de 100x225 mm de section, avec finition brossée, placés par appui sur élément structural; coffrage de tôle d'acier laminé à froid "NERVOMETAL" de 0,5 mm d'épaisseur; acier Fe E 500, quantité 1,1 kg/m², en dalle de compression de 4 cm d'épaisseur de béton léger LC25/28 (XC1(F); D12; S2; Cl 0,4; D1,4) prêt à l'emploi, et coulage à la benne; étaiement et désétaiement des poutrelles. Comprend le film de polyéthylène pour la protection des poutrelles, le fil de fer à lier, les séparateurs, les éléments d'attache des poutrelles et les chaînages périphériques des étages et des ouvertures.
Inclut: Préparation du périmètre d'appui des poutrelles. Implantation et mise en place à sec des poutrelles. Protection des poutrelles. Étaiement. Résolution de l'appui sur l'élément structural. Montage du coffrage. Mise en place des armatures avec des séparateurs homologués. Coulage et compactage du béton. Réglage et nivellement de la dalle de compression. Séchage du béton. Désétaiement.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt50spa052b | m | Grosse planche en bois de pin, de 20x7,2 cm. (matériau) | 0.04 | 5382.41 | 215.296 |
| mt50spa101 | kg | Clous en acier. (matériau) | 0.045 | 1593.88 | 71.725 |
| mt50spa081a | U | Étai métallique télescopique, allant jusqu'à 3 m de hauteur. (matériau) | 0.013 | 16392.45 | 213.102 |
| mt07mee101du | m³ | Bois scié de pin pour poutrelles, de jusqu'à 5 m de longueur, de 100x225 mm de section, avec finition brossée. (matériau) | 0.045 | 443017.32 | 19935.779 |
| mt32war020 | m² | Film de polyéthylène transparent, de 0,2 mm d'épaisseur. (matériau) | 1 | 140.49 | 140.490 |
| mt08efb010b | m² | Tôle d'acier laminé à froid, "NERVOMETAL", finition zingué, de 0,5 mm d'épaisseur. (matériau) | 1.1 | 3373.52 | 3710.872 |
| mt07emr111b | U | Clou, de 4 mm de diamètre et 50 mm de longueur, en acier galvanisé à haute adhérence. (matériau) | 4 | 75.44 | 301.760 |
| mt07aco020m | U | Séparateur homologué pour treillis soudé. (matériau) | 1 | 70.88 | 70.880 |
| mt07aco055e | kg | Barres en acier haute adhérence, Fe E 500, de divers diamètres. (matériau) | 1.1 | 753.4 | 828.740 |
| mt08var050 | kg | Fil de fer galvanisé pour attacher, de 1,30 mm de diamètre. (matériau) | 0.013 | 1088.23 | 14.147 |
| mt10hes070fOEe | m³ | Béton léger LC25/28 (XC1(F); D12; S2; Cl 0,4; D1,4), prêt à l'emploi, selon NF EN 206. (matériau) | 0.042 | 139446.5 | 5856.753 |
| mo048 | h | Compagnon professionnel III/CP2 charpentier bois. (main-d'œuvre) | 0.333 | 1797.7 | 598.634 |
| mo095 | h | Ouvrier professionnel II/OP charpentier bois. (main-d'œuvre) | 0.195 | 1151.8 | 224.601 |
| mo044 | h | Compagnon professionnel III/CP2 coffreur. (main-d'œuvre) | 0.114 | 1797.7 | 204.938 |
| mo091 | h | Ouvrier professionnel II/OP coffreur. (main-d'œuvre) | 0.114 | 1151.8 | 131.305 |
| mo043 | h | Compagnon professionnel III/CP2 ferrailleur. (main-d'œuvre) | 0.015 | 1797.7 | 26.966 |
| mo090 | h | Ouvrier professionnel II/OP ferrailleur. (main-d'œuvre) | 0.013 | 1151.8 | 14.973 |
| mo045 | h | Compagnon professionnel III/CP2 bétonneur. (main-d'œuvre) | 0.237 | 1797.7 | 426.055 |
| mo092 | h | Ouvrier professionnel II/OP bétonneur. (main-d'œuvre) | 0.266 | 1151.8 | 306.379 |
| % | % | Frais de chantier des unités d'ouvrage | 2 % | 33293.395 | 665.868 |
|  |  | Coûts directs |  |  | 33959.263 |

Déchets:
- pose: mt50spa052b Grosse planche en bois de pin, de 20x7,2 cm; facteur de déchet 1
- pose: mt50spa101 Clous en acier; facteur de déchet 0.0045
- pose: mt50spa081a Étai métallique télescopique, allant jusqu'à 3 m de hauteur; facteur de déchet 1
- pose: mt07mee101du Bois scié de pin pour poutrelles, de jusqu'à 5 m de longueur, de 100x225 mm de section, avec finition brossée; facteur de déchet 0.0015
- pose: mt32war020 Film de polyéthylène transparent, de 0,2 mm d'épaisseur; facteur de déchet 0.06
- pose: mt08efb010b Tôle d'acier laminé à froid, "NERVOMETAL", finition zingué, de 0,5 mm d'épaisseur; facteur de déchet 1
- pose: mt07aco055e Barres en acier haute adhérence, Fe E 500, de divers diamètres; facteur de déchet 0.0075
- pose: mt08var050 Fil de fer galvanisé pour attacher, de 1,30 mm de diamètre; facteur de déchet 0.0038

## Ressources

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3

**mt07mee101du** m³ Bois scié de pin pour poutrelles, de jusqu'à 5 m de longueur, de 100x225 mm de section, avec finition brossée
Données techniques: Coût énergétique 17005.075 MJ; Émission de CO2 -501.408 kg; Code CED 17 02 01; Masse de l'élément 380 kg; Volume 0.345455 m3
Déchets:
- emballage: re170203 Plastique. (composant de déchet); quantité 0.04 kg; Code CED 17 02 03; Masse de l'élément 1 kg; Volume 0.001667 m3

**mt32war020** m² Film de polyéthylène transparent, de 0,2 mm d'épaisseur
Données techniques: Coût énergétique 27.540 MJ; Émission de CO2 1.010 kg; Code CED 17 06 04; Masse de l'élément 0.184 kg; Volume 0.000307 m3
Déchets:
- emballage: re170203 Plastique; quantité 0.024 kg

**mt08efb010b** m² Tôle d'acier laminé à froid, "NERVOMETAL", finition zingué, de 0,5 mm d'épaisseur
Données techniques: Coût énergétique 40.500 MJ; Émission de CO2 2.101 kg; Code CED 17 04 05; Masse de l'élément 4.12 kg; Volume 0.001962 m3

**mt07emr111b** U Clou, de 4 mm de diamètre et 50 mm de longueur, en acier galvanisé à haute adhérence
Données techniques: Coût énergétique 4.647 MJ; Émission de CO2 0.317 kg
Déchets:
- emballage: re150101 Emballages en papier et en carton. (composant de déchet); quantité 0.09 kg; Code CED 15 01 01; Masse de l'élément 1 kg; Volume 0.001333 m3
- emballage: re170203 Plastique; quantité 0.045 kg

**mt07aco020m** U Séparateur homologué pour treillis soudé
Données techniques: Coût énergétique 1.105 MJ; Émission de CO2 0.114 kg
Déchets:
- emballage: re150101 Emballages en papier et en carton; quantité 0.072 kg

**mt07aco055e** kg Barres en acier haute adhérence, Fe E 500, de divers diamètres
Données techniques: Coût énergétique 9.830 MJ; Émission de CO2 0.510 kg; Code CED 17 04 05; Masse de l'élément 1 kg; Volume 0.000476 m3

**mt08var050** kg Fil de fer galvanisé pour attacher, de 1,30 mm de diamètre
Données techniques: Coût énergétique 25.100 MJ; Émission de CO2 2.560 kg; Code CED 17 04 05; Masse de l'élément 1 kg; Volume 0.000476 m3

**mt10hes070fOEe** m³ Béton léger LC25/28 (XC1(F); D12; S2; Cl 0,4; D1,4), prêt à l'emploi, selon NF EN 206
Données techniques: Coût énergétique 1040.000 MJ; Émission de CO2 130.000 kg; Code CED 17 01 01; Masse de l'élément 1300 kg; Volume 0.866667 m3
