# Protection des trottoirs et des bordures

- Propriété du fichier: CYPE Ingenieros S.A.
- Format: FIEBDC-3/2016
- Logiciel: Generador de precios de la construcción. CYPE Ingenieros, S.A.
- Date: 23/05/2024
- Zone géographique: Cameroun
- Devise: XAF
- Coûts indirects: 3 %
- Frais généraux: 13 %
- Bénéfice: 6 %
- TVA: 19.25 %

## P Interventions préalables

### PO Protections temporaires

#### POT Trottoirs et bordures

**POT010** m² Protection des trottoirs et des bordures.
Protection des trottoirs et des bordures existants qui pourraient être affectés par le passage de véhicules pendant les travaux, par extension de la membrane de séparation en polyéthylène, avec une masse surfacique de 230 g/m² et chape en béton avec un treillis soudé de 10 cm d'épaisseur, réalisée avec béton confectionné sur le chantier BCN: CPJ-CEM II/A 32,5 - TP - B 30 - 15/25 - E: 1 - BA - P 18-305, coulage avec des moyens manuels, et treillis soudé 100x100 mm et Ø 4,0-4,0 mm, en acier Fe E 500 comme armature de répartition, placée sur des séparateurs homologués.
Inclut: Mise en place de membrane de séparation. Implantation des joints de construction et de dilatation. Application des niveaux à l'aide de guides en béton ou de règles. Arrosage de la surface de base. Réalisation des joints de construction et des joints périphériques de dilatation. Mise en place du treillis soudé avec des séparateurs homologués. Coulage et compactage du béton. Séchage du béton. Démolition du revêtement de sol au marteau piqueur. Fragmentation des décombres en pièces maniables. Retrait et stockage des décombres. Nettoyage des restes d'ouvrage. Chargement manuel des décombres dans le camion ou la benne.
Critère pour le métré: Surface mesurée selon documentation graphique du Projet.
Critère pour le mémoire: On mesurera la surface réellement exécutée selon les spécifications du Projet.

| Code | U | Désignation | Quantité | Prix | Montant |
|---|---|---|---|---|---|
| mt16png010e | m² | Film de polyéthylène de 0,25 mm d'épaisseur et 230 g/m² de masse surfacique. (matériau) | 1.1 | 434.23 | 477.653 |
| mt07ame100bca | m² | Treillis soudé 100x100 mm, fils porteurs de 4 mm de diamètre et fils de répartition de 4 mm de diamètre, en acier Fe E 500. (matériau) | 1.2 | 1491.41 | 1789.692 |
| mt08aaa010a | m³ | Eau. (matériau) | 0.019 | 1088.23 | 20.676 |
| mt01arg000a | m³ | Sable criblé. (matériau) | 0.04 | 16467.45 | 658.698 |
| mt01arg001ar | m³ | Gros granulats homogénéisés, de taille maximale 15/25 mm. (matériau) | 0.075 | 17585.77 | 1318.933 |
| mt08cem000a | kg | Ciment gris en sacs. (matériau) | 48.3 | 79.08 | 3819.564 |
| mq06vib020 | h | Règle vibrante de 3 m. (matériel) | 0.084 | 2521.72 | 211.824 |
| mq06hor010 | h | Bétonnière électrique avec une capacité de gâchage de 160 l. (matériel) | 0.063 | 1663.34 | 104.790 |
| mq05mai030 | h | Marteau pneumatique. (matériel) | 0.17 | 2203.13 | 374.532 |
| mq05pdm010a | h | Compresseur portable électrique 2 m³/min de débit. (matériel) | 0.17 | 2057.34 | 349.748 |
| mo113 | h | Ouvrier d'exécution I/OE1 construction. (main-d'œuvre) | 0.356 | 1065.7 | 379.389 |
| mo112 | h | Ouvrier d'exécution I/OE2 construction. (main-d'œuvre) | 0.324 | 1083.13 | 350.934 |
| mo020 | h | Compagnon professionnel III/CP2 construction. (main-d'œuvre) | 0.102 | 1727.44 | 176.199 |
| mo077 | h | Ouvrier professionnel II/OP construction. (main-d'œuvre) | 0.051 | 1107.54 | 56.485 |
| % | % | Frais de chantier des unités d'ouvrage | 2 % | 10089.117 | 201.782 |
|  |  | Coûts directs |  |  | 10290.899 |

Déchets:
- pose: mt16png010e Film de polyéthylène de 0,25 mm d'épaisseur et 230 g/m² de masse surfacique; facteur de déchet 0.06
- pose: mt07ame100bca; facteur de déchet 0.0232939
- pose: mt01arg000a Sable criblé; facteur de déchet 0.003
- pose: mt01arg001ar Gros granulats homogénéisés, de taille maximale 15/25 mm; facteur de déchet 0.00662338
- pose: mt08cem000a Ciment gris en sacs; facteur de déchet 0.00756
- démolition: ruo170101 Béton (bétons, mortiers et préfabriqués). (composant de déchet); quantité 230 kg; Code CED 17 01 01; Masse de l'élément 1 kg; Volume 0.000667 m3
- démolition: ruo170203 Plastique. (composant de déchet); quantité 0.015 kg; Code CED 17 02 03; Masse de l'élément 1 kg; Volume 0.001667 m3
- démolition: ruo170405 Fer et acier. (composant de déchet); quantité 0.03 kg; Code CED 17 04 05; Masse de l'élément 1 kg; Volume 0.000476 m3

## Ressources

**mt16png010e** m² Film de polyéthylène de 0,25 mm d'épaisseur et 230 g/m² de masse surfacique
Données techniques: Coût énergétique 33.844 MJ; Émission de CO2 1.233 kg; Code CED 17 06 04; Masse de l'élément 0.23 kg; Volume 0.000383 m3
Déchets:
- emballage: re170203 Plastique. (composant de déchet); quantité 0.024 kg; Code CED 17 02 03; Masse de l'élément 1 kg; Volume 0.001667 m3

**mt07ame100bca** m² Treillis soudé 100x100 mm
Données techniques: Coût énergétique 17.930 MJ; Émission de CO2 0.930 kg; Code CED 17 04 05; Masse de l'élément 1.824 kg; Volume 0.000869 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique; quantité 0.003 kg
