# Butoir pour la protection des camions pendant la décharge au bord de l'excavation

- Propriété du fichier: CYPE Ingenieros S.A.
- Format: FIEBDC-3/2016
- Logiciel: Generador de precios de la construcción. CYPE Ingenieros, S.A.
- Date: 13/06/2024
- Zone géographique: Cameroun
- Devise: XAF
- Coûts indirects: 3 %
- Frais généraux: 13 %
- Bénéfice: 6 %
- TVA: 19.25 %

## S Sécurité et santé

### SC Équipements de protection collective

#### SCB Délimitation et protection des bords d'excavation

**SCB040** m Butoir pour la protection des camions pendant la décharge au bord de l'excavation.
Protection contre la chute des camions au bord de l'excavation, durant les travaux de décharge directe de béton ou de matériaux de remplissage, constituée d'un butoir composé de 3 planches en bois de pin de 25x7,5 cm, amortissables en 4 utilisations et de profilés en acier NF EN 10025 S275JR, laminé à chaud, de la série IPN 340, galvanisé à chaud, de 1 m de longueur, enfoncés dans le terrain tous les 2,0 m, amortissables en 150 utilisations. Comprend les éléments en acier pour l'assemblage des planches.
Critère pour le métré: Longueur mesurée selon Plan général de coordination en matière de sécurité et de protection de la santé.
Critère pour le mémoire: La longueur mesurée sera celle réellement montée selon spécifications d'Étude ou d'Étude Basique de Sécurité et Santé.

| Code | U | Désignation | Quantité | Prix | Montant |
|---|---|---|---|---|---|
| mt50spa050o | m³ | Grosse planche en bois de pin, dimensions 25x7,5 cm. (matériau) | 0.014 | 373949.02 | 5235.286 |
| mt07emr511a | kg | Ferrures en acier galvanisé type DX51D+Z275N et vis à tôle en acier zingué, pour assemblage de structures en bois, pour les classes de service 1 et 2 selon NF EN 1995-1-1. (matériau) | 1.57 | 9235.22 | 14499.295 |
| mt07ala110nb | m | Profilé en acier NF EN 10025 S275JR, série IPN 340, laminé à chaud, avec recouvrement galvanisé, pour applications structurales. Travaillé et monté en atelier, à placer sur site. (matériau) | 0.005 | 186903 | 934.515 |
| mt27pfi010 | l | Impression à séchage rapide, formulée avec résines alkydiques modifiées et phosphate de zinc. (matériau) | 0.002 | 4086.87 | 8.174 |
| mo119 | h | Compagnon professionnel III/CP2 Sécurité et Santé. (main-d'œuvre) | 0.171 | 1727.44 | 295.392 |
| mo120 | h | Ouvrier Sécurité et Santé. (main-d'œuvre) | 0.171 | 1065.7 | 182.235 |
| % | % | Frais de chantier des unités d'ouvrage | 2 % | 21154.897 | 423.098 |
|  |  | Coûts directs |  |  | 21577.995 |

Déchets:
- pose: mt50spa050o Grosse planche en bois de pin, dimensions 25x7,5 cm; facteur de déchet 1
- pose: mt07emr511a; facteur de déchet 0.0045
- pose: mt07ala110nb; facteur de déchet 0.0045
- pose: mt27pfi010 Impression à séchage rapide, formulée avec résines alkydiques modifiées et phosphate de zinc; facteur de déchet 0.06

## Ressources

**mt50spa050o** m³ Grosse planche en bois de pin, dimensions 25x7,5 cm
Données techniques: Coût énergétique 78108.000 MJ; Émission de CO2 -1069.500 kg; Code CED 17 02 01; Masse de l'élément 575 kg; Volume 0.522727 m3

**mt07emr511a** kg Ferrures en acier galvanisé type DX51D+Z275N et vis à tôle en acier zingué
Données techniques: Coût énergétique 25.100 MJ; Émission de CO2 2.560 kg; Code CED 17 04 05; Masse de l'élément 1 kg; Volume 0.000476 m3

**mt07ala110nb** m Profilé en acier NF EN 10025 S275JR
Données techniques: Coût énergétique 669.423 MJ; Émission de CO2 34.731 kg; Code CED 17 04 05; Masse de l'élément 68.1 kg; Volume 0.032429 m3

**mt27pfi010** l Impression à séchage rapide, formulée avec résines alkydiques modifiées et phosphate de zinc
Données techniques: Coût énergétique 114.556 MJ; Émission de CO2 4.598 kg; Code CED 17 09 04; Masse de l'élément 1.406 kg; Volume 0.000937 m3
Déchets:
- emballage: re150104 Emballages métalliques. (composant de déchet); quantité 0.042 kg; Code CED 15 01 04; Masse de l'élément 1 kg; Volume 0.001667 m3
