# Chaudière au fioul, collective, à basse température, sur pied, en plaques d'acier

- Propriété du fichier: CYPE Ingenieros S.A.
- Format: FIEBDC-3/2016
- Logiciel: Generador de precios de la construcción. CYPE Ingenieros, S.A.
- Date: 15/06/2024
- Zone géographique: Cameroun
- Devise: XAF
- Coûts indirects: 3 %
- Frais généraux: 13 %
- Bénéfice: 6 %
- TVA: 19.25 %

## T Équipements techniques

### TC ECS et chauffage

#### TCQ Combustibles liquides

**TCQ060** U Chaudière au fioul, collective, à basse température, sur pied, en plaques d'acier.
Chaudière sur pied, à basse température, avec corps en tôle d'acier, grande isolation thermique et porte frontale avec possibilité de tourner à gauche ou à droite, pour brûleur pressurisé de fioul ou gaz, puissance utile de 280 à 360 kW, poids 800 kg, dimensions 1933x955x1320 mm, avec tableau de régulation pour la régulation de la chaudière en fonction de la température extérieure ou pour la régulation de la chaudière de type maître dans des installations avec plusieurs chaudières, avec contrôle pour garantir les conditions de travail de l'équipement, sonde de température extérieure, et sonde de température pour régulation de la température de départ ou retour de l'eau, construction compacte. Comprend vannes d'isolement, filtre de gazole, compteur de gazole, vanne de sécurité, les purgeurs, et l'écoulement vers les égouts pour la vidange de la chaudière et le drainage de la vanne de sécurité, sans inclure le conduit pour l'évacuation des produits de la combustion. Totalement montée, connectée et mise en marche par l'entreprise installatrice pour le contrôle de son bon fonctionnement.
Inclut: Implantation. Présentation des éléments. Montage de la chaudière et de ses accessoires. Connecté aux réseaux de conduction d'eau, de gazole, d'assainissement et électrique, et au conduit d'évacuation des produits de la combustion. Mise en marche.
Critère pour le métré: Nombre d'unités prévues, selon documentation graphique du Projet.
Critère pour le mémoire: On mesurera le nombre d'unités réellement exécutées selon les spécifications du Projet.

| Code | U | Désignation | Quantité | Prix | Montant |
|---|---|---|---|---|---|
| mt38cbu071yc | U | Chaudière sur pied, à basse température, avec corps en tôle d'acier, grande isolation thermique et porte frontale avec possibilité de tourner à gauche ou à droite, pour brûleur pressurisé de fioul ou gaz, puissance utile de 280 à 360 kW, poids 800 kg, dimensions 1933x955x1320 mm, avec tableau de régulation pour la régulation de la chaudière en fonction de la température extérieure ou pour la régulation de la chaudière de type maître dans des installations avec plusieurs chaudières, avec contrôle pour garantir les conditions de travail de l'équipement, sonde de température extérieure, et sonde de température pour régulation de la température de départ ou retour de l'eau, construction compacte. (matériau) | 1 | 5313107.13 | 5313107.130 |
| mt38ccg100e | U | Brûleur pressurisé modulant pour fioul, de puissance maximale 450 kW, avec allumeur électronique. (matériau) | 1 | 1745435.98 | 1745435.980 |
| mt37sve010a | U | Vanne à sphère en laiton nickelé à visser de 3/8". (matériau) | 2 | 3551.32 | 7102.640 |
| mt38sss210a | U | Clapet anti-pollution de gazole en aluminium, avec tamis en acier inoxydable avec perforations de 0,1 mm de diamètre, avec filet de 3/8". (matériau) | 1 | 4240.13 | 4240.130 |
| mt38sss200b | U | Compteur de gazole, à visser, de 3/8" de diamètre nominal, débit maximal de 200 l/h et température maximale du liquide conduit 60°C, y compris raccords de connexion. (matériau) | 1 | 285638.47 | 285638.470 |
| mt37svs010a | U | Vanne de sécurité, en laiton, avec filet de 1/2" de diamètre, réglé à 3 bar de pression. (matériau) | 1 | 3766.05 | 3766.050 |
| mt37sgl020d | U | Purgeur d'air automatique avec flotteur et filet de 1/2" de diamètre, corps et couvercle en laiton, pour une pression maximale de travail de 10 bar et une température maximale de 110°C. (matériau) | 2 | 7449.52 | 14899.040 |
| mt38sss120 | U | Pyrostat à réarmement manuel. (matériau) | 1 | 59949.34 | 59949.340 |
| mt38www050 | U | Déversement vers égout, pour le drainage de la vanne de sécurité, composé de 1 m de tube en acier noir de 1/2" et entonnoir d'écoulement, y compris les accessoires et les pièces spéciales. (matériau) | 1 | 12771.48 | 12771.480 |
| mt35aia010a | m | Tube souple en PVC, annelé, de couleur noire, de 16 mm de diamètre nominal, pour canalisation encastrée dans des parois maçonnées (horizontales et verticales). Résistance à la compression 320 N, résistance à l'impact 1 joule, température de travail -5°C jusqu'à 60°C, avec degré de protection IP545 selon NF EN 60529, non propagateur de la flamme. Selon NF EN 61386-1 et NF EN 61386-22. (matériau) | 10 | 313.84 | 3138.400 |
| mt35cun020a | m | Câble unipolaire H07Z1-K (AS), sa tension assignée étant de 450/750 V, réaction au feu classe Cca-s1a,d1,a1 selon FR EN 50575, avec conducteur multifilaire de cuivre classe 5 (-K) de 1,5 mm² de section, avec isolation de composé thermoplastique à base de polyoléfine sans halogènes à faible émission de fumées et de gaz corrosifs (Z1). (matériau) | 20 | 349.09 | 6981.800 |
| mt38ccg011b | U | Mise en fonctionnement du brûleur pour fioul. (matériau) | 1 | 310772.75 | 310772.750 |
| mt38www010 | U | Produits complémentaires pour installation de chauffage. (matériau) | 1 | 1430.41 | 1430.410 |
| mt37www010 | U | Produits complémentaires pour installations de plomberie. (matériau) | 1 | 1192.01 | 1192.010 |
| mo004 | h | Compagnon professionnel III/CP2 chauffagiste. (main-d'œuvre) | 4.961 | 1775.06 | 8806.073 |
| mo103 | h | Ouvrier professionnel II/OP chauffagiste. (main-d'œuvre) | 4.961 | 1105.43 | 5484.038 |
| % | % | Frais de chantier des unités d'ouvrage | 2 % | 7784715.741 | 155694.315 |
|  |  | Coûts directs |  |  | 7940410.056 |

Déchets:
- pose: mt35aia010a; facteur de déchet 0.0275
- pose: mt35cun020a; facteur de déchet 0.0165

## Ressources

**mt38cbu071yc** U Chaudière sur pied
Données techniques: Coût énergétique 26288.818 MJ; Émission de CO2 2059.008 kg
Déchets:
- emballage: re150101 Emballages en papier et en carton. (composant de déchet); quantité 2.766 kg; Code CED 15 01 01; Masse de l'élément 1 kg; Volume 0.001333 m3
- emballage: re170201 Bois. (composant de déchet); quantité 0.679 kg; Code CED 17 02 01; Masse de l'élément 1 kg; Volume 0.000909 m3

**mt37sve010a** U Vanne à sphère en laiton nickelé à visser de 3/8"
Données techniques: Coût énergétique 298.729 MJ; Émission de CO2 20.121 kg
Déchets:
- emballage: re150101 Emballages en papier et en carton; quantité 0.072 kg

**mt37svs010a** U Vanne de sécurité, en laiton, avec filet de 1/2" de diamètre, réglé à 3 bar de pression
Données techniques: Coût énergétique 511.326 MJ; Émission de CO2 34.399 kg
Déchets:
- emballage: re150101 Emballages en papier et en carton; quantité 0.072 kg

**mt37sgl020d** U Purgeur d'air automatique avec flotteur et filet de 1/2" de diamètre
Données techniques: Coût énergétique 35.179 MJ; Émission de CO2 2.421 kg
Déchets:
- emballage: re150101 Emballages en papier et en carton; quantité 0.072 kg

**mt35aia010a** m Tube souple en PVC
Données techniques: Coût énergétique 11.626 MJ; Émission de CO2 0.577 kg; Code CED 17 02 03; Masse de l'élément 0.12 kg; Volume 0.0002 m3

**mt35cun020a** m Câble unipolaire H07Z1-K (AS)
Données techniques: Coût énergétique 2.663 MJ; Émission de CO2 0.201 kg; Code CED 17 04 11; Masse de l'élément 0.02 kg; Volume 0.000013 m3
Déchets:
- emballage: re150101 Emballages en papier et en carton; quantité 0.065 kg
