# Plan de travail en pierre naturelle

- Propriété du fichier: CYPE Ingenieros S.A.
- Format: FIEBDC-3/2016
- Logiciel: Generador de precios de la construcción. CYPE Ingenieros, S.A.
- Date: 24/05/2024
- Zone géographique: Cameroun
- Devise: XAF
- Coûts indirects: 3 %
- Frais généraux: 13 %
- Bénéfice: 6 %
- TVA: 19.25 %

## T Équipements techniques

### TD Équipements pour cuisines et buanderies

#### TDP Plans de travail

**TDP010** U Plan de travail en pierre naturelle.
Plan de travail en granit national, Blanc Cristal poli, de 350 cm de longueur, 60 cm de largeur et 2 cm d'épaisseur, bord avec chant frontal en angle de 5 cm de largeur, réalisation de 1 ouverture aux bords polis, et plinthe périmétrique de 5 cm de hauteur 2 cm d'épaisseur, avec le bord droit. Comprend l'implantation; les supports et les ancrages en acier galvanisé; la résolution des coins, angles, bords et arrêts; les liaisons entre pièces et rencontres avec des parements, les scellements avec du silicone; le nivellement et le calage; la suppression des restes et le nettoyage.
Inclut: Implantation et tracé du plan de travail. Mise en place et fixation des supports et des ancrages. Mise en place, ajustement et fixation des pièces qui composent le plan de travail. Fixation du chant au plan de travail. Mise en place d'une plinthe périmétrique.
Critère pour le métré: Nombre d'unités prévues, selon documentation graphique du Projet. Les coins n'ont pas été dupliqués dans le métré de la longueur du plan de travail.
Critère pour le mémoire: On mesurera le nombre d'unités réellement exécutées selon les spécifications du Projet.

| Code | U | Désignation | Quantité | Prix | Montant |
|---|---|---|---|---|---|
| mt19egn010a | m² | Plan de travail en granit national, Blanc Cristal poli, de 2 cm d'épaisseur. (matériau) | 2.45 | 115991.71 | 284179.690 |
| mt19ewa030dee | m | Réalisation d'un bord avec chant frontal placé en angle de 5 cm, de plan de travail en pierre naturelle, sans inclure le prix du chant. (matériau) | 4.7 | 12771.48 | 60025.956 |
| mt19ewa040a | m | Réalisation d'un chant droit en dosseret en pierre naturelle, pour la rencontre entre le plan de travail et le parement vertical. (matériau) | 3.5 | 4257.16 | 14900.060 |
| mt19ewa010d | U | Réalisation d'un vide avec les bords polis, dans un plan de travail de granit. (matériau) | 1 | 33261.2 | 33261.200 |
| mt19ewa020 | U | Matériau auxiliaire pour fixation d'un plan de travail. (matériau) | 3.5 | 9025.18 | 31588.130 |
| mt32war010 | kg | Scelleur élastique en polyuréthane monocomposant pour joints. (matériau) | 0.047 | 9150.34 | 430.066 |
| mo011 | h | Compagnon professionnel III/CP2 monteur. (main-d'œuvre) | 4.381 | 1775.06 | 7776.538 |
| mo080 | h | Ouvrier professionnel II/OP monteur. (main-d'œuvre) | 4.603 | 1107.54 | 5098.007 |
| % | % | Frais de chantier des unités d'ouvrage | 2 % | 437259.647 | 8745.193 |
|  |  | Coûts directs |  |  | 446004.840 |

Déchets:
- pose: mt19egn010a Plan de travail en granit national, Blanc Cristal poli, de 2 cm d'épaisseur; facteur de déchet 0.0123
- pose: mt32war010 Scelleur élastique en polyuréthane monocomposant pour joints; facteur de déchet 0.03

## Ressources

**mt19egn010a** m² Plan de travail en granit national, Blanc Cristal poli, de 2 cm d'épaisseur
Données techniques: Coût énergétique 77.003 MJ; Émission de CO2 2.562 kg; Code CED 01 04 13; Masse de l'élément 31.2 kg; Volume 0.0208 m3
Déchets:
- emballage: re170201 Bois. (composant de déchet); quantité 0.037 kg; Code CED 17 02 01; Masse de l'élément 1 kg; Volume 0.000909 m3
- emballage: re170203 Plastique. (composant de déchet); quantité 0.028 kg; Code CED 17 02 03; Masse de l'élément 1 kg; Volume 0.001667 m3

**mt32war010** kg Scelleur élastique en polyuréthane monocomposant pour joints
Données techniques: Coût énergétique 144.209 MJ; Émission de CO2 7.002 kg; Code CED 17 09 04; Masse de l'élément 1 kg; Volume 0.000667 m3
Déchets:
- emballage: re150104 Emballages métalliques. (composant de déchet); quantité 0.003 kg; Code CED 15 01 04; Masse de l'élément 1 kg; Volume 0.001667 m3
