# Batterie de compteurs de gaz

- Propriété du fichier: CYPE Ingenieros S.A.
- Format: FIEBDC-3/2016
- Logiciel: Generador de precios de la construcción. CYPE Ingenieros, S.A.
- Date: 15/06/2024
- Zone géographique: Cameroun
- Devise: XAF
- Coûts indirects: 3 %
- Frais généraux: 13 %
- Bénéfice: 6 %
- TVA: 19.25 %

## T Équipements techniques

### TG Installations de gaz

#### TGC Compteurs

**TGC010** U Batterie de compteurs de gaz.
Batterie pour gaz naturel de tube en cuivre, de pression maximale de service (MOP) inférieur à 0,05 bar, pour centralisation dans armoire d'un maximum de 13 compteurs à gaz type G-4 sur quatre colonnes, située au rez-de-chaussée, connectée aux conduites montantes individuelles ascendantes et à l'installation commune. Comprend le collecteur, la prise de pression d'entrée, les vannes d'isolement, les limiteurs de débit, les prises de pression de sortie, les supports et les plaques d'indication de l'étage et de la porte du logement approvisionné.
Critère d'évaluation économique: Le prix ne comprend pas les compteurs.
Inclut: Implantation. Mise en place et fixation de l'armoire. Montage, connexion et contrôle de son bon fonctionnement.
Critère pour le métré: Nombre d'unités prévues, selon documentation graphique du Projet.
Critère pour le mémoire: On mesurera le nombre d'unités réellement exécutées selon les spécifications du Projet.

| Code | U | Désignation | Quantité | Prix | Montant |
|---|---|---|---|---|---|
| mt43ccg120t | U | Armoire en tôle galvanisée de 1540x1825x400 mm, avec batterie de tube en cuivre pour centralisation de 13 compteurs de gaz type G-4 sur 4 colonnes, pour gaz naturel, avec ouverture supérieure et inférieure pour le passage des tubes de ventilation et serrure avec clé, normalisé par l'entreprise fournisseur, y compris le collecteur, la prise de pression d'entrée, les vannes d'isolement, les limiteurs de débit, les prises de pression de sortie, les supports et les plaques d'indication de l'étage et de la porte du logement approvisionné. (matériau) | 1 | 2577751.81 | 2577751.810 |
| mo010 | h | Compagnon professionnel III/CP2 installateur de gaz. (main-d'œuvre) | 7.169 | 1775.06 | 12725.405 |
| mo109 | h | Ouvrier professionnel II/OP installateur de gaz. (main-d'œuvre) | 3.584 | 1105.43 | 3961.861 |
| % | % | Frais de chantier des unités d'ouvrage | 2 % | 2594439.076 | 51888.782 |
|  |  | Coûts directs |  |  | 2646327.858 |

## Ressources

**mt43ccg120t** U Armoire en tôle galvanisée de 1540x1825x400 mm
Données techniques: Coût énergétique 1.157 MJ; Émission de CO2 1.822 kg
Déchets:
- emballage: re150101 Emballages en papier et en carton. (composant de déchet); quantité 2.143 kg; Code CED 15 01 01; Masse de l'élément 1 kg; Volume 0.001333 m3
