# Centrale de détection automatique d'incendies, analogique

- Propriété du fichier: CYPE Ingenieros S.A.
- Format: FIEBDC-3/2016
- Logiciel: Generador de precios de la construcción. CYPE Ingenieros, S.A.
- Date: 15/06/2024
- Zone géographique: Cameroun
- Devise: XAF
- Coûts indirects: 3 %
- Frais généraux: 13 %
- Bénéfice: 6 %
- TVA: 19.25 %

## T Équipements techniques

### TI Protections contre les incendies

#### TIA Détection et alarme

**TIA140** U Centrale de détection automatique d'incendies, analogique.
Centrale de détection automatique d'incendies, analogique, multitraitée, de 4 boucles de détection, élargissable à 8 boucles, de 128 directions de capacité maximum par boucle, avec boîte métallique et couvercle en ABS, avec module d'alimentation, rectificateur de courant et chargeur de batterie, module de contrôle avec écran rétro-illuminé, DELs indicatrices d'alarme et de panne, clavier à membrane d'accès au menu de contrôle et de programmation, registre historique des dernières 1000 incidences, jusqu'à 4 zones totalement programmables et interface USB pour la communication de données, la programmation et la maintenance à distance, avec module de supervision de sirène et module de manoeuvre dirigeable.
Inclut: Implantation. Fixation au parement. Mise en place des batteries. Montage, connexion et contrôle de son bon fonctionnement.
Critère pour le métré: Nombre d'unités prévues, selon documentation graphique du Projet.
Critère pour le mémoire: On mesurera le nombre d'unités réellement exécutées selon les spécifications du Projet.

| Code | U | Désignation | Quantité | Prix | Montant |
|---|---|---|---|---|---|
| mt41pig500c | U | Centrale de détection automatique d'incendies, analogique, multitraitée, de 4 boucles de détection, élargissable à 8 boucles, de 128 directions de capacité maximum par boucle, avec boîte métallique et couvercle en ABS, avec module d'alimentation, rectificateur de courant et chargeur de batterie, module de contrôle avec écran rétro-illuminé, DELs indicatrices d'alarme et de panne, clavier à membrane d'accès au menu de contrôle et de programmation, registre historique des dernières 1000 incidences, jusqu'à 4 zones totalement programmables et interface USB pour la communication de données, la programmation et la maintenance à distance, selon NF EN 54-2 et NF EN 54-4. (matériau) | 1 | 1162852.02 | 1162852.020 |
| mt41pig501 | U | Module de boucle, de 128 directions de capacité maximum. (matériau) | 4 | 103236.15 | 412944.600 |
| mt41rte030d | U | Batterie de 12 V et 7 Ah. (matériau) | 2 | 20647.23 | 41294.460 |
| mt41pig032 | U | Module de supervision de sirène ou cloche. (matériau) | 1 | 6673.1 | 6673.100 |
| mt41pig502 | U | Module de manoeuvre dirigeable avec isolant de court-circuit, configurable comme sortie ou entrée, pour alimentation de 12 à 24 Vcc, avec DEL d'activation couleur verte, DEL indicatrice d'alarme couleur rouge et sortie pour pilote de signalisation à distance, y compris boîte étanche. (matériau) | 1 | 62767.58 | 62767.580 |
| mo006 | h | Compagnon professionnel III/CP2 installateur de réseaux et d'équipements de détection et de sécurité. (main-d'œuvre) | 30.269 | 1775.06 | 53729.291 |
| mo105 | h | Ouvrier professionnel II/OP installateur de réseaux et d'équipements de détection et de sécurité. (main-d'œuvre) | 30.269 | 1105.43 | 33460.261 |
| % | % | Frais de chantier des unités d'ouvrage | 2 % | 1773721.312 | 35474.426 |
|  |  | Coûts directs |  |  | 1809195.738 |

## Ressources

**mt41pig500c** U Centrale de détection automatique d'incendies
Données techniques: Coût énergétique 30.185 MJ; Émission de CO2 3.029 kg
Déchets:
- emballage: re150101 Emballages en papier et en carton. (composant de déchet); quantité 2.143 kg; Code CED 15 01 01; Masse de l'élément 1 kg; Volume 0.001333 m3

**mt41pig501** U Module de boucle, de 128 directions de capacité maximum
Données techniques: Coût énergétique 0.020 MJ; Émission de CO2 0.031 kg
Déchets:
- emballage: re150101 Emballages en papier et en carton; quantité 0.036 kg

**mt41pig032** U Module de supervision de sirène ou cloche
Données techniques: Coût énergétique 0.017 MJ; Émission de CO2 0.027 kg
Déchets:
- emballage: re150101 Emballages en papier et en carton; quantité 0.032 kg

**mt41pig502** U Module de manoeuvre dirigeable avec isolant de court-circuit
Données techniques: Coût énergétique 0.019 MJ; Émission de CO2 0.029 kg
Déchets:
- emballage: re150101 Emballages en papier et en carton; quantité 0.034 kg
