# Tuyauterie pour installation en intérieur, placée superficiellement

- Propriété du fichier: CYPE Ingenieros S.A.
- Format: FIEBDC-3/2016
- Logiciel: Generador de precios de la construcción. CYPE Ingenieros, S.A.
- Date: 15/06/2024
- Zone géographique: Cameroun
- Devise: XAF
- Coûts indirects: 3 %
- Frais généraux: 13 %
- Bénéfice: 6 %
- TVA: 19.25 %

## T Équipements techniques

### TP Installations de distribution de l'eau

#### TPI Installation intérieure

**TPI010** m Tuyauterie pour installation en intérieur, placée superficiellement.
Tuyauterie pour installation intérieure, placée superficiellement et fixée à la surface support, constituée de tube en polypropylène random copolymère (PP-R), série 2,5, de 16 mm de diamètre extérieur et 2,7 mm d'épaisseur. Comprend le matériau auxiliaire pour le montage et la fixation à l'ouvrage, les accessoires et les pièces spéciales.
Inclut: Implantation. Mise en place et fixation d'un tube et des accessoires.
Critère pour le métré: Longueur mesurée selon documentation graphique du Projet.
Critère pour le mémoire: On mesurera la longueur réellement exécutée selon les spécifications du Projet.

| Code | U | Désignation | Quantité | Prix | Montant |
|---|---|---|---|---|---|
| mt37toa400C | U | Matériau auxiliaire pour montage et fixation à l'ouvrage des tuyaux en polypropylène random copolymère (PP-R), série 2,5, de 16 mm de diamètre extérieur. (matériau) | 1 | 44.27 | 44.270 |
| mt37toa110cCc | m | Tube en polypropylène random copolymère (PP-R), série 2,5, de 16 mm de diamètre extérieur et 2,7 mm d'épaisseur, selon NF EN ISO 15874-2, avec le prix augmenté de 10% pour cause d'accessoires et pièces spéciales. (matériau) | 1 | 1524.98 | 1524.980 |
| mo008 | h | Compagnon professionnel III/CP2 plombier. (main-d'œuvre) | 0.046 | 1775.06 | 81.653 |
| mo107 | h | Ouvrier professionnel II/OP plombier. (main-d'œuvre) | 0.046 | 1105.43 | 50.850 |
| % | % | Frais de chantier des unités d'ouvrage | 2 % | 1701.753 | 34.035 |
|  |  | Coûts directs |  |  | 1735.788 |

Déchets:
- pose: mt37toa110cCc; facteur de déchet 0.0275

## Ressources

**mt37toa110cCc** m Tube en polypropylène random copolymère (PP-R)
Données techniques: Coût énergétique 10.657 MJ; Émission de CO2 0.529 kg; Code CED 17 02 03; Masse de l'élément 0.11 kg; Volume 0.000183 m3
