# Collecteur

- Propriété du fichier: CYPE Ingenieros S.A.
- Format: FIEBDC-3/2016
- Logiciel: Generador de precios de la construcción. CYPE Ingenieros, S.A.
- Date: 15/06/2024
- Zone géographique: Cameroun
- Devise: XAF
- Coûts indirects: 3 %
- Frais généraux: 13 %
- Bénéfice: 6 %
- TVA: 19.25 %

## T Équipements techniques

### TP Installations de distribution de l'eau

#### TPI Installation intérieure

**TPI050** U Collecteur.
Collecteur métallique, avec raccord d'entrée mobile, de 3/4" de diamètre, avec trois dérivations de 16 mm de diamètre, abrité dans coffret de visite, en plastique, de 315x85x315 mm, pour collecteur.
Inclut: Implantation. Mise en place et fixation du coffret de visite. Mise en place du collecteur dans le coffret de visite. Connexion des tuyauteries. Contrôle de son bon fonctionnement.
Critère pour le métré: Nombre d'unités prévues, selon documentation graphique du Projet.
Critère pour le mémoire: On mesurera le nombre d'unités réellement exécutées selon les spécifications du Projet.

| Code | U | Désignation | Quantité | Prix | Montant |
|---|---|---|---|---|---|
| mt37alu150a | U | Coffret de visite, en plastique, de 315x85x315 mm, pour collecteur, à encastrer, avec colliers de 3/4" et couvercle. (matériau) | 1 | 19342.33 | 19342.330 |
| mt37alu110b | U | Collecteur métallique, avec raccord d'entrée mobile, de 3/4" de diamètre, avec trois dérivations de 16 mm de diamètre. (matériau) | 1 | 35463.68 | 35463.680 |
| mt37alu116a | U | Bouchon fileté mâle pour collecteur modulaire de 3/4" mm de diamètre. (matériau) | 1 | 9084.78 | 9084.780 |
| mt37tpu539c | U | Raccord avec sortie par boulon mobile fileté femelle, en laiton, de 20 mm x 3/4". (matériau) | 1 | 6433.68 | 6433.680 |
| mt37www010 | U | Produits complémentaires pour installations de plomberie. (matériau) | 1 | 1192.01 | 1192.010 |
| mo008 | h | Compagnon professionnel III/CP2 plombier. (main-d'œuvre) | 0.193 | 1775.06 | 342.587 |
| mo107 | h | Ouvrier professionnel II/OP plombier. (main-d'œuvre) | 0.193 | 1105.43 | 213.348 |
| % | % | Frais de chantier des unités d'ouvrage | 2 % | 72072.415 | 1441.448 |
|  |  | Coûts directs |  |  | 73513.863 |

## Ressources

**mt37alu150a** U Coffret de visite, en plastique, de 315x85x315 mm, pour collecteur, à encastrer, avec colliers de 3/4" et couvercle
Données techniques: Coût énergétique 103.678 MJ; Émission de CO2 5.172 kg
Déchets:
- emballage: re150101 Emballages en papier et en carton. (composant de déchet); quantité 0.03 kg; Code CED 15 01 01; Masse de l'élément 1 kg; Volume 0.001333 m3

**mt37alu110b** U Collecteur métallique, avec raccord d'entrée mobile, de 3/4" de diamètre, avec trois dérivations de 16 mm de diamètre
Données techniques: Coût énergétique 110.730 MJ; Émission de CO2 7.495 kg
Déchets:
- emballage: re150101 Emballages en papier et en carton; quantité 0.072 kg

**mt37alu116a** U Bouchon fileté mâle pour collecteur modulaire de 3/4" mm de diamètre
Données techniques: Coût énergétique 13.041 MJ; Émission de CO2 0.934 kg
Déchets:
- emballage: re150101 Emballages en papier et en carton; quantité 0.072 kg

**mt37tpu539c** U Raccord avec sortie par boulon mobile fileté femelle, en laiton, de 20 mm x 3/4"
Données techniques: Coût énergétique 41.153 MJ; Émission de CO2 2.822 kg
Déchets:
- emballage: re150101 Emballages en papier et en carton; quantité 0.072 kg
